# 1 Forst - Interim
Angebotsaufforderung (GAEB DA XML 3.3, DA83)
Projekt: OSZ
Währung: EUR
Auftraggeber: Cindy Landkreis Spree-Neiße, Frau Schröt, Heinrich-Heine-Straße 1, 03149 Forst / Lausitz, Telefon 03562 - 986 10 100, E-Mail j.hoerning-bauplanungsamt@lkspn.de
Erstellt mit: SJ OFFICE/ GXML Toolbox V3.3 R20201215, Modul AVA, 06.07.2026

## Vorbemerkungen
Vorbemerkungen zum Bauvorhaben

OSZ 1 - Interimsbau in Containerbauweise

Anschrift:  Rüdigerstraße 7, 03149 Forst/Lausitz

Baubeschreibung:
Die bestehenden Gebäude des OSZ 1 in Forst (Lausitz) werden komplett saniert und barrierefrei gemacht. Dazu müssen die Gebäude leer gezogen werden. Als Ausweichstandort für die Schule wird im Rahmen dieser Baumaßnahme eine Schule als Interim mit einer geplanten Standzeit von 3 Jahren errichtet.

Zufahrt: Die Zufahrt erfolgt direkt über die Rüdigerstraße im Osten bzw. die Max-Fritz-Hammer-Straße im Süden in Forst (Lausitz). Nördlich befindet sich eine private Zufahrtsstraße mit Parkplatz, westlich der Mühlgraben.

Rauchverbot:
Im gesamten Gebäude und auf dem gesamten Gelände gilt absolutes Rauchverbot.

Schulbetrieb:
Einschränkungen und Schutzmaßnahmen für die benachbarte Grundschule sind zu berücksichtigen.

Baustelleneinrichtung:
Das Errichten, Vorhalten und Räumen der eigenen Baustelleneinrichtung ist in den EP´s abgegolten, wenn nicht Einzelpositionen gesondert im LV ausgewiesen sind. Das Errichten und Vorhalten der Baustelleneinrichtung ist nur entsprechend der genehmigten Planunterlagen (BE-Plan) möglich. Lagerflächen über den ausgewiesenen Anteil im BE-Plan hinaus sind nicht möglich, die Lagerung von Werkzeug und Material im Gebäude ist nur nach Abstimmung mit der Bauleitung durchzuführen. Über den AG wird eine zentrale Baustelleneinrichtung (Bauzaun, WC-Anlagen, Baustrom, Bauwasser) gestellt.

Lagerflächen:
Lagerflächen befinden sich nur im Bereich des Grundstücks nach Abstimmung, Materialablagerungen außerhalb dieser Flächen und außerhalb des Grundstücks sind nicht möglich.

Anschlüsse:
Baustrom:  32A, 16A, 220V
Bauwasser:  Zapfstellen auf Grundstück
Abrechnung: entspr. der Besonderen Vertragsbedingungen - siehe Beiblatt

WC-Anlagen:
Werden im Rahmen der zentralen Baustelleneinrichtung gestellt.

Brandschutz:
Für die Durchführung von Heißarbeiten, Trenn- und Schweißarbeiten ist ein Schweißerlaubnisschein beim zuständigen Immobilienamt zu beantragen.

Ausführungsfristen:
Die in den Vertragsbedingungen benannten Ausführungstermine sind zwingend einzuhalten, der Bauablaufplan ist der Ausschreibung beigefügt. Die Inbetriebnahme des Interim zum Schuljahr 2027/28 ist zwingend einzuhalten. Zu beachten ist die Möblierung und der Umzug in den Sommerferien 2027 (Land Brandenburg). Die Fertigstellung der Tragschicht für das Interim muss bis Ende des Jahres erfolgt sein.

Der Bauablaufplan stellt einen Entwurf dar und ist zu prüfen. Ein eigener Bauablaufplan ist nach Beauftragung innerhalb von 14 Tagen einzureichen. Die oben genannten Fertigstellungstermine sind verbindlich.

2-Schichtbetrieb:
Für die termingerechte Durchführung der Arbeiten ist nach Notwendigkeit  und Aufforderung durch den AG ein 2-schichtiger Betrieb vorzusehen.

Besondere Verkehrssicherung:
Die vorhandenen baulichen Anlagen sind für den Zeitraum der Bauarbeiten vor Beschädigungen und Verunreinigungen zu schützen. Staubentwicklung und Verschmutzungen müssen weitgehend vermieden werden.

Weitere Unternehmer auf der Baustelle:
Bei der Ausführung der ausgeschriebenen Leistungen sind gleichzeitige Bauausführungen anderer Gewerke geplant (u.A.):
Los 01 Containeranlage
Los 02 Baustelleneinrichtung
Los 40 Trafo

Beräumung Baustelle:
Die Arbeitsplätze sind täglich nach Beendigung der Arbeiten aufzuräumen und anfallende Stoffe (Verpackungsmaterial, Schutt usw.) eigenverantwortlich zu beseitigen. Arbeitsflächen sind täglich besenrein zu verlassen und bei Gefahr abzusperren. Öffentliche Verkehrsflächen sind je nach Verschmutzungsgrad eigenverantwortlich zu reinigen. Aufwendungen dafür sind in den EP einzukalkulieren.

Bautagesberichte des AN:
Der AN verpflichtet sich zum Führen von Bautagesberichten.

Sonstiges:
Transportbedingungen für die Lieferung von Materialien sind in allen Einzelheiten vor Beginn der Arbeiten mit dem AG zu besprechen und angemessen in der Preisgestaltung zu berücksichtigen

Anlagenverzeichnis:
Folgende Pläne liegen zur Angebotsabgabe zur Information bei:

Objektplanung
1.00 Übersichtsplan

2.01 Grundriss EG
3.01 Schnitte
4.01 Ansichten Nord_Ost_Süd
4.02 Ansichten West & Schnitt A-A, B-B

20260626 OSZ 1 - 01 AP Plan 1.02 TL M250
20260626 OSZ 1 - 02 AP Plan 1.05 RQ M50

26-20_5_SAN_GL_00_4000_

Bauablaufplan

## 003 Freianlagen und Gründung
Datum: 18.05.2026

### Los 01 Vorbereitende Maßnahmen

#### Hauptabschnitt 01.1 Leitungsbestand

**01.1.010 Schachtschein, Leitungsauskunft**
Einholung aller notwendigen Schachtscheine bei den Versorgungsunternehmen.

Einholung der Auskünfte vor Beginn der Arbeiten, Übergabe an den Bauherrn/Bauüberwachung

Abrechnung: Pauschalposition für sämtliche Schachtscheine
Menge: 1,000 psch

**01.1.020 Suchschachtung**
Boden für Suchgraben zur Freilegung von Kabeln und Leitungen nach Abtrag der Oberflächenbefestigung profilgerecht lösen und Wiedereinbau: Boden verfüllen und lagenweise verdichten;

Aushubtiefe bis 1,20 m, Bodenklasse 3 DIN 18300.

Ausführung erst nach gesonderter Abstimmung mit Bauüberwachung
Menge: 20,000 m3
DIN276_08: 311

#### Hauptabschnitt 01.2 Sicherungsmaßnahmen

**01.2.010 Stammschutz**
Schutz gegen mechanische Schäden für Bäume gemäß
DIN18 920 einschließlich aller Befestigungsmittel
liefern, vor Beginn der Baumaßnahmen herstellen,
vorhalten und nach Abschluß der Arbeiten wieder
beseitigen;
Material: Brettermantel, mindestens 2,50 m hoch,
Brettstärke > 24 mm, einschließlich Polsterung an
mindestens drei Stellen;
Stammumfang: 40 bis 100 cm
Befestigung: Drahtbindung sicher und verrutschfest,
Mindestabstand vom Stamm: 15 cm
die Fertigstellung der Schutzmaßnahmen an vorhandenen
Gehölzen ist der Bauleitung gesondert anzuzeigen und
durch
diese abzunehmen;
Vorhaltung: für die Dauer der vertraglichen
Ausführungszeit;

Abrechnung: nach Stück
Menge: 10,000 St

**01.2.030 Sicherung Schachtdeckel**
Schachtdeckel mit Rahmen, Betonauflagerring und
Schmutzfang vor Demontage der Schächte ausbauen und
sichern;
Schachtdeckel zur Wiederverwendung auf der Baustelle
fachgerecht lagern;

Abrechnung: nach Stck
Menge: 1,000 St

**01.2.040 Naturstein-Großpflaster aufnehmen, lagern**
Flächenbefestigung aufnehmen, sichern
Material: Natursteinpflaster Stärke bis 20 cm zur
Wiederverwendung auf der Baustelle fachgerecht lagern;

Natursteinpflaster unterschiedlicher Formate einschl.
Bettung aus Granulat/Splitt, Fugenfüllung aus Sand/
Brechsand;
Natursteinpflaster säubern, fachgerecht auf Paletten auf der
Baustelle lagern;
anfallende Stoffe lösen, laden;
Transportweg auf der Baustelle bis 200 m;

anfallende zu entsorgende Baustoffe nach
Abfallschlüsselnummern separieren;
Abrechnung Entsorgung über gesonderte Pos.;

Abrechnung: nach bearbeiteter Fläche

Ort: Kfz-Stellplätze Rüdigerstraße
Menge: 110,000 m2

**01.2.050 Betonpflaster aufnehmen**
Flächenbefestigung aufnehmen, sichern
Material: Betonpflaster Stärke bis 12 cm zur
Wiederverwendung auf der Baustelle fachgerecht lagern;

Betonpflaster unterschiedlicher Formate einschl.
Bettung aus Granulat/Splitt, Fugenfüllung aus Sand/
Brechsand;
Betonpflaster säubern, fachgerecht auf Paletten auf der
Baustelle lagern;
anfallende Stoffe lösen, laden;
Transportweg auf der Baustelle bis 200 m;

anfallende zu entsorgende Baustoffe nach
Abfallschlüsselnummern separieren;
Abrechnung Entsorgung über gesonderte Pos.;

Abrechnung: nach bearbeiteter Fläche

Ort: Geh- und Radweg Rüdigerstraße
Menge: 100,000 m2

**01.2.060 Wäschestangen ausbauen**
Wäschestangen  fachgerecht demontieren, einschl.
Fundament ausbauen;
Wäschestangen zur Wiederverwendung dem Bauherrn
übergeben;
Fundament wird gesondert unter Pos. Beton abbrechen
abgerechnet;
anfallende Stoffe lösen, zerkleinern, die zu
entsorgenden Baustoffe auf der Baustelle nach
Abfallschlüsselnummern separiert laden, lagern;
Transportweg auf der Baustelle bis 200 m;
Abrechnung der Entsorgung über gesonderte Position;

1 Stck entspricht 1 Reihe mit einer Länge von ca. 15m

Abrechnung: nach Stck
Menge: 3,000 St
DIN276_08: 211

**01.2.070 Sicherung Beschilderung**
Straßenschilder / Verkehrszeichen /
Hinweisbeschilderung fachgerecht demontieren, einschl.
Fundament ausbauen;
Beschilderung zur Wiederverwendung auf der Baustelle
fachgerecht lagern;
Fundament wird gesondert unter Pos. Beton abbrechen
abgerechnet;

Abrechnung: nach Stck
Menge: 2,000 St
DIN276_08: 211

#### Hauptabschnitt 01.3 Abbruchmaßnahmen

**01.3.010 Beton abbrechen**
Abbruch von Beton
Art des Materials: Ortbeton, Fundamente, Unterbeton,
Schächte, Treppen, Stufen und Bordanlagen aus Beton;
Beton nicht schadstoffbelastet;
anfallende Stoffe lösen, zerkleinern, laden;
Material nach Abfallschlüsselnummern separieren;
Abrechnung Entsorgung über gesonderte Pos.;

Abrechnung: nach Aufmaß
Menge: 1,000 m3
DIN276_08: 212

**01.3.020 Stahlbeton abbrechen**
Abbruch von Stahlbeton
Art des Materials: Fundamente, Stützmauern,
Treppenanlagen;
nicht schadstoffbelastet;
anfallende Stoffe lösen, zerkleinern, laden;
Material nach Abfallschlüsselnummern separieren;
Abrechnung Entsorgung über gesonderte Pos.;

Abrechnung: nach Aufmaß
Menge: 1,000 m3
DIN276_08: 212

**01.3.030 Zulage Betonabbruch, Handarbeit**
Zulage zu Pos. Beton / Stahlbeton für Handarbeit;
Betonabbruch bei entsprechender Erfordernis im Bereich
von Leitungstrassen, Bauwerken, zu schützenden
Gehölzen;

nur Zulage;
Abrechnung: nach Aufmaß
Menge: 1,000 m3
DIN276_08: 212

**01.3.040 Asphaltoberbau schneiden**
Asphaltoberbau passgenau schneiden;
Schnitttiefe: 12 bis 16 cm,
Ausführung mit Fugenschneidgerät;

Abrechnung: nach Länge
Menge: 48,000 m

**01.3.050 Bitumenfläche abbrechen**
Bitumenhaltige Befestigungsfläche aufbrechen einschl.
Unterbau Dicke bis 40 cm aufnehmen;
Dicke der Befestigung: 4 - 6 cm,
anfallende Stoffe lösen, zerkleinern, laden;
Material nach Abfallschlüsselnummern separieren;
Abrechnung Entsorgung über gesonderte Pos.;

Abrechnung: nach Aufmaß
Menge: 40,000 m2
DIN276_08: 212

**01.3.060 Zulage Bitumenfläche abbrechen, Handarbeit**
Zulage zu Pos. Bitumenfläche abbrechen für Handarbeit
Bitumen abbrechen bei entsprechender Erfordernis im
Bereich von zu schützenden Gehölzen (Wurzelbereiche); Schieberkappen, Schächten

nur Zulage;
Abrechnung: nach Aufmaß
Menge: 3,000 m2
DIN276_08: 212

**01.3.070 Betonbordstein aufnehmen H 200-300 mm**
Bordstein aus Beton einschl. Unterbau aufnehmen,
Breite: 50 bis 120 mm, Höhe: 200 bis 300 mm,
einschl. Fundament aus Beton, Dicke bis 30 cm;
Fugenfüllung aus bitumenhaltigen Verguss;
anfallende Stoffe lösen, zerkleinern, laden;
Material nach Abfallschlüsselnummern separieren;
Abrechnung Entsorgung über gesonderte Pos.;

Abrechnung: nach Länge
Menge: 95,000 m

**01.3.080 Betonpflaster aufnehmen**
Betonpflaster einschl. Unterbau Dicke bis 20 cm
aufnehmen;
Betonpflaster unterschiedlicher Formate;
Höhe bis 12 cm;
einschl. Bettung aus Granulat/Splitt, Dicke bis 3 cm;
Fugenfüllung aus Sand/Brechsand, Rasenfuge;
anfallende Stoffe lösen, zerkleinern, laden;
Material nach Abfallschlüsselnummern separieren;
Abrechnung Entsorgung über gesonderte Pos.;

Abrechnung: nach Aufmaß
Menge: 90,000 m2

**01.3.090 Tragschichten aufnehmen**
vorh. Tragschichten von Flächenbefestigungen und prov. Baustraße abtragen, aufnehmen;
Abtragstärke: bis 50 cm;
anfallende Stoffe lösen, laden;
Material nach Abfallschlüsselnummern separieren;
Abrechnung Entsorgung über gesonderte Pos.;

Abrechnung: nach Aufmaß
Menge: 90,000 m3

**01.3.100 Rückbau vorhandene Rohrleitung**
vorhandene Rohleitung RW ausbauen;
einschl. Boden ab Geländeoberfläche profilgerecht
lösen, seitlich lagern, nach Rückbau der Leitungen
lagenweise verfüllen und verdichten;
freigelegte Rohrleitungen, die nicht rückgebaut werden,
fachgerecht mit Beton C20/25 verschließen;
Aushubtiefe bis 1,80 m, Bodenklasse 3 bis 5 nach
DIN18 300;
anfallende Stoffe lösen, laden;
Material nach Abfallschlüsselnummern separieren;
Abrechnung Entsorgung über gesonderte Pos.;

Abrechnung: nach Länge
Menge: 10,000 m

**01.3.110 Rückbau vorhandener Schächte**
Schächte zurückbauen;
freigelegte Rohrleitungen, die nicht rückgebaut werden,
fachgerecht mit Beton C20/25 verschließen;
Beton wird gesondert unter Pos. Beton abbrechen
abgerechnet;
anfallende Stoffe lösen, zerkleinern, laden;
Material nach Abfallschlüsselnummern separieren;
Abrechnung Entsorgung über gesonderte Pos.;

Abrechnung: nach Stck
Menge: 1,000 St

#### Hauptabschnitt 01.4 Herrichten der Geländeoberfläche

**01.4.010 Sträucher roden einschl. Wurzelstock**
Sträucher einschl. Wurzelstock roden;
Stammdurchmesser D= bis 10 cm wird am Stockabschnitt 20 cm über dem Boden gemessen
Breite über 50 bis 200 cm,
Höhe bis 200 cm;
gerodete Stoffe auf der Baustelle laden;
Material nach Abfallschlüsselnummern separieren;
Abrechnung Entsorgung über gesonderte Pos.;

Abrechnung: nach Aufmaß
Menge: 140,000 m2

**01.4.020 Flächenbewuchs aufnehmen**
Pflanzliche Bodendecke abräumen;
Flächenbewuchs einschl. Grasnarbe aufnehmen, Narbe 5cm
abschieben,
Flächenneigung bis 1:4;
Bewuchs: Krautige Vegetation (Gräser, Wildkräuter);
Bodengruppe 5 DIN18 915;
bewachsene Fläche vor dem Abtrag mähen,
anfallende Materialien auf der Baustelle laden;
Material nach Abfallschlüsselnummern separieren;
Abrechnung Entsorgung über gesonderte Pos.;

Abrechnung: nach bearbeiteter Fläche
Menge: 8500,000 m2

### Los 02 Gründung

#### Hauptabschnitt 02.01 Erdarbeiten

**02.01.010 Baugrubenaushub, Bkl. 3-5**
Boden für Baugrube ab Geländeoberkante profilgerecht lösen Grobplanum herstellen, als Maschinenaushub. Ausführung mit geböschten Wänden. Das Aushubmaterial für Hinterfüllung außerhalb der Baugrube im Baustellenbereich seitlich lagern. Übrige Massen Entsorgen. Die Entsorgung wird gesondert vergütet.

Aushubtiefe Baugrube: bis ca.1,20 m
Bodenklassen 3 bis 5 DIN 18300

Mengenermittlung nach Aufmaß an der Entnahmestelle.

Baugrubenaushub erfolgt auf Tiefe UK Schottertragschicht Pflasterfläche innen
Menge: 3450,000 m3
Leistungsbereichkatalog: 002
DIN276_08: 311

**02.01.020 Zulage Boden Einzelfundamente, lösen, laden**
Boden für Einzelfundamente profilgerecht lösen Grobplanum herstellen, als Maschinenaushub/ Handaushub. Ausführung mit geböschten Wänden. Aushub erfolgt nach Herstellung der Baugrube. Das Aushubmaterial ist zu entsorgen. Die Entsorgung wird gesondert vergütet.

Position : Einzelfundamente gemäß Statik
Menge: 6,000 m3
Leistungsbereichkatalog: 002
DIN276_08: 322

**02.01.030 Zulage Bodenaushub, Handarbeit**
Zulage Bodenaushub für Gründung, ab Geländeoberfläche, bei entsprechender Erfordernis, im Bereich von Leitungen, Bauwerken, als Zulage. Boden profilgerecht lösen und im Behälter des AN sammeln und entsorgen. Deponierung und Entsorgungsnachweis in gesonderter Position.

Arbeiten von Hand.
Aushubtiefe: bis 1,00 m

Ausführung nur nach Anordnung und schriftlicher Bestätigung durch Baulleitung
Menge: 3,000 m3

**02.01.040 Bodenhindernis Mauerwerk/Beton abbrechen sammeln**
Hindernis im Boden aus Mauerwerk und Beton, abbrechen und im Behälter des AN sammeln, auf LKW des AN laden, Entsorgung wird gesondert vergütet, Abfall ist nicht gefährlich, nicht schadstoffbelastet
Menge: 10,000 m3
Leistungsbereichkatalog: 002
DIN276_18: 212
DIN276_08: 212

**02.01.050 Wurzelstock roden**
Beseitigung des Wurzelstocks von bereits gefällten
Bäumen:

Wurzelstock maschinell komplett bis 0,80 m Tiefe beseitigen, Technologie nach Wahl AN, Durchmesser der Schnittfläche über 15 bis 30 cm, gerodete Stoffe sind zu entsorgen

Leistung fällt im Zusammenhang mit der Herstellung der Baugrube an.
Menge: 2,000 St
Leistungsbereichkatalog: 003
DIN276_18: 214
DIN276_08: 214

**02.01.060 Lieferung und Einbau von BRC 0/45**
Füllstoff liefern, einbauen und verdichten DPr mind 98%, profilgerecht, aus Recyclingmaterial, Ränder geböscht, Einbau bzw- Aufbauhöhe bis 0,6 m, Höhe angeböschter Bereich ca. 30cm

BRC
Körnung 0/45

Füllstoff muss unbelastet sein, Nachweis ist vorzulegen.

Gründungspolster Containerstandfläche
Menge: 2530,000 m3
Leistungsbereichkatalog: 002
DIN276_18: 532
DIN276_08: 522

**02.01.070 Planum herstellen**
Planum auf verfüllter Arbeitsraumoberfläche herstellen, zulässige Abweichung von der Sollhöhe +/- 1 cm, Verformungsmodul mind. EV2 45 MPa.
Erhöhte Anforderungen an die Ebenheit zur Ausrichtung der Containerfundamente (bauseits)
Menge: 2500,000 m2
Leistungsbereichkatalog: 002
DIN276_18: 529
DIN276_08: 529

**02.01.080 Lieferung und Einbau von Feinsplitt, Feinplanum**
Füllstoff liefern, Feinsplitt 0/4, einschließlich Feinplanum herstellen, einbauen und verdichten. zur Herstellung eines ebenen Untergrunds für Aufstellung Fundamentplatten, Abweichung von der Sollhöhe +/- 0,5 cm

Feinsplitt
Körnung 0/4

Füllstoff muss unbelastet sein, Nachweis ist vorzulegen. Erhöhte Anforderungen an die Ebenheit zur Ausrichtung der Containerfundamente (bauseits)

Gründungspolster Containerstandfläche
Menge: 2500,000 m2
Leistungsbereichkatalog: 002
DIN276_18: 532
DIN276_08: 522

**02.01.090 Boden einbauen**
Boden aus bestehenden Haufwerken aufnehmen, transportieren, lagenweise verdichtet einbauen,

umlaufend verfüllen der Baugrube nach Einbau Schottertragschicht und Einzelfundamente
Menge: 350,000 m3

**02.01.100 Füllboden liefern und einbauen**
*** Bedarfsposition mit GB
Füllboden liefern und einbauen
Verdichtungsfähigen und wasserdurchlässigen Füllboden, steinfrei und frei von organischen Stoffen liefern,
Einbau erfolgt in Lagen von 20 cm, einschl. Verdichten
Gefälle von 0,8 %, unbelastet
Prüfzeugnis ist vor Einbau der Bauleitung vorzulegen und freizugeben, einschl. Verdichtungnachweis für die bearbeitetten Flächen.
Abrechnung nach Lieferschein.
Menge: 350,000 m3

#### Hauptabschnitt 02.02 Sonstiges

**02.02.010 Lastplattendruckversuche Gründungssohle**
Lastplattendruckversuch der Grundungssohle zum Nachweis der geforderten Verdichtung und Tragfähigkeit des Planums in Abstimmung mit der Bauleitung durchführen.

Achtung: Durch den AN ist die Gründungssohle durch den Baugrundgutachter abnehmen zu lassen, der Nachweis der Abnahme ist dem Bauherrn schriftlich zu übergeben, die Arbeiten sind erst dann fortzusetzen.

Abnahme nur von einem unabhängigen, anerkannten Prüfinstitut.

Die Prüfprotokolle sind der Bauleitung und Statiker vor Fortsetzen der Arbeiten unaufgefordert vorzulegen.

Position: Gründungssohle, Schottertragschicht
Menge: 8,000 St
Leistungsbereichkatalog: 080
DIN276_08: 522

### Los 03 Grundleitungen

*Hinweis: Vorbemerkung Tiefbauleistungen*
Die Tiefbauleistungen umfassen alle Leistungen vom Herstellen des Rohrgrabens bis zur Wiederherstellung der Geländeoberflächen. Es ist erforderlich, dass die Sohle auf ihrer Gesamtlänge tragfähig und steinfrei erstellt wird. Zur Sicherung der Qualität des Gesamtsystems ist bis zum Abschluss aller Arbeiten generell für die Entwässerung und Freihaltung der Rohrgräben zu sorgen. Eingefallene Rohrgräben müssen von Hand freigeschachtet werden.

Behinderung und Erschwernis durch Einbauten (Schachtabdeckungen, Schieber- und Hydrantenkappen sowie deren Gestänge, Rohre oder sonstige Armaturen, Schilderpfosten, Schaltkästen, etc.) und Bäume sind einzukalkulieren und werden nicht gesondert vergütet.
Alle Einbauten und Bäume sind besonders zu schützen und nicht zu beschädigen. Schäden infolge der durchgeführten Bauarbeiten gehen zu Lasten des Verursachers.

Erdaushub wird nur einmal vergütet, auch wenn er infolge falscher Lagerung mehrfach bewegt wird.
Bei maschinellen Aushubarbeiten bzw. Einbringen von Austauschboden und Kies dürfen nur Geräte eingesetzt werden, welche die Tragfähigkeit des anstehenden Baugrundes nicht mindern. Kosten infolge unsachgemäßen Einbaus gehen zu Lasten des Unternehmers.

*Hinweis: Vorbemerkung Trinkwasseranlagen*
Trinkwasseranlagen
Der Trinkwasseranschluss des Grundstücks erfolgt über einen Wasserzählerschacht.
Die Trinkwasser- und Schmutzwasserleitungen sind als erdverlegte Grundleitungen aus PP2000-Rohr auszuführen. Dabei ist eine frostfreie Verlegung mit einer Mindestüberdeckung von 1,20 m für Trinkwasserleitungen sicherzustellen. Die Leitungen sind durch Schutzrohre oder andere geeignete Maßnahmen gegen mechanische Beschädigungen zu sichern.
Die Grundleitungsanschlüsse des Gebäudes sind während der Bauphase durch geeignete Verschlüsse gegen Verschmutzung und das Eindringen von Fremdkörpern zu sichern.
In Bereichen, in denen eine frostfreie Verlegung aufgrund der örtlichen Gegebenheiten nicht möglich ist, sind geeignete Begleitheizungen vorzusehen und fachgerecht zu installieren.
Alle Grundleitungen sind mit einem Trassenwarnband zu versehen, um die Lage der Leitungen dauerhaft zu kennzeichnen und deren Schutz bei zukünftigen Tiefbau- und Erdarbeiten sicherzustellen.
Die Ausführung der Brauchwasserleitungen erfolgt nach denselben technischen Vorgaben wie die der Trinkwasserleitungen. Sämtliche Arbeiten sind gemäß den anerkannten Regeln der Technik sowie den geltenden DIN-, EN- und DVGW-Vorschriften auszuführen.

*Hinweis: Vorbemerkung Abwasseranlagen*
Abwasseranlagen
Die Leistung betrifft die Außerhalb des Gebäudes für die Erschließung erforderlichen Schmutzwassergrundleitungen, und die Verlegung der Gurndleitungen unterhalb der Container-Bodenplatte (bis 1m vor Gebäudeklante) sowie den Anschluss an den vorhandenen SW-Übergabeschacht im Bereich der Rüdiger Straße.
Für die Trinkwassergrundleitung werden folgende Materialien eingesetzt:
PE-100-Rohr
 Dabei ist eine frostfreie Verlegung mit einer Mindestüberdeckung von 0,80 m für Schmutzwasserleitungen sicherzustellen.
Die Grundleitungsanschlüsse des Gebäudes sind während der Bauphase durch geeignete Verschlüsse gegen Verschmutzung und das Eindringen von Fremdkörpern zu sichern.
Die Grundleitungen sind mit einem Trassenwarnband zu versehen, um die Lage der Leitungen dauerhaft zu kennzeichnen und deren Schutz bei zukünftigen Tiefbau- und Erdarbeiten sicherzustellen.
Sämtliche Arbeiten sind gemäß den anerkannten Regeln der Technik sowie den geltenden DIN-, EN- und DVGW-Vorschriften auszuführen.

#### Hauptabschnitt 03.01 Grundleitungen SW/TW (unterhalb Gebäude)

*Hinweis: Schmutzwasser*
Schmutzwassergrundleitungen

Die Herstellervorschriften sind bei der Verlegung der Leitungen einzuhalten.

Hersteller/Typ: '..............................'

Bietereintrag

**03.01.010 PP2000-Rohr DN 100 für Grundleitungen**
PP2000-Rohr DN 100 für Grundleitungen
Abwasserkanal DIN EN 1610 aus PP-MD-Rohren
DIN EN 14758-1 (KG 2000 EM), Vollwandrohre aus Polypropylen mineralverstärkt (PP-MD) DIN EN 14758-1,
Rohrverbindung mittels Steckmuffe mit eingelegter Lippendichtung, nach allgemeiner bauaufsichtlicher Zulassung, DN 110, Nenn-Ringsteifigkeit SN 10 DIN EN ISO 9969, für Abwasser,

Verlegung entsprechend DIN EN 1610,
Form- und Verbindungsstücke werden gesondert vergütet.
Menge: 79,000 m

**03.01.020 PP2000-Rohr DN 125 für Grundleitungen**
Menge: 25,000 m

**03.01.030 PP2000-Bogen DN 100 für Grundleitungen**
PP2000-Bogen DN 100 für Grundleitungen
Formstück aus Polypropylen mineralverstärkt (PP-MD)
DIN EN 14758-1 als Bogen (KG 2000 B),
DN 110, 15 bis 87 Grad,
Rohrverbindung mittels Steckmuffe mit eingelegter Lippendichtung.
Menge: 45,000 Stk

**03.01.040 PP2000-Bogen DN 125 für Grundleitungen**
Menge: 1,000 Stk

**03.01.050 PP2000-Muffe DN 100 für Grundleitungen**
PP2000-Muffe DN 100 für Grundleitungen
Formstücke aus Polypropylen mineralverstärkt (PP-MD)
DIN EN 14758-1 als Überschiebemuffe (KG 2000 U),
DN 110, Rohrverbindung mittels Steckmuffe mit eingelegter Lippendichtung.
Menge: 25,000 Stk

**03.01.060 PP2000-Muffe DN 125 für Grundleitungen**
Menge: 2,000 Stk

**03.01.070 PP2000-Abzweig DN 100 für Grundleitungen**
PP2000-Abzweig DN 100 für Grundleitungen
Formstücke aus Polypropylen mineralverstärkt (PP-MD)
DIN EN 14758-1 als Abzweig (KG 2000 U),
DN 110, Rohrverbindung mittels Steckmuffe mit eingelegter Lippendichtung.
Menge: 8,000 Stk

**03.01.080 PP2000-Abzweig DN 125 für Grundleitungen**
Menge: 1,000 Stk

**03.01.090 PP2000-Muffenstopfen DN 100**
Kanalrohr-Muffenstopfen aus mineralgefülltem
Polypropylen (PP), gefertigt nach DIN EN
14758 (in Anlehnung an DIN EN 1852-1).
Nennweite: DN 100
Menge: 14,000 Stk

**03.01.100 PP2000-Muffenstopfen DN 125**
Kanalrohr-Muffenstopfen aus mineralgefülltem
Polypropylen (PP), gefertigt nach DIN EN
14758 (in Anlehnung an DIN EN 1852-1).
Nennweite: DN 125
Menge: 2,000 Stk

**03.01.110 Trassenwarnband "Achtung Abwasser"**
Trassenwarnband "Achtung Abwasserleitung"
Trassenwarnband zur Markierung von Abwasserleitungen durch Auslegen des Bandes ca. 40 cm über den Rohren,
Menge: 120,000 m

*Hinweis: Trinkwassergrundleitungen*
Trinkwassergrundleitungen

Die Herstellervorschriften sind bei der Verlegung der Leitungen einzuhalten.

Hersteller/Typ: '..............................'

Bietereintrag

**03.01.120 Rohr PE100 TW AD/WD 20/2 mm, erdverlegt**
Rohrleitung aus PE 100 DIN 8074 und DIN 8075, für Trinkwasser DIN 1988-200, Anhang A, Nenndruck 1 MPa (10 bar), Außendurchmesser 20 mm, Wanddicke 2 mm, mit glatten Enden, als Verteilungsleitung, Rohrverbindung mit Heizwendel-Schweißmuffe, Form- und Verbindungsstücke werden gesondert vergütet, Rohrbefestigungen werden gesondert vergütet, Verlegung DIN EN 806, im Erdreich,
Menge: 5,000 m

**03.01.130 Rohr PE100 TW AD/WD 25/2,3 mm, erdverlegt**
PE-Rohr wie vor, jedoch AD/WD 25/2,3 mm
Menge: 3,500 m

**03.01.140 Rohr PE100 TW AD/WD 32/3 mm, erdverlegt**
PE-Rohr wie vor, jedoch AD/WD 32/3 mm
Menge: 58,000 m

**03.01.150 Rohr PE100 TW AD/WD 40/3,7mm, erdverlegt**
PE-Rohr wie vor, jedoch AD/WD 40/3,7 mm
Menge: 65,000 m

**03.01.160 Rohr PE100 TW AD/WD 50/4,6 mm, erdverlegt**
PE-Rohr wie vor, jedoch AD/WD 50/4,6 mm
Menge: 18,000 m

**03.01.170 Winkel PE100 TW AD/WD 20/2 mm**
Winkel aus PE für Druckrohrleitung aus PE, für Trinkwasser DIN EN 12201, DVGW GW 335-B2, 90 Grad, zum Heizwendelschweißen, mit integrierter Heizwendel, Rohrenden gemeinsam schweißen, AD/WD 20/2 mm, SDR 11
Menge: 4,000 Stk

**03.01.180 Winkel PE100 TW AD/WD 25/2,3 mm**
Winkel, wie vor, jedoch AD/WD 25/2,3 mm
Menge: 4,000 Stk

**03.01.190 Winkel PE100 TW AD/WD 32/3 mm**
Winkel, wie vor, jedoch AD/WD 32/3 mm
Menge: 6,000 Stk

**03.01.200 Winkel PE100 TW AD/WD 40/3,7 mm**
Winkel, wie vor, jedoch AD/WD 40/3,7 mm
Menge: 6,000 Stk

**03.01.210 T-Stück PE100 DN 25/25/25**
T-Stück aus PE für Druckrohrleitung aus PE, für Trinkwasser DIN EN 12201, DVGW GW 335-B2, zum Heizwendelschweißen, mit integrierter Heizwendel, Rohrenden gemeinsam schweißen,
Durchmesser DN1 25, DN2 25 DN3 25
Menge: 1,000 Stk

**03.01.220 T-Stück PE100 DN 32/32/15**
T-Stück wie vorab beschrieben, jedoch
Durchmesser DN1 32, DN2 32 DN3 15
Menge: 2,000 Stk

**03.01.230 T-Stück PE100 DN 32/32/20**
T-Stück wie vorab beschrieben, jedoch
Durchmesser DN1 32, DN2 32 DN3 20
Menge: 1,000 Stk

**03.01.240 T-Stück PE100 DN 32/32/25**
T-Stück wie vorab beschrieben, jedoch
Durchmesser DN1 32, DN2 32 DN3 25
Menge: 2,000 Stk

**03.01.250 T-Stück PE100 DN 40/32/20**
T-Stück wie vorab beschrieben, jedoch
Durchmesser DN1 40, DN2 32 DN3 20
Menge: 1,000 Stk

**03.01.260 T-Stück PE100 DN 40/32/32**
T-Stück wie vorab beschrieben, jedoch
Durchmesser DN1 40, DN2 32 DN3 32
Menge: 1,000 Stk

**03.01.270 Muffenschweißfitting, Muffe, AD 20 mm**
Menge: 2,000 Stk

**03.01.280 Muffenschweißfitting, Muffe, AD 25 mm**
Menge: 2,000 Stk

**03.01.290 Muffenschweißfitting, Muffe, AD 32mm**
Muffenschweißfitting, Muffe, AD 32 mm
Menge: 8,000 Stk

**03.01.300 Muffenschweißfitting, Muffe, AD 40mm**
Menge: 10,000 Stk

**03.01.310 Muffenschweißfitting, Muffe, AD 50mm**
Menge: 4,000 Stk

**03.01.320 Endkappe PE100 AD/WD 20/3 mm**
Endkappe PE 100 HD,
AD/WD 20/3 mm, SDR11
Stumpf + E-Muffenschweissung,
Menge: 3,000 Stk

**03.01.330 Endkappe PE100 AD/WD 25/3 mm**
Endkappe, wie vor, jedoch AD/WD 25x3 mm
Menge: 2,000 Stk

**03.01.340 Endkappe PE100 AD/WD 32/3 mm**
Endkappe, wie vor, jedoch AD/WD 32/3 mm
Menge: 1,000 Stk

**03.01.350 Endkappe PE100 AD/WD 40/3,7 mm**
Endkappe, wie vor, jedoch AD/WD 40/3,7 mm
Menge: 2,000 Stk

*Hinweis: Brauchwassergrundleitungen*
Brauchwassergrundleitungen

Die Herstellervorschriften sind bei der Verlegung der Leitungen einzuhalten.

Hersteller/Typ: '..............................'

Bietereintrag

**03.01.360 Rohr PE100 TW AD/WD 25/2,3 mm, erdverlegt**
Rohrleitung aus PE 100 DIN 8074 und DIN 8075, für Trinkwasser DIN 1988-200, Anhang A, Nenndruck 1 MPa (10 bar), Außendurchmesser 25 mm, Wanddicke 2,3 mm, mit glatten Enden, als Verteilungsleitung, Rohrverbindung mit Heizwendel-Schweißmuffe, Form- und Verbindungsstücke werden gesondert vergütet, Rohrbefestigungen werden gesondert vergütet, Verlegung DIN EN 806, im Erdreich,
Menge: 56,000 m

**03.01.370 Winkel PE100 TW AD/WD 25/2,3 mm**
Winkel aus PE für Druckrohrleitung aus PE, für Trinkwasser DIN EN 12201, DVGW GW 335-B2, 90 Grad, zum Heizwendelschweißen, mit integrierter Heizwendel, Rohrenden gemeinsam schweißen, AD/WD 25/2,3 mm, SDR 11
Menge: 4,000 Stk

**03.01.380 T-Stück PE100 DN 20/20/20**
T-Stück aus PE für Druckrohrleitung aus PE, für Trinkwasser DIN EN 12201, DVGW GW 335-B2, zum Heizwendelschweißen, mit integrierter Heizwendel, Rohrenden gemeinsam schweißen,
Durchmesser DN1 20, DN2 20, DN3 20
Menge: 1,000 Stk

**03.01.390 Muffenschweißfitting, Muffe, AD 20 mm**
Menge: 8,000 Stk

**03.01.400 Trassenwarnband "Achtung Trinkwasser"**
Trassenwarnband "Achtung Trinkwasserleitung"
Trassenwarnband zur Markierung von Trinkwasserleitungen durch Auslegen des Bandes ca. 40 cm über den Rohren,
Menge: 220,000 m

**03.01.410 Endkappe PE100 AD/WD 25/3 mm**
Endkappe PE 100 HD,
AD/WD 25/3 mm, SDR11
Stumpf + E-Muffenschweissung,
Menge: 2,000 Stk

#### Hauptabschnitt 03.02 Erdarbeiten (unterhalb Gebäude)

*Hinweis: Vorbemerkung Erdarbeiten, Arbeiten im Freien*
Vorbemerkung Erdarbeiten
Bei der Kalkulation der Erdarbeiten für Rohrleitungsgräben sind nachfolgende Angaben zu berücksichtigen und einzukalkulieren:
- Die Rohrgrabenarbeiten erfolgen im Freien.
- Angaben zum unterirdischen Leitungsbestand liegen teilweise vor.
- Der maschinelle Einsatz für den Rohrgrabenaushub ist möglich. Einzukalkulieren ist das mehrfache Umsetzen der Geräte.
- In Bereichen wo aufgrund der Tiefe eine verbau erfoderlich ist muss dieser gemäß Wahl des AN mit Lieferung Lagerung Ein und Ausbau etc. als Komplettleistung einkalkuliert werden.
- Sollte im Zuge des Grabenaushubs ein erhöhter
  Wasserstand auftreten, sind die Leitungen gegen  Auftriebzu sichern. Die Leitungsverlegung sowie die Technologie von Aushub und Verfüllung sind mit der Bauleitung abzustimmen!

*Hinweis: Verlegung der Rohrleitungen im Rohrgraben*
Verlegung der Rohrleitungen im Rohrgraben / Baugrube sinngemäss entsprechend DIN EN 1610.
Verlegetiefe bis 1,5 m auf einzubringendem Sandbett, einschl. Gefällekorrekturen.
Die Rohrleitungen und Schächte müssen entsprechend den Herstellerangaben fachgerecht montiert werden.
Festpunkte und Dehnungsausgleiche sind entsprechend festzulegen und einzubauen.
1.  Ausheben des Erdreichs für Rohrgräben und Schächte
  auf dem Grundstück des Auftraggebers zwischenlagern.
2.  Neben der Baugrube ist der Boden kraftschlüssig zu
  belassen, mit lastfreiem Schutzstreifen.
3.  Nach DIN 18300 Ziffer 3.10.3 eine Schutzschicht
  belassen und erst unmittelbar vor dem Einbau der
  Rohrleitungen und Schächte entfernen.
4.  Ebenmässigkeit und Gefälle der Sohle herstellen.
5.  Freigelegte Kabel oder Rohrleitungen sind
  entsprechend zu sichern.
6.  Nach Durchführung der Rohrverlegungsarbeiten und
  erfolgter Freigabe unter Beachtung der bereits
  eingebrachten Sandmengen mit dem ausbaufähigen
  Aushubboden in Lagen von höchstens 30 cm Niveau
  verfüllen und vorschriftsmässig fachgerecht
  verdichten.
7.  In den Kosten der Grabenherstellung sind auch deren
  Absicherungen enthalten.

Rohrgräben für die Verlegung der Ver- und Entsorgungsleitungen nach Zeichnung, dem angegebenen Gefälle und den Vorbemerkungen entsprechend ausheben.

Sandbett
Bevor das Sandbett erstellt wird, muss die Trasse nach Prüfung bzw. Kontrolle durch einen verantwortlichen Bauleiter freigegeben werden. Danach sind die Rohre allseitig mit mindestens 10 cm rundkantigem, nicht bindigem Mittel- bis Grobsand (Klasse NS 0/2 nach DIN 4226 bzw. TL Min - StB 94) lagenweise und äusserst sorgfältig wieder zu verfüllen und ausschliesslich per Hand zu verdichten.
Besondere Aufmerksamkeit ist dabei, um Hohlräume zu vermeiden, den Zwischenräumen oder auch Rohrzwickeln zwischen den Rohren zu widmen. Diese Räume müssen gesondert unterstampft und verdichtet werden. Währen dieser Arbeiten sind gleichzeitig eventuell verwendete Hilfsauflager zu entfernen, sofern es sich nicht um Sandsäcke, die aufzuschlitzen sind, oder um Hartschaumauflager handelt.
Wenn es auf Grund ungünstiger Randbedingungen nicht auszuschliessen ist, dass während der Tiefbauarbeiten der Bettungssand z.B. durch Regen ausgeschwemmt wird, ist die Bettungszone mit Geotextilien zu umhüllen. In Hang- und Steilstrecken sollte dies wegen der Drainagewirkung des Grabenprofils generell beachtet werden.

Wiederverfüllung
Nach Fertigstellung des Sandbettes kann der Graben mit Aushubmaterial aufgefüllt werden., wobei eine lagenweise auszuführende Verdichtung notwendig ist. Grosse bzw. grobe und spitze Steine sind zu entfernen.
Nach ZTV A - StB 97 sind für die Grabenverfüllung, der Verfüllzone und der 20 cm Füllage gegen Wasser und Witterung unempfindliche Böden zu verwenden. Das Verfüllen und Verdichten des Rohrgrabens hat, um ein Verschieben und Heben der Trasse zu verhindern, gleichzeitig auf beiden Seiten der Rohre zu erfolgen.
Nach Einbringen der 20 cm starken Füllage kann mit Verdichtungsmaschinen wie z.B. einem Flächenrüttler oder einer Explosionsstampframme (Gewicht bis 100 kg) gearbeitet werden.
Auf die erste Schicht baut man weitere Lagen von 20 bis 30 cm Höhe auf und schliesst mit der vorgesehenen Deckschicht ab. Die Forderungen der Verdichtungsgrade (D Pr) sind zu erzielen.

**03.02.010 Graben Kanal, T bis 1,5 m, B bis 1,0 m, BK 3-5**
Boden der Gräben für Abwasserkanäle, ab Baugrubensohle,
mit geböschten Wänden, mit Behinderung durch
Versorgungs-, Entsorgungsleitungen und Kabel,
Aushubtiefe bis 1,5 m,
Breite der Sohle über 1,0 m,
profilgerecht lösen, seitlich lagern, verfüllen und
verdichten, Verdichtungsgrad DPr >=97 %, einschl.
Verdichtungsnachweis, Bodeneinbau oberhalb der
Leitungszone, Bettung/Auflager wird gesondert vergütet,
verdrängten Boden laden, Abfuhr und Deponierung werden
gesondert vergütet, Bodenklassen 3 bis 5 DIN 18300,
Arbeiten mit Gerät.
Menge: 350,000 m3

**03.02.020 Zulage für Handschachtungen**
Zulage zu Gräben für Abwasserkanäle und Schachte wie
zuvor beschrieben, jedoch Aushub und Einbau von Hand.
Menge: 1,000 m3

**03.02.030 Suchschachtung**
Suchschachtungen
mittels Kleinbagger und/ oder Handschachtung
Herstellen von Rohrgräben oder Kopflöchern bis 2 m tief
einschl. Wiederverfüllung und Verdichtung
einzukalkulieren sind mehrfacher, zeitlich versetzter Einsatz,
Ausführung in Abstimmung mit örtl. Bauleitung,
Abrechnung zum Nachweis
Menge: 1,500 m3

**03.02.040 Abbruch von Hindernissen**
Abbruch von Hindernissen
wie Mauerreste und Fundamentteile im Aushubbereich oder Wurzelwerk,
als Maschinenarbeit;
das Abbruchmaterial wird Eigentum des AN und ist fachgerecht zu beseitigen;
einschl. Transport auf der Baustelle, Abtransport und Kippgebühren
Menge: 6,000 m3

**03.02.050 Kies-Sand-Gemisch, Einbettung Rohr**
Kies-Sand-Gemisch schichtenweise einbauen und verdichten, als Einbettung von Rohrleitungen Kunststoff, Aussendurchmesser max. 250 mm,
in vorh. Graben,
umfassende Bettungsschicht, Mindestüberdeckung, Seitenverfüllung von ca. 150 mm gegenüber jeder Rohrleitungsstelle.
Körnung 0 - 4 mm,
Verdichtungsgrad DPr >=97 %,
einschl. Verdichtungsnachweis.
Menge: 160,000 m3

**03.02.060 Sicherung von Kabeln/ Rohrleitungen**
Sicherung von Kabeln/ Rohrleitungen durch Erdarbeiten
freigelegte Kabel und Rohrleitungen sichern und während
der Bauzeit schützen, inkl. aller notwendigen Hilfsmittel.
Menge: 1,000 Psch

**03.02.070 Baugrubensicherung**
die offenen Baugruben sind durch geeignete Absperrungen (Bauzäune etc.) zu sichern, sowie entsprechend des Baufortschrittes umzusetzen.
Menge: 1,000 m3

**03.02.080 Verdrängte Bodenmassen auf der Baustelle transportieren**
Verdrängte Bodenmassen auf der Baustelle transportieren,
Material aufladen,
Zwischenlagerung außerhalb des Gebäudes an einem mit der örtl. BL abgestimmten Platz, einschl. Wiedereinbringung des Aushubmaterials zur Verfüllung des Rohrgrabens,
einschl. lagenweise Verdichten, Verdichtungsgrad DPr >=97 %,
einschl. Verdichtungsnachweis.
Menge: 150,000 m3

**03.02.090 Verdrängte Bodenmassen abtransportieren**
Verdrängte Bodenmassen aus dem Gebäude transportieren,
außerhalb des Gebäudes aufladen und Abfuhr zu einer mit dem Auftraggeber abgestimmten und zugelassenen Deponie,
bis Zone 2, einschließlich Deponiegebühren.
Menge: 50,000 m3

#### Hauptabschnitt 03.03 Dämmung und Begleitheizung (unterhalb Gebäude)

*Hinweis: Herstellung Frostsicherheit*
Herstellung Frostsicherheit
Herstellung Frostsicherheit durch elektrische Begleitheizung
der SW und TW Leitung, Bauwasseranschluss/
Sanitärcontainer

**03.03.010 Frostschutzband 4m, m. I-Muffe, Thermostat 5-15 Gr. C**
Frostschutzband  10 m m. I-Muffe, Thermostat 5-15 Gr. C
Temperaturbereich  5 bis 15 °C
Bemerkung  mit I-Muffe und Thermostat
Benennung  Frostschutzband
Rohrbegleitheizungen für Trink- und Schmutzwasserleitungen
Gewicht (kg)  29,5
Länge 4(m)
Frostschutzband
zur Verlegung entlang von Wasser-Rohren
(Kunststoffrohre müssen vorher mit Aluminiumfolie umwickelt werden)
verhindert eine unzulässige Abkühlung
und sichert außerdem die
Trinkwasserversorgung von Tieren
in Ställen
mit einseitiger Anschlussleitung,
Schukostecker und Temperaturregler
Technische Daten:
Nennspannung: 230 Volt
Außendurchmesser: ca. 9,00 mm
Kleinster Biegeradius: 5 x Ad
Widerstandstoleranz: -5 % / + 10 %
VDE: Zulassung
(Heizleistung)
Nenntemperatur: 65 Grad C
Kaltanschlussleitung: 1 x 2,00 m
Mindestverlegetemperatur: 5 Grad C
Kalt/Warmübergang: nahtlos
Temperaturregler 16 A: +5 Grad C Ein
/+ 15 Grad Aus
Leistung: 10 Watt / m
Gesamtleistung: 100 Watt
Länge: 10 m
Der elektrische Anschluss (Stecker)
darf nur in Innenräumen erfolgen.
Die Anschluss- und Heizleitung dürfen
auch im Außenbereich eingesetzt werden.
Diese sind nicht UV-beständig und müssen
bauseits dahingehend geschützt werden.
Menge: 25,000 Stk

**03.03.020 Isolierschlauch DN15 s = 20 mm mit Kunststoffmantel**
Isolierschlauch DN 15 s = 20 mm
aus geschlossenzelligem Polyethylenschaum,
mit Kunststoffmantel quellverschweisst,
für Mehrschichtverbundrohr
Menge: 4,500 m

**03.03.030 Isolierschlauch DN 20 s = 25 mm mit Kunststoffmantel**
wie vorab beschrieben, jedoch
DN 20, s =  25 mm
Menge: 9,000 m

**03.03.040 Isolierschlauch DN 25 s = 31 mm mit Kunststoffmantel**
wie vorab beschrieben, jedoch
DN 50, s =  31 mm
Menge: 4,500 m

**03.03.050 Isolierschlauch DN 32 s = 36 mm mit Kunststoffmantel**
wie vorab beschrieben, jedoch
DN 32, s =  36 mm
Menge: 4,500 m

**03.03.060 Isolierschlauch DN 110 s = 30 mm mit Kunststoffmantel**
Isolierschlauch DN 110 s =  min.30 mm
aus geschlossenzelligem Polyethylenschaum,
mit Kunststoffmantel quellverschweisst,
für Kunststoff Abwasserrohr DN 100 aus PE-HD
Menge: 28,000 m

#### Hauptabschnitt 03.04 Grundleitungen SW/TW (ab 1m Gebäudekante)

*Hinweis: Schmutzwasser*
Schmutzwassergrundleitungen

Die Herstellervorschriften sind bei der Verlegung der Leitungen einzuhalten.

Hersteller/Typ: '..............................'

Bietereintrag

**03.04.010 PP2000-Rohr DN 100 für Grundleitungen**
PP2000-Rohr DN 100 für Grundleitungen
Abwasserkanal DIN EN 1610 aus PP-MD-Rohren
DIN EN 14758-1 (KG 2000 EM), Vollwandrohre aus Polypropylen mineralverstärkt (PP-MD) DIN EN 14758-1,
Rohrverbindung mittels Steckmuffe mit eingelegter Lippendichtung, nach allgemeiner bauaufsichtlicher Zulassung, DN 110, Nenn-Ringsteifigkeit SN 10 DIN EN ISO 9969, für Abwasser,

Verlegung entsprechend DIN EN 1610,
Form- und Verbindungsstücke werden gesondert vergütet.
Menge: 79,000 m

**03.04.020 PP2000-Rohr DN 125 für Grundleitungen**
Menge: 88,000 m

**03.04.030 PP2000-Rohr DN 150 für Grundleitungen**
Menge: 37,000 m

**03.04.040 PP2000-Bogen DN 100 für Grundleitungen**
PP2000-Bogen DN 100 für Grundleitungen
Formstück aus Polypropylen mineralverstärkt (PP-MD)
DIN EN 14758-1 als Bogen (KG 2000 B),
DN 110, 15 bis 87 Grad,
Rohrverbindung mittels Steckmuffe mit eingelegter Lippendichtung.
Menge: 13,000 Stk

**03.04.050 PP2000-Bogen DN 125 für Grundleitungen**
Menge: 6,000 Stk

**03.04.060 PP2000-Bogen DN 150 für Grundleitungen**
Menge: 3,000 Stk

**03.04.070 PP2000-Muffe DN 100 für Grundleitungen**
PP2000-Muffe DN 100 für Grundleitungen
Formstücke aus Polypropylen mineralverstärkt (PP-MD)
DIN EN 14758-1 als Überschiebemuffe (KG 2000 U),
DN 110, Rohrverbindung mittels Steckmuffe mit eingelegter Lippendichtung.
Menge: 5,000 Stk

**03.04.080 PP2000-Muffe DN 125 für Grundleitungen**
Menge: 15,000 Stk

**03.04.090 PP2000-Muffe DN 150 für Grundleitungen**
Menge: 10,000 Stk

**03.04.100 PP2000-Abzweig DN 100 für Grundleitungen**
PP2000-Abzweig DN 100 für Grundleitungen
Formstücke aus Polypropylen mineralverstärkt (PP-MD)
DIN EN 14758-1 als Abzweig (KG 2000 U),
DN 110, Rohrverbindung mittels Steckmuffe mit eingelegter Lippendichtung.
Menge: 5,000 Stk

**03.04.110 PP2000-Abzweig DN 125 für Grundleitungen**
Menge: 2,000 Stk

**03.04.120 PP2000-Abzweig DN 150 für Grundleitungen**
PP2000-Abzweig DN 150für Grundleitungen
Menge: 2,000 Stk

**03.04.130 PP2000-Übergang 125/100 für Grundleitungen**
PP2000-Übergang 125/100
Formstücke aus Polypropylen mineralverstärkt (PP-MD)
DIN EN 14758-1 als Übergang (KG 2000 U),
DN 100, Rohrverbindung mittels Steckmuffe mit eingelegter Lippendichtung.
Menge: 2,000 Stk

**03.04.140 PP2000-Übergang 150/125 ür Grundleitungen**
PP2000-Übergang 150/125 für Grundleitungen
Menge: 2,000 Stk

**03.04.150 Trassenwarnband "Achtung Abwasser"**
Trassenwarnband "Achtung Abwasserleitung"
Trassenwarnband zur Markierung von Abwasserleitungen durch Auslegen des Bandes ca. 40 cm über den Rohren,
Menge: 220,000 m

*Hinweis: Schächte u. Einbauteile*

**03.04.160 Kontrollschacht Einzelbauteile PVC-U DN400, Ablauf DN100 Zulauf DN100 2.Zulauf DN100**
Kontrollschacht, nicht begehbar, als Reinigungs- und Inspektionsöffnung, DIN EN 13598-2, Ausführung Schacht in Einzelbauteilen, Schachtrohr aus PVC-U, DN 400, Schachtabdeckung mit Abdeckplatte, Klasse B 125 DIN EN 124-1, Berme in Scheitelhöhe, lichte Schachttiefe über 1,5 bis 2,5 m, Schachtaufstandsfläche ist entsprechend der Gerinneform zu unterfüttern,
Rohranschluss Ablauf (0 Grad), für Rohre aus PP, DN 100, Anschluss für Steckmuffe, Rohrverbindung mit eingelegtem Dichtring, mit 2 Zulaufanschlüssen,
Seitenzulauf für Rohr aus PP, DN 100,
Winkel '90' Grad, Anschluss für Steckmuffe, Rohrverbindung

mit eingelegtem Dichtring,
2. Seitenzulauf für Rohre aus PP, DN 100,
Winkel '180' Grad.
 Grad.
Menge: 2,000 Stk

**03.04.170 Kontrollschacht PVC-U, DN 400, Ablauf DN125 Zulauf DN100 2.Zulauf DN100**
wie vor, jedoch Ablauf DN125 Zulauf DN100 2.Zulauf DN100
Menge: 1,000 Stk

**03.04.180 Kontrollschacht PVC-U, DN 400, Ablauf DN150 Zulauf DN125 2.Zulauf DN100**
wie vor, jedoch Ablauf DN150 Zulauf DN125 2.Zulauf DN100
Menge: 2,000 Stk

**03.04.190 Kontrollschacht PVC-U, DN 400, Ablauf DN100 Zulauf DN100**
wie vor, jedoch Ablauf DN100 Zulauf DN100
Menge: 2,000 Stk

**03.04.200 Kontrollschacht PVC-U, DN 400, Ablauf DN125 Zulauf DN125**
wie vor, jedoch Ablauf DN125 Zulauf DN125
Menge: 2,000 Stk

**03.04.210 Kontrollschacht PVC-U, DN 400, Ablauf DN150 Zulauf DN150**
wie vor, jedoch Ablauf DN150 Zulauf DN150
Menge: 1,000 Stk

**03.04.220 Schachtabdeck. D400 Durchm. 600mm rund Guss**
Schachtabdeckung, rückstausicher, geruchsdicht, Klasse D 400 DIN EN 124-1, Durchmesser der Schachtöffnung 600 mm, rückstausicher bis 0,1 bar, Abdeckung rund, aus Gusseisen DIN EN 124-2, mit Zwischenrahmen und Innendeckel.
Menge: 10,000 Stk

*Hinweis: Revisionsschacht Schmutzwasser*

**03.04.230 Schachtunterteil offenes Gerinne DN1000**
Schachtunterteil mit offenem Gerinne, lichte Weite DN 1000 mm., für Regen- und Schmutzwasserkanäle aus Beton/Stahlbeton.
Anschlüsse für Einbindungen der Zu- und Abläufe:
Ablauf DN 200 PVC
Zulauf DN 200 PVC
Mit einläufiger Steigbügel nach DIN 19555 aus V4A-Stahl (1.4571) kunststoffummantelt.
Menge: 1,000 Stk

**03.04.240 Schachtring DN 1000**
Schachtring für Muffenverbindung aus Beton/Stahlbeton, Nennweite Schacht DN 1000 mm, Bauhöhe 500 mm, einläufiger Steigbügel nach DIN 19555 aus V4A-Stahl (1.4571) kunststoffummantelt
Menge: 5,000 Stk

**03.04.250 Schachthals DN1000/625**
Schachthals für Muffenverbindung aus Beton/Stahlbeton, Nennweite Schacht DN 1000 mm, Einstieg 625 mm, Bauhöhe 600 mm, einläufiger Steigbügel nach DIN 19555 aus Stahl kunststoffummantelt
Menge: 1,000 Stk

**03.04.260 Auflagerring DN 625**
Auflagerring verschiebesicher aus Beton/Stahlbeton Nennweite Auflagering DN 625 mm und Bauhöhe 80 mm.
Menge: 1,000 Stk

**03.04.270 Schachtdeckel DN625**
Schachtdeckel aus Stahlbeton, befahrbar, DN 625
Menge: 1,000 Stk

**03.04.280 Anbindung Revisionsschacht**
Die Position umfasst die fachgerechte Anbindung des Schmutzwasser-(SW)-Revisionsschachtes an das öffentliche Entsorgungsnetz. Im Leistungsumfang enthalten sind sämtliche hierfür erforderlichen Rohrleitungs-, Anschluss- und Nebenarbeiten einschließlich Lieferung aller benötigten Materialien, Formstücke und Verbindungselemente sowie die Herstellung eines dichten und funktionsfähigen Anschlusses
inkl. Trennung der Bestandsleitungen zum Schachteinbau. Alle Arbeiten sind einschließlich der erforderlichen Prüfungen, Anpassungen und der ordnungsgemäßen Wiederherstellung auszuführen.

Die Ausführung erfolgt nach den gängigen Regeln der Technik.
Menge: 1,000 Psch

**03.04.290 Universal-Aushebeschlüssel**
Universal-Aushebeschlüssel passend zu vorbeschriebenen Schachtabdeckungen
Menge: 1,000 St

*Hinweis: Trinkwassergrundleitungen*
Trinkwassergrundleitungen

Die Herstellervorschriften sind bei der Verlegung der Leitungen einzuhalten.

Hersteller/Typ: '..............................'

Bietereintrag

**03.04.300 Rohr PE100 TW AD/WD 50/4,6 mm, erdverlegt**
Rohrleitung aus PE 100 DIN 8074 und DIN 8075, für Trinkwasser DIN 1988-200, Anhang A, Nenndruck 1 MPa (10 bar), Außendurchmesser 50 mm, Wanddicke 4,6 mm, mit glatten Enden, als Verteilungsleitung, Rohrverbindung mit Heizwendel-Schweißmuffe, Form- und Verbindungsstücke werden gesondert vergütet, Rohrbefestigungen werden gesondert vergütet, Verlegung DIN EN 806, im Erdreich,
Menge: 8,000 m

**03.04.310 Winkel PE100 TW AD/WD 50/4,6 mm**
Winkel aus PE für Druckrohrleitung aus PE, für Trinkwasser DIN EN 12201, DVGW GW 335-B2, 90 Grad, zum Heizwendelschweißen, mit integrierter Heizwendel, Rohrenden gemeinsam schweißen, AD/WD 50/4,6 mm, SDR 11
Menge: 2,000 Stk

**03.04.320 T-Stück PE100 40/40/20**
T-Stück aus PE für Druckrohrleitung aus PE, für Trinkwasser DIN EN 12201, DVGW GW 335-B2, zum Heizwendelschweißen, mit integrierter Heizwendel, Rohrenden gemeinsam schweißen,
Durchmesser DN1 40, DN2 40, DN3 20
Menge: 1,000 Stk

**03.04.330 Muffenschweißfitting, Muffe, AD 50mm**
Menge: 2,000 Stk

**03.04.340 Trassenwarnband "Achtung Trinkwasser"**
Trassenwarnband "Achtung Trinkwasserleitung"
Trassenwarnband zur Markierung von Trinkwasserleitungen durch Auslegen des Bandes ca. 40 cm über den Rohren,
Menge: 10,000 m

*Hinweis: Zählerschacht*

**03.04.350 Freistrom-Absperrventil mit Entleerstopfen, DN 40**
Freistrom-Absperrventil mit Entleerstopfen,
Außengewinde für flachdichtende Verschraubungen,
DN 40
Menge: 1,000 Stk

**03.04.360 Freistrom-Absperrventil ohne Entleerstopfen, DN 40**
Freistrom-Absperrventil ohne Entleerung (keine Entleerung nachrüstbar), Innengewinde, DN 40
Menge: 1,000 Stk

**03.04.370 Rückflussverhinderer DN 40**
Rückflussverhinderer aus Messing, PN 10, max. Temperatur 90°C, Anschluss 2 x AG, DVGW geprüft.
Nennweite: DN 40
Menge: 1,000 Stk

**03.04.380 Rückspülfilter, DN 40**
Rückspülfilter, DN 40
für den Einbau unmittelbar nach der
Wasserzähleranlage zum Schutz der Haus-
Installation gem. DIN EN 806-2.
 - DVGW-zertifiziert -
Rückspülfilter nach DIN EN 13443-1,
19628, Verschmutzungsgrad durch transparente Filterglocke jederzeit von außen
optisch feststellbar.
Inkl. druckschlagarmen Rückspülventil,
 kindersicherem, selbstschließendem Rückspülventil
und Kanalanschluss DN 40 gemäß DIN EN 1717.
Menge: 1,000 Stk

**03.04.390 Hauswasserzähler DN 40 montieren**
Fachgerechtes Montieren eines Wasserzählers DN 40 einschließlich aller erforderlichen Anschluss- und Befestigungsmaterialien. Einbau in die vorhandene Trinkwasserleitung gemäß den geltenden technischen Regeln und den Vorgaben des zuständigen Wasserversorgungsunternehmens. Einschließlich Herstellen der Anschlussverbindungen, Dichtheitsprüfung, Inbetriebnahme sowie Funktionskontrolle der Anlage.
Menge: 1,000 Stk

**03.04.400 Schachtunterteil DN1000**
Schachtunterteil für Muffenverbindung aus Beton/Stahlbeton, Nennweite Schacht DN 1000 mm, eine Öffnung für Auslauf, Einlauf und Zulauf, einläufiger Steigbügel nach DIN 19555 aus Stahl kunststoffummantelt
Menge: 1,000 Stk

**03.04.410 Schachtring DN 1000**
Schachtring für Muffenverbindung aus Beton/Stahlbeton, Nennweite Schacht DN 1000 mm, Bauhöhe 500 mm, einläufiger Steigbügel nach DIN 19555 aus V4A-Stahl (1.4571) kunststoffummantelt
Menge: 3,000 Stk

**03.04.420 Schachthals DN1000/625**
Schachthals für Muffenverbindung aus Beton/Stahlbeton, Nennweite Schacht DN 1000 mm, Einstieg 625 mm, Bauhöhe 600 mm, einläufiger Steigbügel nach DIN 19555 aus Stahl kunststoffummantelt
Menge: 1,000 Stk

**03.04.430 Auflagerring DN 625**
Auflagerring verschiebesicher aus Beton/Stahlbeton Nennweite Auflagering DN 625 mm und Bauhöhe 80 mm.
Menge: 1,000 Stk

**03.04.440 Schachtdeckel DN625**
Schachtdeckel aus Stahlbeton, begehbar, DN 625
Menge: 1,000 Stk

**03.04.450 Universal-Aushebeschlüssel**
Universal-Aushebeschlüssel passend zu vorbeschriebenen Schachtabdeckungen
Menge: 1,000 Stk

**03.04.460 Endkappe PE100 AD/WD 50/4,6 mm**
Endkappe PE 100 HD,
AD/WD 50/4,6 mm, SDR11
Stumpf + E-Muffenschweissung,
Menge: 1,000 Stk

*Hinweis: Brauchwassergrundleitungen*
Brauchwassergrundleitungen

Die Herstellervorschriften sind bei der Verlegung der Leitungen einzuhalten.

Hersteller/Typ: '..............................'

Bietereintrag

**03.04.470 Rohr PE100 TW AD/WD 25/2,3 mm, erdverlegt**
Rohrleitung aus PE 100 DIN 8074 und DIN 8075, für Trinkwasser DIN 1988-200, Anhang A, Nenndruck 1 MPa (10 bar), Außendurchmesser 25 mm, Wanddicke 2,3 mm, mit glatten Enden, als Verteilungsleitung, Rohrverbindung mit Heizwendel-Schweißmuffe, Form- und Verbindungsstücke werden gesondert vergütet, Rohrbefestigungen werden gesondert vergütet, Verlegung DIN EN 806, im Erdreich,
Menge: 5,000 m

**03.04.480 Winkel PE100 TW AD/WD 25/2,3 mm**
Winkel aus PE für Druckrohrleitung aus PE, für Trinkwasser DIN EN 12201, DVGW GW 335-B2, 90 Grad, zum Heizwendelschweißen, mit integrierter Heizwendel, Rohrenden gemeinsam schweißen, AD/WD 25/2,3 mm, SDR 11
Menge: 3,000 Stk

**03.04.490 Muffenschweißfitting, Muffe, AD 25 mm**
Menge: 2,000 Stk

**03.04.500 Trassenwarnband "Achtung Trinkwasser"**
Trassenwarnband "Achtung Trinkwasserleitung"
Trassenwarnband zur Markierung von Trinkwasserleitungen durch Auslegen des Bandes ca. 40 cm über den Rohren,
Menge: 5,000 m

*Hinweis: Sturzschacht*

**03.04.510 Freistrom-Absperrventil mit Entleerstopfen, DN 20**
Freistrom-Absperrventil mit Entleerstopfen,
Außengewinde für flachdichtende Verschraubungen,
DN 20
Menge: 1,000 Stk

**03.04.520 Freistrom-Absperrventil ohne Entleerstopfen, DN 20**
Freistrom-Absperrventil ohne Entleerung (keine Entleerung nachrüstbar), Innengewinde, DN 20
Menge: 1,000 Stk

**03.04.530 Systemtrenner, DN 20**
Systemtrenner, Absicherung Trinkwasser gegen Nichttrinkwasser bis Flüssigkeitskategorie 4 gemäß DIN EN 1717 und DIN 1988-100, Außengewinde an beiden Anschlüssen DN20, Metallteile aus Rotguss, Edelstahl-Schmutzfänger, differenzdruckgesteuerte Sicherungskartusche, drei Prüfventile, Ablaufanschluss Kunststoff und Rotguss, Einbaulage horizontal, maximale Mediumtemperatur 60 °C, Spitzentemperatur 65 °C, Druckstufe PN 10, Ansprechdruck 0,14 bar, Einbaulänge 205 mm, Druckregler
Menge: 1,000 Stk

**03.04.540 Hauswasserzähler DN 20 montieren**
Fachgerechtes Montieren eines Wasserzählers DN 20 einschließlich aller erforderlichen Anschluss- und Befestigungsmaterialien. Einbau in die vorhandene Trinkwasserleitung gemäß den geltenden technischen Regeln und den Vorgaben des zuständigen Wasserversorgungsunternehmens. Einschließlich Herstellen der Anschlussverbindungen, Dichtheitsprüfung, Inbetriebnahme sowie Funktionskontrolle der Anlage.
Menge: 1,000 Stk

**03.04.550 Innenliegender Absturz, Kunststoff, DN 150**
Liefern und fachgerecht montieren eines innenliegenden Absturzsystems aus korrosionsbeständigem Kunststoff für Schmutzwasser in einem Schachtbauwerk. Befestigung an der Schachtwand mittels geeigneter Halterungen und Befestigungsmaterialien aus nichtrostendem Material.
Herstellung aller erforderlichen Rohrverbindungen einschließlich Formstücke, Bögen, Anschlussstücke und Dichtungen.
Anschluss an vorhandene bzw. neu herzustellende Zu- und Ablaufleitungen.
Herstellung eines strömungsgünstigen Übergangs im Schachtgerinne.
Einschließlich aller Nebenleistungen, Befestigungsmittel, Dichtungsmaterialien sowie Anpassungsarbeiten.

Nennweite DN 150.
Werkstoff Kunststoff (PP, PVC-U oder gleichwertig).

Ausführung gemäß den anerkannten Regeln der Technik sowie den einschlägigen DIN- und DWA-Regelwerken.
Menge: 1,000 Psch

**03.04.560 Schachtunterteil DN1000**
Schachtunterteil für Muffenverbindung aus Beton/Stahlbeton, Nennweite Schacht DN 1000 mm, eine Öffnung für Auslauf, Einlauf und Zulauf, einläufiger Steigbügel nach DIN 19555 aus Stahl kunststoffummantelt
Menge: 1,000 Stk

**03.04.570 Schachtring DN 1000**
Schachtring für Muffenverbindung aus Beton/Stahlbeton, Nennweite Schacht DN 1000 mm, Bauhöhe 500 mm, einläufiger Steigbügel nach DIN 19555 aus V4A-Stahl (1.4571) kunststoffummantelt
Menge: 5,000 Stk

**03.04.580 Schachthals DN1000/625**
Schachthals für Muffenverbindung aus Beton/Stahlbeton, Nennweite Schacht DN 1000 mm, Einstieg 625 mm, Bauhöhe 600 mm, einläufiger Steigbügel nach DIN 19555 aus Stahl kunststoffummantelt
Menge: 1,000 Stk

**03.04.590 Auflagerring DN 625**
Auflagerring verschiebesicher aus Beton/Stahlbeton Nennweite Auflagering DN 625 mm und Bauhöhe 80 mm.
Menge: 1,000 Stk

**03.04.600 Schachtdeckel DN625**
Schachtdeckel aus Stahlbeton, begehbar, DN 625
Menge: 1,000 Stk

**03.04.610 PP2000-Muffenstopfen DN 150**
Kanalrohr-Muffenstopfen aus mineralgefülltem
Polypropylen (PP), gefertigt nach DIN EN
14758 (in Anlehnung an DIN EN 1852-1).
Nennweite: DN 150
Menge: 1,000 Stk

#### Hauptabschnitt 03.05 Erdarbeiten (ab 1m Gebäudekante)

*Hinweis: Vorbemerkung Erdarbeiten, Arbeiten im Freien*
Vorbemerkung Erdarbeiten
Bei der Kalkulation der Erdarbeiten für Rohrleitungsgräben sind nachfolgende Angaben zu berücksichtigen und einzukalkulieren:
- Die Rohrgrabenarbeiten erfolgen im Freien.
- Angaben zum unterirdischen Leitungsbestand liegen teilweise vor.
- Der maschinelle Einsatz für den Rohrgrabenaushub ist möglich. Einzukalkulieren ist das mehrfache Umsetzen der Geräte.
- In Bereichen wo aufgrund der Tiefe eine verbau erfoderlich ist muss dieser gemäß Wahl des AN mit Lieferung Lagerung Ein und Ausbau etc. als Komplettleistung einkalkuliert werden.
- Sollte im Zuge des Grabenaushubs ein erhöhter
  Wasserstand auftreten, sind die Leitungen gegen  Auftriebzu sichern. Die Leitungsverlegung sowie die Technologie von Aushub und Verfüllung sind mit der Bauleitung abzustimmen!

*Hinweis: Verlegung der Rohrleitungen im Rohrgraben*
Verlegung der Rohrleitungen im Rohrgraben / Baugrube sinngemäss entsprechend DIN EN 1610.
Verlegetiefe bis 2 m auf einzubringendem Sandbett, einschl. Gefällekorrekturen.
Die Rohrleitungen und Schächte müssen entsprechend den Herstellerangaben fachgerecht montiert werden.
Festpunkte und Dehnungsausgleiche sind entsprechend festzulegen und einzubauen.
1.  Ausheben des Erdreichs für Rohrgräben und Schächte
  auf dem Grundstück des Auftraggebers zwischenlagern.
2.  Neben der Baugrube ist der Boden kraftschlüssig zu
  belassen, mit lastfreiem Schutzstreifen.
3.  Nach DIN 18300 Ziffer 3.10.3 eine Schutzschicht
  belassen und erst unmittelbar vor dem Einbau der
  Rohrleitungen und Schächte entfernen.
4.  Ebenmässigkeit und Gefälle der Sohle herstellen.
5.  Freigelegte Kabel oder Rohrleitungen sind
  entsprechend zu sichern.
6.  Nach Durchführung der Rohrverlegungsarbeiten und
  erfolgter Freigabe unter Beachtung der bereits
  eingebrachten Sandmengen mit dem ausbaufähigen
  Aushubboden in Lagen von höchstens 30 cm Niveau
  verfüllen und vorschriftsmässig fachgerecht
  verdichten.
7.  In den Kosten der Grabenherstellung sind auch deren
  Absicherungen enthalten.

Rohrgräben für die Verlegung der Ver- und Entsorgungsleitungen nach Zeichnung, dem angegebenen Gefälle und den Vorbemerkungen entsprechend ausheben.

Sandbett
Bevor das Sandbett erstellt wird, muss die Trasse nach Prüfung bzw. Kontrolle durch einen verantwortlichen Bauleiter freigegeben werden. Danach sind die Rohre allseitig mit mindestens 10 cm rundkantigem, nicht bindigem Mittel- bis Grobsand (Klasse NS 0/2 nach DIN 4226 bzw. TL Min - StB 94) lagenweise und äusserst sorgfältig wieder zu verfüllen und ausschliesslich per Hand zu verdichten.
Besondere Aufmerksamkeit ist dabei, um Hohlräume zu vermeiden, den Zwischenräumen oder auch Rohrzwickeln zwischen den Rohren zu widmen. Diese Räume müssen gesondert unterstampft und verdichtet werden. Währen dieser Arbeiten sind gleichzeitig eventuell verwendete Hilfsauflager zu entfernen, sofern es sich nicht um Sandsäcke, die aufzuschlitzen sind, oder um Hartschaumauflager handelt.
Wenn es auf Grund ungünstiger Randbedingungen nicht auszuschliessen ist, dass während der Tiefbauarbeiten der Bettungssand z.B. durch Regen ausgeschwemmt wird, ist die Bettungszone mit Geotextilien zu umhüllen. In Hang- und Steilstrecken sollte dies wegen der Drainagewirkung des Grabenprofils generell beachtet werden.

Wiederverfüllung
Nach Fertigstellung des Sandbettes kann der Graben mit Aushubmaterial aufgefüllt werden., wobei eine lagenweise auszuführende Verdichtung notwendig ist. Grosse bzw. grobe und spitze Steine sind zu entfernen.
Nach ZTV A - StB 97 sind für die Grabenverfüllung, der Verfüllzone und der 20 cm Füllage gegen Wasser und Witterung unempfindliche Böden zu verwenden. Das Verfüllen und Verdichten des Rohrgrabens hat, um ein Verschieben und Heben der Trasse zu verhindern, gleichzeitig auf beiden Seiten der Rohre zu erfolgen.
Nach Einbringen der 20 cm starken Füllage kann mit Verdichtungsmaschinen wie z.B. einem Flächenrüttler oder einer Explosionsstampframme (Gewicht bis 100 kg) gearbeitet werden.
Auf die erste Schicht baut man weitere Lagen von 20 bis 30 cm Höhe auf und schliesst mit der vorgesehenen Deckschicht ab. Die Forderungen der Verdichtungsgrade (D Pr) sind zu erzielen.

**03.05.010 Graben Kanal, T bis 1,5 m, B bis 1,0 m, BK 3-5**
Boden der Gräben für Abwasserkanäle, ab Baugrubensohle,
mit geböschten Wänden, mit Behinderung durch
Versorgungs-, Entsorgungsleitungen und Kabel,
Aushubtiefe bis 1,5 m,
Breite der Sohle über 1,0 m,
profilgerecht lösen, seitlich lagern, verfüllen und
verdichten, Verdichtungsgrad DPr >=97 %, einschl.
Verdichtungsnachweis, Bodeneinbau oberhalb der
Leitungszone, Bettung/Auflager wird gesondert vergütet,
verdrängten Boden laden, Abfuhr und Deponierung werden
gesondert vergütet, Bodenklassen 3 bis 5 DIN 18300,
Arbeiten mit Gerät.
Menge: 30,000 m3

**03.05.020 Graben Kanal, T bis 2,0 m, B bis 1,0 m, BK 3-5**
Boden der Gräben für Abwasserkanäle, ab Baugrubensohle,
mit Verbau, mit Behinderung durch
Versorgungs-, Entsorgungsleitungen und Kabel,
Aushubtiefe bis 2,0 m,
Breite der Sohle bis 1,0 m,
profilgerecht lösen, seitlich lagern, verfüllen und
verdichten, Verdichtungsgrad DPr >=97 %, einschl.
Verdichtungsnachweis, Bodeneinbau oberhalb der
Leitungszone, Bettung/Auflager wird gesondert vergütet,
verdrängten Boden laden, Abfuhr und Deponierung werden
gesondert vergütet, Bodenklassen 3 bis 5 DIN 18300,
Arbeiten mit Gerät.
Menge: 400,000 m3

**03.05.030 Zulage für Handschachtungen**
Zulage zu Gräben für Abwasserkanäle und Schachte wie
zuvor beschrieben, jedoch Aushub und Einbau von Hand.
Menge: 1,000 m3

**03.05.040 Suchschachtung**
Suchschachtungen
mittels Kleinbagger und/ oder Handschachtung
Herstellen von Rohrgräben oder Kopflöchern bis 2 m tief
einschl. Wiederverfüllung und Verdichtung
einzukalkulieren sind mehrfacher, zeitlich versetzter Einsatz,
Ausführung in Abstimmung mit örtl. Bauleitung,
Abrechnung zum Nachweis
Menge: 1,500 m3

**03.05.050 Abbruch von Hindernissen**
Abbruch von Hindernissen
wie Mauerreste und Fundamentteile im Aushubbereich oder Wurzelwerk,
als Maschinenarbeit;
das Abbruchmaterial wird Eigentum des AN und ist fachgerecht zu beseitigen;
einschl. Transport auf der Baustelle, Abtransport und Kippgebühren
Menge: 6,000 m3

**03.05.060 Kies-Sand-Gemisch, Einbettung Rohr**
Kies-Sand-Gemisch schichtenweise einbauen und verdichten, als Einbettung von Rohrleitungen Kunststoff, Aussendurchmesser max. 250 mm,
in vorh. Graben,
umfassende Bettungsschicht, Mindestüberdeckung, Seitenverfüllung von ca. 150 mm gegenüber jeder Rohrleitungsstelle.
Körnung 0 - 4 mm,
Verdichtungsgrad DPr >=97 %,
einschl. Verdichtungsnachweis.
Menge: 200,000 m3

**03.05.070 Sicherung von Kabeln/ Rohrleitungen**
Sicherung von Kabeln/ Rohrleitungen durch Erdarbeiten
freigelegte Kabel und Rohrleitungen sichern und während
der Bauzeit schützen, inkl. aller notwendigen Hilfsmittel.
Menge: 1,000 Psch

**03.05.080 Baugrubensicherung**
die offenen Baugruben sind durch geeignete Absperrungen (Bauzäune etc.) zu sichern, sowie entsprechend des Baufortschrittes umzusetzen.
Menge: 1,000 m3

**03.05.090 Verdrängte Bodenmassen auf der Baustelle transportieren**
Verdrängte Bodenmassen auf der Baustelle transportieren,
Material aufladen,
Zwischenlagerung außerhalb des Gebäudes an einem mit der örtl. BL abgestimmten Platz, einschl. Wiedereinbringung des Aushubmaterials zur Verfüllung des Rohrgrabens,
einschl. lagenweise Verdichten, Verdichtungsgrad DPr >=97 %,
einschl. Verdichtungsnachweis.
Menge: 150,000 m3

**03.05.100 Verdrängte Bodenmassen abtransportieren**
Verdrängte Bodenmassen aus dem Gebäude transportieren,
außerhalb des Gebäudes aufladen und Abfuhr zu einer mit dem Auftraggeber abgestimmten und zugelassenen Deponie,
bis Zone 2, einschließlich Deponiegebühren.
Menge: 70,000 m3

*Hinweis: Zählerschacht*

**03.05.110 Graben, T bis 2,0 m, BK 3-5**
Boden der Gräben für Abwasserkanäle, ab Baugrubensohle,
mit Verbau, mit Behinderung durch
Versorgungs-, Entsorgungsleitungen und Kabel,
Aushubtiefe bis 2,0 m,
profilgerecht lösen, seitlich lagern, verfüllen und
verdichten, Verdichtungsgrad DPr >=97 %, einschl.
Verdichtungsnachweis, Bodeneinbau oberhalb der
Leitungszone, Bettung/Auflager wird gesondert vergütet,
verdrängten Boden laden, Abfuhr und Deponierung werden
gesondert vergütet, Bodenklassen 3 bis 5 DIN 18300,
Arbeiten mit Gerät.
Menge: 10,000 m3

**03.05.120 Kies-Sand-Gemisch, Korngrösse max. 20 mm**
Kies-Sand-Gemisch, Korngrösse max. 20 mm
für Rohrauflager liefern und Einbringen frei Verwendungsstelle, Herstellen des Nivellements,
max. Abweichung von der Sohlhöhe ± 2,0 cm,
ca. 10 cm unterhalb der Rohrsohle,
Ausführung gemäß Zeichnung
Menge: 5,000 m3

**03.05.130 Baugrubensicherung**
die offenen Baugruben sind durch geeignete Absperrungen (Bauzäune etc.) zu sichern, sowie entsprechend des Baufortschrittes umzusetzen.
Menge: 1,000 Psch

**03.05.140 Zulage Entsorgungskosten**
Zulage für Entsorgungskosten Aushubmaterial, dass
aufgrund des zusätzlichen Volumens der Medienleitungen und Sandbettung nicht mehr verwendet werden
kann.
Menge: 3,000 m3

*Hinweis: Sturzschacht*

**03.05.150 Graben, T bis 3,0 m, BK 3-5**
Boden der Gräben für Abwasserkanäle, ab Baugrubensohle,
mit Verbau, mit Behinderung durch
Versorgungs-, Entsorgungsleitungen und Kabel,
Aushubtiefe bis 3,0 m,
profilgerecht lösen, seitlich lagern, verfüllen und
verdichten, Verdichtungsgrad DPr >=97 %, einschl.
Verdichtungsnachweis, Bodeneinbau oberhalb der
Leitungszone, Bettung/Auflager wird gesondert vergütet,
verdrängten Boden laden, Abfuhr und Deponierung werden
gesondert vergütet, Bodenklassen 3 bis 5 DIN 18300,
Arbeiten mit Gerät.
Menge: 10,000 m3

**03.05.160 Kies-Sand-Gemisch, Korngrösse max. 20 mm**
Kies-Sand-Gemisch, Korngrösse max. 20 mm
für Rohrauflager liefern und Einbringen frei Verwendungsstelle, Herstellen des Nivellements,
max. Abweichung von der Sohlhöhe ± 2,0 cm,
ca. 10 cm unterhalb der Rohrsohle,
Ausführung gemäß Zeichnung
Menge: 5,000 m3

**03.05.170 Baugrubensicherung**
die offenen Baugruben sind durch geeignete Absperrungen (Bauzäune etc.) zu sichern, sowie entsprechend des Baufortschrittes umzusetzen.
Menge: 1,000 Psch

**03.05.180 Zulage Entsorgungskosten**
Zulage für Entsorgungskosten Aushubmaterial, dass
aufgrund des zusätzlichen Volumens der Medienleitungen und Sandbettung nicht mehr verwendet werden
kann.
Menge: 3,000 m3

#### Hauptabschnitt 03.06 Sonstige Leistungen

*Hinweis: Vermessungleistung*
Im Leistungsumfang des AN ist die Absteckkung der Trassenachse und die Endeinmessung der fertig gestellten Anlagen.
Es ist sicherzustellen, dass am offenen Rohrgraben vermessen wird.

**03.06.010 Absteckung Trassenachse**
Absteckung und Vermarkung der Rohrachse,
Lage- und höhenmäßige Vermessung,
Trassenlänge ca. 300m.
Menge: 1,000 Stk

**03.06.020 Endeinmessung**
Endeinmessung der installierten Anlagenteile
(Rohrleitungen, Anschlusstellen, Grundleitungen, Schächte, Hebeanlagen, Fettabscheider)
Menge: 1,000 Stk

**03.06.030 Spülen Trinkwasser-Netz**
Spülen Trinkwasser-Netz
Spülen von fertiggestellten Rohrleitungsanlagen, sowie der
vorhandenen installation innerhalb des Sanitärcontainer
einschl. der dazu notwendigen Betriebsstoffe und
Reinigungsmitteln sowie deren Beseitigung.
Das Spülen der Leitungsanlagen erfolgt nach DIN 1988
Teil 2, Abs. 11.2, nach zuvor erfolgter Druckprüfung.
Es ist ein Spülprotokoll auszustellen und dem
Auftraggeber zu übergeben.
Rohrdurchmesser, max. : DN 50
Menge: 1,000 psch

**03.06.040 Druck- und Dichtheitsprüfung DIN EN 1610**
Druck- und Dichtheitsprüfung DIN EN 1610
an den vom Auftragnehmer verlegten Grundleitungen aus PP-MD, bis DN 160,
in mehreren Abschnitten, Prüfdruck 0,5 bar,
Prüfmedium Wasser, Wasser wird beigestellt,
einschl. Entleeren der Leitungen.
Einschl. der hierfür erforderlichen Verschlüsse und Anschlüsse sowie deren Beseitigung nach der Überprüfung.
Einschl. Prüfprotokolle.
Menge: 2,000 Psch

**03.06.050 Kamera-Inspektion SW Leitungen**
Kamera-Inspektion von Schmutzwasser-Grundleitungen einschließlich erforderlicher Vorreinigung, Kamerabefahrung, Videoaufzeichnung, Schadensdokumentation und Übergabe der digitalen Befahrungsdaten. Ausführung nach DIN EN 13508-2 und DWA-M 149. Sämtliche Nebenleistungen einschließlich An- und Abfahrt im Einheitspreis enthalten.
Menge: 1,000 Psch

**03.06.060 Fotodokumentation**
Fotodokumentation aller Leistungsabschnitte
und baulichen Besonderheiten insbesondere der Leistungen im Erdreich und unterhalb der Bodenplatte
die Fotos sind geordnet und beschriftet unter Angabe von Ort und Zeit zusammenzustellen und zusätzlich
auf Datenträger abzuspeichern sowie in einer
Übersicht auszudrucken
Umfang der Dokumentation:  ca. 50 Bilder
Menge: 1,000 Stk

**03.06.070 Revisionszeichnungen (3-fach)**
Revisionszeichnungen (3-fach)
Die Revisionszeichnungen sind 3-fach zu erstellen und
den Revisionsunterlagen beizufügen.

a) Grundriss- und Schnittzeichnungen entsprechend
  der Ausführung, 2-fach farbig ausgeplottet.
  Die hierfür erforderlichen DWG- oder DXF-Files für
  die Gebäudepläne werden dem Auftragnehmer zur
  Verfügung gestellt.

b) Schemazeichnungen aller Anlagen mit Darstellung der
  zugehörigen Rohre, Ventile, Fühler, Pumpen,
  Armaturen sowie Schalt- und Steuereinrichtungen,
  3-fach farbig ausgeplottet oder gezeichnet.

Die Revisionszeichnungen sind nach den Vorgaben des
Auftraggebers so zu erstellen, daß sie vom EDV-Programm
des Auftraggebers gelesen und verarbeitet werden
können. Die Zeichnungen sind auf einem USB-Stick zu übergeben.
Menge: 1,000 Stk

### Los 04 Erdungsanlage

#### Hauptabschnitt 04.01 Gewerkespezifische Vortexte

*Hinweis: Gewerkespezifische Beschreibungen*
Angaben Ausführung Ringerderanlage

Der Einbau von Erdungsleitungen und Verbindungsbauteilen muss von einer Blitzschutz-Fachkraft gemäß DIN EN 62305 / VDE 0185 Teil 305 durchgeführt werden. Die Blitzschutzfachkraft ist vor Beginn der Arbeiten schriftlich beim AG und der Bauleitung anzumelden.
Die DIN EN 62305 / VDE 0185 Teil 305 sowie DIN 18014:2023-06 sind zu beachten.
Für das Gebäude ist mit dem Rohbau die Grundlage für ein gemeinsames, vermaschtes Erdungs- und Potentialausgleichsnetzwerk zu errichten. Die Verbindungen des Systems untereinander und zur Bewehrung sind generell blitzstromtragfähig auszuführen gemäß DIN EN 62305-3 (VDE 0185-305-3) und DIN EN 62561-1 (VDE 0185-561-1). Das erforderliche Verbindungsmaterial, z. B. Verbindungsklemmen, sowie - wenn erforderlich - Korrosionsschutzmaterial sind in den Einheitspreisen zu berücksichtigen.
Für das Gebäude ist entsprechend DIN VDE 0100-540 (VDE 0100-540), DIN VDE 0100-410 (VDE 0100-410), DIN 18015-1, VDE AR-N 4100 sowie DIN 18014:2023-06 ein vermaschter Ringerder zu errichten. Erreicht die Ringerderanlage nicht den erforderlichen Erdausbreitungswiderstand gemäß DIN VDE 0100-540 bzw. DIN VDE 0141, ist der Errichter verpflichtet, dies sofort schriftlich mitzuteilen, damit rechtzeitig geeignete Maßnahmen zur Verbesserung des Erdausbreitungswiderstandes getroffen werden können.
Die Anordnung von Anschlussfahnen und Trennstellen für den Äußeren Blitzschutz, den Potentialausgleich sowie für den Inneren Blitzschutz/Blitzschutz-Potentialausgleich ist vor Errichtung der Ringerderanlage auf Basis der beigestellten Ausführungspläne vor Ort mit der Rohbau- und der Modulbaufirma abzustimmen gemäß DIN EN 62305-3 (VDE 0185-305-3) Abschn. 5.4.
Anschlussleitungen des Ringerders aus dem Erdreich ins Mauerwerk sind gegen Korrosion besonders zu schützen, z. B. durch eine PVC-Ummantelung, gemäß DIN VDE 0151 und DIN 18014:2023-06 Abschn. 5.
Auf die Errichtung einer flächenhaften Erdungsanlage ist zu achten gemäß DIN 18014:2023-06.

Ringerder:
Unterhalb der Bodenplatte ist ein Ringerder in der Sauberkeitsschicht oder im Erdreich in einer Maschenweite von 10 × 10 m zu verlegen gemäß DIN 18014:2023-06 und DIN VDE 0100-540 (VDE 0100-540). Der Ringerder wird in den Abständen der Ableitungen mit dem Fundamenterdersystem verbunden. Die Ausführung des Ringerders erfolgt in Rundleiter V4A Rd 10 mm, Edelstahl 1.4404/1.4571, gemäß DIN EN 62561-2 (VDE 0185-561-2) und DIN VDE 0151.
Bei Verbindungsbauteilen der Ringerderanlage sind ausschließlich Schrauben und Klemmen aus rostfreiem Edelstahl VA zu verwenden. Beim Übergang von verschiedenen Werkstoffen, insbesondere an den Übergängen V4A/Fe(tZn) zu den Ableitungen, sind Zweimetall-Trennstücke oder geeignete Übergangsverbinder einzusetzen und Korrosionsschäden auszuschließen gemäß DIN VDE 0151 und DIN EN 62561-1 (VDE 0185-561-1).
Das zur Verwendung kommende Material ist auf Wunsch der örtlichen Bauleitung vor dem Einbau vorzulegen.

Ableitungen:
Die Ableitungen werden durch den AN Blitzschutz montiert und sind nicht Bestandteil dieser Ausschreibung

Es sind Anschlussfahnen für den Anschluss an die Potentialausgleichsschiene in den Technikräumen des EG vorzusehen gemäß DIN VDE 0100-540 (VDE 0100-540). Anschlussfahnen der Blitzschutzanlage sind mit einer Länge von 1,5 m außerhalb des Erdreichs zu berücksichtigen. Die Ausführung erfolgt in Rundleiter V4A Rd 10 mm, Edelstahl 1.4404/1.4571, gemäß DIN EN 62561-2 (VDE 0185-561-2) und DIN VDE 0151.

Dokumentation:
Es ist eine lückenlose Fotodokumentation der Leitungsverlegung zu führen gemäß DIN 18014:2023-06 Abschn. 6. Vor den einzelnen Betonagen sind Termine zur Sichtabnahme mit dem Bauherrn und der Objektüberwachung abzustimmen. Nach Fertigstellung von Teilbereichen ist dies der Bauleitung mitzuteilen. Vertikale Erdungsfahnen, die nicht laut Plan verlegt werden, sind auf eigene Kosten des AN an die richtige Position zu korrigieren.

Einschlägige Normen und Vorschriften:
DIN 18014:2023-06 · DIN EN 62305 / VDE 0185-305 (Teil 1-4) · DIN EN 62561-1 (VDE 0185-561-1) · DIN EN 62561-2 (VDE 0185-561-2) · DIN VDE 0100-410 · DIN VDE 0100-540 · DIN VDE 0141 · DIN VDE 0151 · DIN 18015-1 · VDE AR-N 4100

*Hinweis: Abgrenzung des Leistungsumfangs zwischen Gewerken*
Abgrenzung des Leistungsumfangs zwischen den beteiligten Gewerken

Leistungen des Auftragnehmers Erdungsanlagen
- Die Montage erfolgt durch Fachmonteure des Auftragnehmers, bauseits werden keine Hilfskräfte zur Verfügung gestellt; Rüst-, Werk- und Hebezeuge sind vom Auftragnehmer zu stellen.
- Beistellung von Material und Personal zur Montage einer Erdungsanlage inkl. Anschlussfahnen für Blitzschutz.
- Montage von Trennstellen und Ableitungsnummerierungen

Schnittstellen zu anderen Gewerken

Rohbauer
Durch das Gewerk Rohbau wird der Baugrund hergestellt, in welchen der Ringerder durch das Gewerk Blitzschutz eingelegt wird.

Modulbauer
Es werden Erdungsfestpunkte an den Modulen in der Nähe der zu errichtenden Fassade installiert. Der Anschluss an die  erfolgt durch den Modulbauer.

Elektrotechnik

Es werden Ableitungsfahnen für die Erdungsfestpunkte in Technikräumen installiert.
Diese werden durch das Gewerk Elektro in Zusammenarbeit mit dem Modulbauer an den Potentialausgleich angeschlossen.

*Hinweis: Zusätzliche technische Vertragsbedingungen*
Zusätzliche technische Vertragsbedingungen

1.  Allgemeine Hinweise

1.1  Diese Vorbemerkungen sind ZUSÄTZLICHE TECHNISCHE VERTRAGSBEDINGUNGEN - ZTV.

1.2  Einwände oder Bedenken gegen das vorliegende
Leistungsverzeichnis oder einzelne Positionen in
technischer Hinsicht sind vom Bieter bei Abgabe seines
Angebotes in schriftlicher Form vorzubringen und zu
begründen.

1.3  Der Bieter bestätigt, dass die aufgeführten Lohnstundensätze unter Beachtung der preisrechtlichen Vorschriften ermittelt worden sind und die üblichen Berechnungsmerkmale vollständig beinhalten.

Leistungen im Stundenlohn werden grundsätzlich nur dann vergütet, wenn sie vor ihrem Beginn vereinbart werden.

Bei Stundenlohnarbeiten müssen die Nachweise enthalten
- Art der ausgeführten Leistung
- Ort und Datum sowie die Dauer der Arbeiten (mit Uhrzeitangabe)
- Anzahl der eingesetzten Arbeitskräfte
- Materialverbrauch
- bei Maschinen- und Kfz-Einsatz Angaben zum Typ

1.4  Der Einheitspreis ist in EUR anzugeben. Mit den Preisen werden alle Leistungen abgegolten, die nach der Leistungsbeschreibung, den Besonderen Vertragsbedingungen, den Zusätzlichen Vertragsbedingungen, den Zusätzlichen Technischen Vertragsbedingungen, den Allgemeinen Technischen Vertragsbedingungen für Bauleistungen und der gewerblichen Verkehrssitte zur vertraglichen Leistung gehören.

Nach der gewerblichen Verkehrssitte sind unter anderem folgende Leistungen abgegolten:
- Lieferung der einzubauenden Stoffe/Bauteile/Geräte und der Hilfsstoffe einschließlich aller Lade- und Transportleistungen
- Vorhaltung und Unterhaltung von Maschinen, Geräten und der nicht körperlich in das Bauwerk eingehenden Stoffe/Bauteile
- Einbau der gelieferten oder bauseits bereitgestellten Stoffe/Bauteile/Geräte

Nebenleistungen werden nicht gesondert vergütet und gehören ohne Erwähnung zur vertraglichen Leistung.
Im Zweifel gelten zur Abgrenzung von Neben- und besonderen Leistungen die ATV DIN 18299 ff. (VOB/C).

In die Preise sind grundsätzlich einzubeziehen:
- alle Aufwendungen und Kosten, die sich aus der Einhaltung der allgemein für Bauarbeiten sowie für das Gewerk geltenden Unfallverhütungsvorschriften ergeben, soweit sie keine besonderen Leistungen darstellen.

1.5  Der Wortlaut des vom Auftraggeber übergebenen Leistungsverzeichnisses ist verbindlich. Das gilt auch dann, wenn der Auftragnehmer selbst nichtbestätigte Nebenangebote abgibt oder Kurzfassungen verwendet sowie für Eventual- oder Alternativpositionen.

1.6  Der Einheitspreis des Angebotes ist maßgebend. Das gilt auch dann, wenn das Produkt aus Menge und Einheitspreis fehlerhaft ist (z.B. aufgrund von Rechen- oder Eingabefehler).

1.7  Der Auftragnehmer hat die Vereinbarung von Preisen für nicht im Vertrag vorgesehene Leistungen vor der Ausführung anzubieten; versäumt er dies, setzt der Auftraggeber marktübliche Preise nach billigem Ermessen ein, falls es sich um noch nichtbeschriebene Leistungen handelt.

1.8  Sämtliche Einzelpreise sind Nettopreise. Die Mehrwertsteuer ist gesondert auszuweisen.

1.9  Für Aufmaß und Abrechnung gelten - falls in den Abrechnungshinweisen oder im Leistungsverzeichnis nicht anders geregelt
- die Bestimmungen der DIN 18299 ff. und DIN 18382 (VOB/C).

1.10  Die vom Auftragnehmer verwendeten Ausführungsunterlagen müssen den Freigabevermerk des Auftraggebers oder seines Architekten tragen, um Verwechslungen bei der Bauausführung zu vermeiden. Nicht freigegebene Unterlagen dürfen nicht verwendet werden. Dies entbindet den Auftragnehmer aber nicht von seiner eigenen Prüfungs- und Hinweispflicht. Diese bleiben unberührt.

1.11  Werden unter 2.1 - Geltungsbereich und Ausführungsgrundlage - Allgemeine Technische Vertragsbedingungen der VOB/C (DIN 18299 ff. und 18384) genannt, so gelten die in diesen aufgeführten DIN bzw. DIN EN ohne besondere Erwähnung als Ausführungsgrundlage, Leistungs- und Gütebestimmung.

1.12  Sofern nichts anderes festgelegt ist, gelten die Abschnitte 2 (Stoffe, Bauteile) und 3 (Ausführung) der DIN 18 299 (VOB/C), abweichende Regelungen in den DIN 18 382 ff. haben Vorrang.

1.13  Die Leistungen müssen den allgemein anerkannten Regeln der Technik entsprechen, wenn nichts anderes ausgeschrieben ist.
Werden gesetzliche Vorschriften und Bestimmungen sowie technische Regeln aufgeführt, so gilt grundsätzlich die zum Zeitpunkt der Abnahme in Kraft befindliche Vorschrift/Bestimmung/Regel, sofern diese keinen eigenen späteren Gültigkeitsvermerk trägt. Individuelle Vereinbarungen haben Vorrang und sind an keine Form gebunden. Mit seiner Unterschrift unter sein Angebot erkennt der Auftragnehmer an, dass diese Regelungen Vertragsbestandteil werden.

*Hinweis: Leistungsumfang / Kalkulation*
Leistungsumfang

Die Ausführungen haben nach den allgemein anerkannten Regeln der Technik zu erfolgen.

Alle in den Positionen beschriebenen Leistungen verstehen sich wie folgt:
- Lieferung
- Montage / Einbau inkl. der notwendigen Hebezeuge
- Demontage / Rückbau einschl. Entsorgung (wenn in der jeweiligen Position gefordert)

Änderungen und Ergänzungen aus der Planungsfortschreibung, insbesondere auf Grund technischer Notwendigkeiten oder behördlicher Auflagen, sind vorbehalten.

In nachfolgender Leistungsbeschreibung wird der Umfang der zu erbringenden Leistung beschrieben. Die angebotene Bauart muss alle beschriebenen Randbedingungen und Besonderheiten berücksichtigen. Anfallende Planungsleistungen durch eine andere als die ausgeschriebene/ vorgeschlagene Ausführungsart, sind Sache des Auftragnehmers und gehen zu dessen Lasten, einschließlich aller dadurch ggf. anfallenden weiteren Kosten wie zusätzliche Prüfgebühren.

Dem Bieter wird empfohlen, sich vor Angebotsabgabe nach Möglichkeit über die örtlichen Gegebenheiten zu informieren.

Bestandteil der Leistungen ist die Erstellung von Bautagesberichten, mit der Eintragung der täglichen Aktivitäten und besonderen Vorkommnisse als lückenlose Dokumentation des eigenen Bauablaufes und Baufortschrittes, als Bestandteil der Bauakte.

Die Berichte sind arbeitstäglich anzufertigen und jeweils 1 x wöchentlich dem AG/Objektüberwachung zu übergeben. Nicht oder unvollständige abgegebene Bautagesberichte gelten als Mangel i.S. VOB/B §4 Nr. 7

Die Berichte müssen mit folgendem Inhalt gefertigt werden:

- mind. zu Beginn und Ende jeder Schicht Wetter und Temperaturen, höchste und niedrigste
Tagestemperatur, besondere Wetterereignisse
- Arbeitszeiten (Beginn und Ende)
- Anzahl der Arbeitnehmer (Polier/Facharbeiter/Helfer) nach Firmen getrennt
- vertragliche und außervertragliche Leistungen durch Bedienstete des AG
- Etwaiger Arbeitsausfall und deren Gründe
- Materiallieferungen
- Erledigung vorgeschriebener Prüfungen einschl. Dokumentation Prüfergebnisse oder Verweis auf die
Dokumentation
- Beginn und Ende einzelner Bauabschnitte
- Arbeitsunterbrechung und deren Gründe
- soweit erforderlich Aufschreibung für die kalkulatorische Beurteilung wichtiger Einheitspreise
- außergewöhnliche Ereignisse (z.B. Unfälle)
- notwendige Abweichungen von der vorgegebenen Planung einschl. deren Begründung und Genehmigung
oder Verweis auf die entsprechenden Dokumente
- Eingang von Ausführungszeichnungen, Änderungs- und Berichtigungsblättern sowie Aushändigungsvermerk
an Auftragnehmer
- Hinweise auf Anordnung der Bauüberwachung nach § 4 Nr. 1 VOB/B
- mündliche Weisungen von Vorgesetzten an den Bauführer
- Übernahme des Dienstes bei Schichtwechsel, Vertretung und Nachfolge
- Name des Bauleiters des AN bei etwaigem Wechsel
- Fotografische Erfassung der Arbeitsergebnisse, mind. 4 Bilder pro Arbeitstag sind als Anlage beizufügen.

Der Auftraggeber behält sich vor, die Rahmentermine des betreffenden Leistungsbereiches innerhalb der Gesamt-Ablaufplanung zu verschieben und Zwischentermine mit dem Ziel der Einhaltung des Endtermins des betreffenden Leistungsbereiches anzuordnen.

Kalkulationshinweise

Allgemeines
Mit den im Leistungsverzeichnis enthaltenen Angaben über Bauart, Bauteil, Baustoff und Abmessungen gelten auch der Herstellungsvorgang und -ablauf bis zur fertigen Leistung, unter Zugrundelegung der anerkannten Regeln der Technik und der Ausführungsbestimmungen der DIN-Normen, als beschrieben.

Liefer- und Leistungsumfang
Alle nachstehend beschriebenen Anlagenteile und Leitungsnetze verstehen sich als komplette und funktionstüchtige Einheiten.

Die Geräte und Einrichtungen sind nach vorbeschriebener Grundausstattung, Einbauvorschriften entsprechend Prüfzeugnis sowie jeweils angegebenen Abmessungen bzw. technischen Daten komplett zu liefern.

Alle Leistungen dieses Leistungsverzeichnisses umfassen die Lieferung, die Einbringung in das Gebäude, den Transport bis zur Verwendungsstelle, die Lagerung auf der Baustelle sowie die betriebsfertige Montage.

Die Transportwege und Größen der Öffnungen sind zu beachten.

Das in der Leitbeschreibung der Anlagenteile genannte komplette Zubehör ist auch vom Bieter in die Einheitspreise der einzelnen Positionen einzurechnen, soweit nicht separat aufgeführt.

Die geforderten Bieterangaben (z. B. Fabrikate, Typen, Technische Daten und Abmessungen) sind anzugeben.

Die technischen Daten, die bei einzelnen Positionen nicht eingehalten wurden, sollen in einer Auflistung zusammengestellt und dem Angebot beigefügt werden.

Alle zur Auslegung der Anlagenteile erforderlichen Berechnungen und Dimensionierungen der Anlagen sind anhand der letztgültigen Vorgaben / Forderungen, Ist-Aufnahmen und bauphysikalischen Daten vom Bieter selbst vorzunehmen.

Eventuell erforderliche statische Berechnungen bzw. Nachweise sind auch in die Einheitspreise einzurechnen.

Der AN hat im Rahmen seiner Werk- und Montageplanung die vorgegebenen Querschnitte für Kabel und Leitungen anhand der Leistungen, der Anlagendaten und der Verlegung zu überprüfen und ggf. zu korrigieren. Baumaße sind eigenverantwortlich anzusetzen. Die beigestellten Ausführungszeichnungen sind dem Projektierungsstand gemäß zu überarbeiten.

Der AN ist verpflichtet, bei seiner Ausführung die anderen Gewerke und die wirtschaftlichste Lösung für das Gesamtbauwerk zu berücksichtigen. Er informiert alle sonst beteiligten Firmen über den Platzbedarf seiner technischen Anlagen.

Die Durchführung der angebotenen Leistungen hat in eigenverantwortlicher Kontaktaufnahme mit den übrigen mit der Baumaßnahme beschäftigten Firmen zu erfolgen.

Der Auftragnehmer stellt auf Anforderung leihweise ohne Vergütung Mustergeräte zur Verfügung. Der AG kann diese zu Vergleichszwecken bis zur Abwicklung des Auftrages zurückhalten.

Bei der ersten Besprechung der an der Ausführung Beteiligten wird entsprechend der Zuständigkeit ein Schema für die Verteilung des gesamten Schrift- und Zeichnungsverkehrs festgelegt.

Alle Positionen verstehen sich für die komplette Lieferung, Montage und den Anschluss.

Abkürzungen/Abrechnungseinheiten
Die im LV angegebenen Abkürzungen und Abrechnungseinheiten bedeuten:

mm = Millimeter
cm = Zentimeter
m = Meter
lfdm. = laufende Meter
cm² = Quadratzentimeter
m² = Quadratmeter
m³ = Kubikmeter
St = Stück
Kg = Kilogramm
t = Tonne
h = Stunde
d = Tag
Wo = Woche
Mon = Monat
kW = Kilowatt
Psch = Pauschal

Bei Vorhaltung, Betrieb usw. ist die Abrechnungseinheit das Produkt aus Mengen- und Zeiteinheit, soweit nicht anders im Langtext vermerkt.

Maße und Toleranzen
Bauseitig werden vom Vermesser an geeigneter Stelle Höhenfestpunkte und Hauptachsen angetragen.
Alle angegebenen Maßangaben im nachfolgenden LV sind bindend. Vor Ausführung ist ein Aufmaß vor Ort zu erstellen.

Koordination mit anderen Gewerken
Der AN hat sich vor Ausführung der Arbeiten über die Lage von Leitungen, Kabeln und Kanälen bei der Bauleitung, sowie bei anderen, gemäß VOB am Bau beteiligten Unternehmern zu unterrichten bzw. mit diesen abzustimmen.

Montageabwicklung
Entsprechend dem Baufortschritt wird die Montage in mehreren Abschnitten ausgeführt. Mehrkosten hierfür können nicht verrechnet werden.

Sollten im Rahmen der Montageplanung zusätzliche Durchbrüche erforderlich sein, so sind diese durch den AN anzuzeichnen und in einem entsprechenden Durchbruchsanzeigeformular anzuzeigen und durch den Statiker zu genehmigen.

Montagehöhen
Die maximale Montagehöhe beträgt üblicherweise 3,0 m, Die maximale Montagehöhe beträgt 4,5m und in Treppenhäusern maximal 5,50 m.

Übergabe Ausführungszeichnungen
Dem AN werden die Ausführungsunterlagen in
digitaler Form zum Download zur Verfügung gestellt.
Die Erstellung von Papierausfertigungen ist Sache des AN.

Werkplanungen
Vom AN herzustellende Werkpläne sind spätestens nach Auftragserteilung und Klarstellung der technischen Einzelheiten zu erstellen. Dies umfasst die beauftragten Leistungen einschl. deren Baukörperanschlüsse mit vollständig detaillierten Konstruktions- bzw. Werkzeichnungen nach örtlichem Aufmaß. Die Unterlagen sind eigenverantwortlich mit dem Architekten und den Fachplanern abzustimmen und dem AG/FbT zur Freigabe vorzulegen. Die Zeichnungen sind als PDF einzureichen. Die Korrekturumläufe erfolgen ebenfalls im PDF-Format.
Das Anfertigen der Konstruktions- und Werkzeichnungen hat der AN eigenverantwortlich entsprechend den Ausführungsterminen durchzuführen, unter Berücksichtigung einer angemessenen Prüfzeit (2 KW) durch den AG sowie unter Berücksichtigung einer angemessenen Beibringungszeit (1 KW).Die Montage- und Werkspläne werden nicht freigegeben. Sie werden lediglich durch das überwachende Planungsbüro auf Vollständigkeit und Übereinstimmung mit der Ausführungsplanung geprüft.

Dokumentationsunterlage
Für die vertraglich erstellte Leistung ist eine LV-positionsbezogene Dokumentationsunterlage zu erstellen.
Die Unterlagen sind 1-fach farbig spätestens 18 Werktage vor Endabnahme zur Prüfung auf Übereinstimmung mit der ausgeführten Leistung der Bauüberwachung vorzulegen.

Die Änderungen und Ergänzungen sind zur Abnahme einzupflegen. Mehrausfertigungen sind 2-fach farbig in Papierform und als Datenträger zur Endabnahme zu übergeben.

Ohne Vorlage der Dokumentation wird keine Abnahme durchgeführt.

Umfang, Inhalt:
- Fachunternehmererklärung;
- Werkplanung (Revisionspläne);
- geprüfte Werkstatiken;
- Messprotokolle
- Zulassungen/Prüfzeugnisse
  mit Übereinstimmungserklärungen
  resp. CE-Zertifikaten;
- Prüfbücher;
- Abnahmebescheinigung
  Sachverständigenprüfung;
- Systemdatenblätter;
- ausführliche Bedienungsanleitungen:
- Technische Datenblätter mit Eintragung der
  Betriebsmittel und Raumbezug;
- Entsorgungsnachweise;
- Pflege- und Wartungsanweisungen;
- Ersatzteillisten für Verschleißteile oder
  Verbrauchsgüter;
- Inbetriebnahmeprotokoll;
- Protokolle der Einweisung des
  Bedienungspersonals;
- Aufstellung aller Anlagenteile, die gewartet
  und überprüft werden müssen, mit Angabe
  über die Art und Häufigkeit der Wartung
  bzw. Überprüfung;
- etc.

*Hinweis: Unterlagen / Pläne*
Unterlagen/ Pläne

Mit Beginn der Ausführung werden Grundrisspläne 1:100/1:50 und Ausführungsdetails an den AN verteilt.

Planung des AN

Alle dem AN zur Verfügung gestellte Planunterlagen sind vor der Ausführung hinsichtlich des Aufbaus und der Verortung der Anlagenteile eigenverantwortlich zu prüfen, auftretende Unstimmigkeiten oder Bedenken sind dem AG unverzüglich mitzuteilen.

Montagepläne/ Fortschreibung AfU-Planung:

Der AN hat nach den Planunterlagen des AG die für die Ausführung erforderlichen Montage- und Werkszeichnungen zu erstellen und soweit erforderlich, mit dem AG/Planungsbüro abzustimmen.
Die Montageplanung enthält alle Grundrisse, die Datenblätter aller Komponenten, die Bescheinigungen für alle verwendeten Bauprodukte gemäß Bauprodukteverordnung, Montageanleitungen, Schemen etc.
Alle zur Freigabe der Ausführung seitens des AN selbst vorzulegende Pläne, Unterlagen und Prüfzeugnisse sind dem AG kostenfrei vor Beginn der Ausführung zur Verfügung zu stellen.

Mit der Montageplanung sind alle bauseits zu erbringenden Leistungen des AG oder anderer am Bau beteiligter Firmen anzugeben.

Revisionsunterlagen:

Bei Fertigstellung der Anlage, hat der AN die nachfolgenden Unterlagen an den Auftraggeber zu übergeben:

- Revisionspläne Erdungsanlage
- Messprotokolle
- Abnahmeprotokoll

Alle im Rahmen der Ausführung vorgenommenen Änderungen sind in den Revisionspläne maßstäblich einzutragen.

Die Dokumentation ist gemäß den Anforderungen der VOB/C DIN 18384 zu erstellen.

#### Hauptabschnitt 04.02 Erdungsanlage

**04.02.010 Erdungsleitung RD 10-V4A 20 Rundleiter 10mm**
RD 10-V4A 20 Rundleiter 10mm

20 m Rundstahl als Ring gewickelt, korrosionsbeständig, einsetzbar als Ableiter und Erdungsleiter im Blitzschutz, in Erdungsanlagen und im Ringpotentialausgleich. Für Verlegung im Erdreich geeignet. Entspricht den Anforderungen der VDE 0185-305-3 (IEC 62305-3) und der DIN EN 62561-2 (VDE 0185-561-2). Edelstahl V4A oder Stahl mit Zinkauflage ≥ 500 g/m² (ca. 70 µm).
· Werkstoff: Edelstahl, rostfrei 1.4571/1.4404
· Mengeneinheit: Meter
· Dimension: 10mm
· Durchmesser: 10 mm
· Anzahl der Einzeldrähte: 1
· Ausführung: rund
· Hochspannungsfeste isolierte Ausführung: nein
· Normalring: ca. 12 kg
· Normalring: ca. 20 m
· Querschnitt: 78 mm
· Werkstoff des Mantels: ohne

liefern und in Teillängen montieren
Menge: 980,000 m

**04.02.020 Schnellverbinder**
Schnellverbinder

Schnellverbinder mit Zwischenplatte zum Erstellen von T-, Kreuz- und Parallel-Verbindungen. Passend für Bewehrungsstähle Ø 6-16 mm und Rundleiter Ø 8-10 mm. Montage mit Schraube M10 x 40 aus rostfreiem Edelstahl. Entspricht den Anforderungen nach VDE 0185-305 (IEC 62305).
· Werkstoff: Stahl
· Oberfläche: tauchfeuerverzinkt
· Mengeneinheit: Stück
· Rundleiterdurchmesser Leiter 1: 8 - 10 mm
· Rundleiterdurchmesser Leiter 2: 6 - 16 mm
· Art der Befestigungsschraube: Sechskantschraube
· Art des Verbinders: Mehrzweckverbindungsklemme
· Blitzstromfähigkeit: H/100 kA
· Geeignet für Verbindung: Rundleiter Rd 8-10 / Bewehrungsstahl ø 6-16
· Passung: Rd 8-10 / Ø 6-16 mm
· Zwischenplatte: ja

liefern und montieren
Menge: 93,000 St

**04.02.030 Schutzkappe reflektierend 50mm**
Schutzkappe reflektierend 50mm

Auffällig farbige und reflektierende Schutzkappe für Anschlussfahnen, zum Aufstecken auf Rund- oder Flachleiter, um Unfälle zu vermeiden.
· Werkstoff: Polyethylen
· Farbe: pastellorange; RAL 2003
· Mengeneinheit: Stück
· Dimension: 50mm
· Art des Zubehörs: Abdeckkappe
· Passung: RD 8-10/ FL 25/ 30/ 40 mm
· Anschlussmöglichkeiten: Anschluss 1 = FL 25, Anschluss 1 = FL 30, Anschluss 1 = FL 40, Anschluss 1 = RD 10 und Anschluss 1 = RD 8

liefern und montieren
Menge: 27,000 St

**04.02.040 VA Trennstück 8-10mm**
VA Trennstück 8-10mm

Trennstück zum Verbinden und einfachen wieder Trennen von Rundleitern Ø 8 - 10 mm mit Erdeinführungsstangen Ø 16 mm oder Flachleiter 30 mm mit Erdeinführungsstangen Ø 16 mm. Befestigung mit 2 Sechskantschrauben M8x20 aus rostfreiem Edelstahl.
· Werkstoff: Edelstahl, rostfrei 1.4301
· Mengeneinheit: Stück
· Dimension: 8-10mm
· Geeignet für Verbindung: sonstige
· Passung: Rd 8-10/FL30 x 16 mm
· Zweimetallverbinder: nein
· Zwischenplatte: nein

liefern und montieren
Menge: 23,000 St

**04.02.050 Erdung Konstruktion**
Erdung Konstruktion

Einbindung der Modulbauten in die Erdungsanlage, Befestigung der Anschlussfahnen an bereitgestellten Anschlussmöglichkeiten incl. Presskabelschuh V4A 95 mm² / 10,4 mm, incl. Schraube und Federscheibe

liefern und montieren
Menge: 24,000 St

**04.02.060 V4A Staberder 1,5m**
V4A Staberder 1,5m

Tiefenerder für Standardanwendungen. Korrosionsbeständig, mit Zapfen und Bohrung zum Anreihen, runder Zapfen mit zwei Rändelungen. Entspricht der Norm DIN EN 62305 (VDE 0185-305).
· Werkstoff: Edelstahl, rostfrei
· Mengeneinheit: Stück
· Gewicht: 235
· Gewichtseinheit: kg/100 St.
· Länge: 1500 mm
· Ausführung: sonstige
· Außendurchmesser: 16 mm
· Bauform Tiefenerder: Standard
· Blitzstromfähigkeit: H/100
· Profilart: rund D=16 mm
· Verbindungsart: mit Zapfen/Bohrung

liefern und montieren
Menge: 8,000 St

**04.02.070 Messung und Dokumentation Erdungsanlage**
Messung und Dokumentation Erdungsanlage

Nach vollständiger Fertigstellung der Erdungsanlage: Prüfung, Messung und Dokumentation der errichteten Anlage durch eine Elektro- oder Blitzschutzfachkraft.
Umfang der Leistung:
Sichtprüfung der gesamten Anlage auf normgerechte Ausführung gem. DIN 18014:2023-06 und DIN EN 62305-3 (VDE 0185-305-3), einschließlich Kontrolle der Werkstoffkombinationen in Bezug auf Korrosionsgefahr, Prüfung der Klemm- und Schraubverbindungen auf fachgerechten Sitz sowie Kontrolle der Erdleiteranschlüsse an der Haupterdungsschiene (HES).
Messung der elektrischen Durchgängigkeit (Widerstandsmessung) an allen Messpunkten der Erdungsanlage inkl. sämtlicher Ringleitungsabschnitte, Anschlussfahnen und Verbindungsklemmen. Messung des Erdausbreitungswiderstandes R_E, sofern messtechnisch zugänglich.
Erstellung einer vollständigen Messdokumentation gemäß DEHN-Formblatt 2120 oder gleichwertig inkl. Lageplan mit eingezeichneten Messpunkten, tabellarischer Auflistung aller Messwerte, Fotonachweisen der wesentlichen Anschluss- und Verbindungsstellen sowie Bestätigung der mangelfreien Ausführung nach DIN 18014:2023-06.
Übergabe der Dokumentation in zweifacher Ausfertigung (Papier) sowie in digitaler Form (PDF) an den Auftraggeber.
Menge: 1,000 psch

### Los 05 Außenanlagen und Freiflächen

#### Hauptabschnitt 05.1 Geländeflächen

**05.1.010 Geländerohplanum herstellen**
Boden zur Herstellung des Geländerohplanums
profilgerecht lösen und wiedereinbauen, nicht
wiederverwendbarer Boden ist zur Entsorgung seitlich zu
lagern; Bodenklasse 3 und 4 DIN18 300

Auf- und Abtragsstärke: 5 bis 70cm,
Verdichtungsgrad: min. 97% Dpr.;
Mengenermittlung nach Abtragsprofilen;

4400m² befestigte Flächen i.M. -50cm
  200m² Zufahrten i.M. -30cm
2780m² Rasenflächen i.M. -15cm
  100m² Pflanzflächen i.M. -30cm

anfallender Bodenabtrag auf der Baustelle laden;
Material nach Abfallschlüsselnummern separieren;
Abrechnung Entsorgung über gesonderte Pos.;

Abrechnung: nach Aufmaß
Menge: 7300,000 m2

**05.1.020 Zulage Boden lösen, in Handschachtung**
Zulage zu Pos. vorher,
Handschachtung im Bereich von Baumwurzeln,
Leitungstrassen und Bauwerken;
nur Zulage

Abrechnung: nach Aufmaß
Menge: 30,000 m3

#### Hauptabschnitt 05.2 Baugrundverbesserung

**05.2.010 Baugrundverbesserung Frostschutzschicht 0/45mm**
Frostschutzschicht als Baugrundverbesserung gemäß
ZTVSoB-StB liefern, höhen- und profilgerecht
einbauen und verdichten;
Material: Beton-Recycling, frostsicher und frei von
umweltgefährdenden Stoffen (Die Eignung ist vor
Lieferung mit Zertifikat nachzuweisen);
Körnung: 0/45
Schichtstärke: 15 cm
Verdichtungsgrad: Dpr min. 103%
Tragfähigkeit: min. Ev2 = 45 MN/m²
Randausbildung 1:1

Einbau in Teilflächen

Abrechnung: nach Aufmaß
Menge: 465,000 m3
DIN276_08: 521

#### Hauptabschnitt 05.3 Wege, Plätze, Höfe, Terrassen - Innenhof

**05.3.010 Planum wiederherstellen**
Planum zur Aufnahme einer Tragschicht ohne Bindemittel
wiederherstellen;
Auf- und Abtrag bis 5 cm;
zulässige Abweichung von der Sollhöhe +/- 2 cm,
liefern von Baustoffen wird gesondert vergütet;

Abrechnung: nach Aufmaß
Menge: 1310,000 m2
DIN276_08: 521

**05.3.020 Untergrund nachplanieren**
Untergrund nachplanieren,
Baugrund mit geeignetem Gerät verdichten;
Verdichtungsgrad DPr. 103%,
Verformungsmodul EV 2 mind. 45 MN/m²;

Abrechnung: nach Aufmaß
Menge: 1310,000 m2
DIN276_08: 521

**05.3.030 Lastplattendruckversuche**
Lastplattendruckversuch gemäß Merkblatt für
bodenphysikalische Prüfverfahren im Straßenbau zum
Nachweis der geforderten Verdichtung und Tragfähigkeit
des Planums in Abstimmung mit der Bauleitung
durchführen;
Durchführung nur von einem unabhängigen, anerkanntem
Prüfinstitut;
die Prüfprotokolle sind der Bauleitung vor Fortsetzen
der Arbeiten unaufgefordert vorzulegen
Menge: 4,000 St
DIN276_08: 521

**05.3.040 Frostschutzschicht 0/45mm**
Frostschutzschicht als erste Tragschicht gemäß
ZTVSoB-StB, liefern, höhen- und profilgerecht
einbauen und verdichten;
Material: Beton-Recycling, frostsicher und frei von
umweltgefährdenden Stoffen (Die Eignung ist vor
Lieferung mit Zertifikat nachzuweisen);
Körnung: 0/45
Schichtstärke: 15 cm
Verdichtungsgrad: Dpr min. 103%
Tragfähigkeit: min. Ev2 = 80 MN/m²
Randausbildung 1:1

Einbau in Teilflächen

Abrechnung: nach Aufmaß
Menge: 135,000 m3
DIN276_08: 521

**05.3.050 Tragschicht 0/32mm**
Tragschicht gemäß ZTVSoB-StB,
liefern, höhen- und profilgerecht einbauen und verdichten;
Material: Natursteinschotter (KEINE GRAUWACKE !!),
frostsicher und frei von umweltgefährdenden Stoffen;
(Die Eignung ist vor Lieferung mit Zertifikat nachzuweisen)

Körnung: 0/32
Schichtstärke: 15 cm
Verdichtungsgrad: DPr. min. 103%
Tragfähigkeit: min. Ev2 = 100 MN/m²;

Einbau in Teilflächen;

Abrechnung: nach Aufmaß

Ort: Wege, Plätze, Höfe, Terrassen - Innenhof
Menge: 130,000 m3
DIN276_08: 521

**05.3.060 Prüfung ZTVSoB-StB Korngröße Tragschicht**
Kontrollprüfung ZTVSoB-StB auf besondere Anordnung
des AG für Tragschichten ohne Bindemittel durch
anerkanntes Prüfinstitut;
Prüfung der Korngrößenverteilung;
Menge: 1,000 St
DIN276_08: 521

**05.3.070 Rasenkantenstein 6/25/100 cm**
Betonkantenstein, ohne Nut u. Feder, gefast, einschl.
Fundament mit Rückenstütze liefern und höhen- und
fluchtgerecht setzen;
Abmessungen: 6/25/100cm, Farbe: grau
Fundament: C12/15 mit einseitiger Rückenstütze gem.
DIN18 318, Rückenstütze an der Außenseite  mindestens 5
bis 10 cm unter OK Stein;
Abweichung von der Sollhöhe: +/- 10 mm
Anschluß an die Flächen: Höhen nach Planvorgaben
Ausführung: engfugig, höhen-und fluchtgerecht;
einschl. aller Erd- und Nebenarbeiten;
Schnitt über Pos. Zulage Schnitt Rasenkantenstein;

Abrechnung: nach Aufmaß
Menge: 430,000 m

**05.3.080 Kiesandeckung Traufstreifen**
Kiesandeckung für Traufstreifen liefern, höhen- und
fluchtgerecht einbauen;
Schichtdicke 15 cm;
Material: Kies gewachen 16/32, Farbe: bunt;

Herkunft:

.............................................(vom Bieter einzutragen)

Abrechnung: nach angedeckter Fläche
Menge: 180,000 m2

**05.3.090 Trennschicht Geotextil**
Trennschicht aus Geotextilien für den Traufbereich
liefern und einbauen.
Material: Geotextilrobustheitsklasse (GRK) 3, mind.
190g/m2, wasserdruchlässig

Abrechnung: nach Aufmaß
Menge: 180,000 m2

**05.3.100 Tiefbord 8/20/100 cm**
Betonstein-Tiefbord entsprechend TL-Pflaster StB  mit
Fase liefern und als Einfassung für befestigte Flächen
höhen- und fluchtgerecht setzen;
Abmessungen: 8/20/100 cm, Farbe grau
Ausführung: auf Betonbettung C12/15 mit einseitiger
Rückenstütze gem. DIN18 318, einschl. Dehnfugen;
Rückenstütze an der Außenseite 5 bis 10 cm unter OK
Stein,
einschl. aller Erd- und Nebenarbeiten;
Abweichung von der Sollhöhe: +/- 10 mm
Anschluß an die Pflasterfläche: Höhen nach
Planvorgaben;
Schnitt über Pos. Zulage Schnitt Betonbord;

Abrechnung: nach bearbeiteter Länge

Ort:
Menge: 180,000 m
DIN276_08: 521

**05.3.110 Tiefbord 8/40/100 cm**
Betonstein-Tiefbord entsprechend TL-Pflaster StB  mit
Fase liefern und als Einfassung für befestigte Flächen
höhen- und fluchtgerecht setzen;
Abmessungen: 8/40/100 cm, Farbe grau
Ausführung: auf Betonbettung C12/15 mit einseitiger
Rückenstütze gem. DIN18 318, einschl. Dehnfugen;
Rückenstütze an der Außenseite 5 bis 10 cm unter OK
Stein,
einschl. aller Erd- und Nebenarbeiten;
Abweichung von der Sollhöhe: +/- 10 mm
Anschluß an die Pflasterfläche: Höhen nach
Planvorgaben;
Schnitt über Pos. Zulage Schnitt Betonbord;

Abrechnung: nach bearbeiteter Länge

Ort:
Menge: 30,000 m
DIN276_08: 521

**05.3.120 Tiefbord 10/30/100 cm**
Betonstein-Tiefbord entsprechend TL-Pflaster StB mit
Fase, einschl. Fundament mit Rückenstütze liefern und
höhen- und fluchtgerecht verlegen,

Abmessung: 10/30/100cm, Farbe: grau
Fundament: C12/15 mit einseitiger Rückenstütze gem DIN
18318, einschl. Dehnfugen, Rückenstütze an der
Außenseite bis 10 cm unter OK Stein;

Ausführung: bündig, Abweichung von der Sollhöhe: +/- 10
mm, Anschlußhöhen an Pflasterflächen nach Planvorgaben;
einschl. aller Erd- und Nebenarbeiten.

Abrechnung: nach Aufmaß

Ort: Anrollbord Parkplatz
Menge: 85,000 m

**05.3.130 Zulage Schnitt Betonbord**
Zulage zu Pos. vorher;
passgenaue Schnitte der Betonborde;
nur Zulage;

Abrechnung: nach Anzahl geleisteter Einheiten
Menge: 180,000 St

**05.3.140 Dehnfugen Bordanlagen**
Dehnfugen in Bordanlagen liefern und herstellen;
Dehnscheiben aus PU-Kautschuk einlegen, Fugen
oberflächig schließen mit geeignetem Dichtstoff nach
ZTV-Fug;

Abrechnung: nach Stck
Menge: 70,000 St
DIN276_08: 541

**05.3.150 Betonpflaster 20x20x8 grau**
Betonpflaster, gem. TL-Pflaster StB, einschl.
Bettungsmaterial liefern und verlegen;

Material: Betonpflaster, grau, durchgefärbt, mit
Minifase, Verschiebeschutz nach DIN EN 1338 DI;
Steinformat: 20x20x8cm, Versatzstücke: 10x20x8 cm

Ausführung:
Gebäudezugänge: "Reihenverband mit Versatz", Verlegung
reihenweise im Wechsel mit anthrazitfarbenem
Betonpflaster der nachfolgenden Pos.,
Stellplätze Rollstuhlfahrer: "Reihenverband mit
Versatz"
Bettung: Brechsand 0-5mm entspr. TL-Pflaster StB;
Fugenbreite: 3mm;
Fugen: Brechsand entspr. TL-Pflaster StB

Erzeugnis:

..........................................(vom Bieter einzutragen)

Abrechnung: nach Aufmaß

Ort: Gebäudezugänge, beh. Stellplätze
Menge: 700,000 m2

**05.3.160 Zulage Betonpflaster auf C20/25**
Zulage zu Position vorher für Verlegung Betonpflaster
20x20x8 als Läuferzeile;

Bettung: gebundene Verlegung auf Beton C20/25,
Schichtstärke:  bis 20 cm entlang Entwässerungsrinnen und
Fassade im Traufbereich;

nur Zulage

Abrechnung: nach Länge
Menge: 130,000 m

**05.3.170 Zulage Schnitt Betonpflaster**
Zulage zu Pos. Betonpflaster bis 10 cm Stärke mit Nassschneidetisch
schneiden;

Anpassen erfolgt durch Nassschnitt, wobei die einzelnen
Steine in voller  Dicke zu durchtrennen sind;
vorgegebenen Fugenbreiten sind einzuhalten;

Abrechnung: nach Länge der Schnittkante
Menge: 100,000 m
DIN276_08: 521

**05.3.180 Deckschicht ohne Bindemittel, Wege Innenhof**
Deckschicht ohne Bindemittel aus korngestuftem Splitt-
Sand-Gemisch liefern und höhen- und profilgerecht
einbauen;
Körnung: 0-8mm,
Schichtdicke: 4cm,
statische Verdichtung mit leichter Walze;
Gesteinsart: Granodiorit;

Erzeugnis:

'..........................................'
(vom Bieter einzutragen)

Abrechnung: nach Aufmaß
Menge: 120,000 m2

**05.3.190 Mosaikpflaster Granit 4-6**
Mosaikpflaster liefern und profilgerecht einbauen,
einschl. aller Lieferungen und Nebenleistungen;
Material: Mosaikstein 4-6cm, Aufwand für Aussortieren
wird nicht gesondert vergütet;
Gesteinsart: Granit, grau;
Ausführung: flächig im Bereich von Klein- und
Restflächen;
Bettung: Brechsand Basalt 0/5 mm,
Dicke in verdichtetem Zustand 3 bis 4 cm;
Fugenbreite: max. 8mm;
Pflasterfugen mit Brechsand Basalt 0/5 mm verfüllen;
Verlegeart: in Passe, einschließlich Anarbeiten in
Randbereichen;
Abweichung von der Sollhöhe: < 10 mm unter der 4 m
Latte

Abrechnung: nach bearbeiteter Fläche

Ort: Restflächen bei Schächten
Menge: 4,000 m2
DIN276_08: 521

**05.3.200 Trenn- und Schutzlage Höhe 200 mm**
Fugenband 5/200 aus XPE Polyethylen-Schwerschaum mit
mind. 100 kg/m3 als Trenn- und Schutzlage zwischen
Pflasterdecken aus Betonsteinpflaster,
Natursteinpflaster, Gebäudeanschlüsse und Einfassungen
liefern und einbauen;
Dicke: 5 mm, Höhe: 200 mm;
Aussparungen und Durchdringungen mit einfachem
Cuttermesser herstellen;
nach Herstellung der fertigen Beläge (z.B.
Pflasterfläche) die Schutz- und Trennlage bündig
abschneiden;

Muster: PLEXBAND® 5/300 oder gleichwertiger Art:

Erzeugnis:

..........................................(vom Bieter einzutragen)

Abrechnung: nach bearbeiteter Länge
Menge: 60,000 m

**05.3.210 Trenn- und Schutzlage Höhe 100 mm**
Fugenband 5/100 aus XPE Polyethylen-Schwerschaum mit
mind. 100 kg/m3 als Trenn- und Schutzlage zwischen
Pflasterdecken aus Betonsteinpflaster,
Natursteinpflaster, Gebäudeanschlüsse und Einfassungen
liefern und einbauen;
Dicke: 5 mm, Höhe: 100 mm;
Aussparungen und Durchdringungen mit einfachem
Cuttermesser herstellen;
nach Herstellung der fertigen Beläge (z.B.
Pflasterfläche) die Schutz- und Trennlage bündig
abschneiden;

Muster: PLEXBAND® 5/100 oder gleichwertiger Art:

Erzeugnis:

..........................................(vom Bieter einzutragen)

Abrechnung: nach bearbeiteter Länge
Menge: 200,000 m

#### Hauptabschnitt 05.4 Straßen, Stellplätze - Verkehrsflächen

**05.4.010 Planum wiederherstellen**
Planum zur Aufnahme einer Tragschicht ohne Bindemittel
wiederherstellen;
Auf- und Abtrag bis 5 cm;
zulässige Abweichung von der Sollhöhe +/- 2 cm,
liefern von Baustoffen wird gesondert vergütet;

Abrechnung: nach Aufmaß
Menge: 3112,000 m2
DIN276_08: 521

**05.4.020 Untergrund nachplanieren**
Untergrund nachplanieren,
Baugrund mit geeignetem Gerät verdichten;
Verdichtungsgrad DPr. 103%,
Verformungsmodul EV 2 mind. 45 MN/m²;

Abrechnung: nach Aufmaß
Menge: 3100,000 m2
DIN276_08: 521

**05.4.030 Lastplattendruckversuche**
Lastplattendruckversuch gemäß Merkblatt für
bodenphysikalische Prüfverfahren im Straßenbau zum
Nachweis der geforderten Verdichtung und Tragfähigkeit
des Planums in Abstimmung mit der Bauleitung
durchführen;
Durchführung nur von einem unabhängigen, anerkanntem
Prüfinstitut;
die Prüfprotokolle sind der Bauleitung vor Fortsetzen
der Arbeiten unaufgefordert vorzulegen
Menge: 8,000 St
DIN276_08: 521

**05.4.040 Frostschutzschicht 0/45mm**
Frostschutzschicht als erste Tragschicht gemäß
ZTVSoB-StB, liefern, höhen- und profilgerecht
einbauen und verdichten;
Material: Beton-Recycling, frostsicher und frei von
umweltgefährdenden Stoffen (Die Eignung ist vor
Lieferung mit Zertifikat nachzuweisen);
Körnung: 0/45
Schichtstärke: 20 cm
Verdichtungsgrad: Dpr min. 103%
Tragfähigkeit: min. Ev2 = 100 MN/m²
Randausbildung 1:1

Einbau in Teilflächen

Abrechnung: nach Aufmaß
Menge: 620,000 m3
DIN276_08: 521

**05.4.050 Tragschicht 0/32mm**
Tragschicht gemäß ZTVSoB-StB,
liefern, höhen- und profilgerecht einbauen und verdichten;
Material: Natursteinschotter (KEINE GRAUWACKE !!),
frostsicher und frei von umweltgefährdenden Stoffen;
(Die Eignung ist vor Lieferung mit Zertifikat nachzuweisen)

Körnung: 0/32
Schichtstärke: 20 cm
Verdichtungsgrad: Dpr min. 103%
Tragfähigkeit: min. Ev2 = 150 MN/m²
Randausbildung 1:1

Einbau in Teilflächen

Abrechnung: nach Aufmaß
Menge: 565,000 m3
DIN276_08: 521

**05.4.060 Prüfung ZTVSoB-StB Korngröße Tragschicht**
Kontrollprüfung ZTVSoB-StB auf besondere Anordnung
des AG für Tragschichten ohne Bindemittel durch
anerkanntes Prüfinstitut;
Prüfung der Korngrößenverteilung;
Menge: 1,000 St
DIN276_08: 521

**05.4.070 Tiefbord 8/20/100 cm**
Betonstein-Tiefbord entsprechend TL-Pflaster StB  mit
Fase liefern und als Einfassung für befestigte Flächen
höhen- und fluchtgerecht setzen;
Abmessungen: 8/20/100 cm, Farbe grau
Ausführung: auf Betonbettung C20/25 mit einseitiger
Rückenstütze gem. DIN18 318, einschl. Dehnfugen;
Rückenstütze an der Außenseite 5 bis 10 cm unter OK
Stein,
einschl. aller Erd- und Nebenarbeiten;
Abweichung von der Sollhöhe: +/- 10 mm
Anschluß an die Pflasterfläche: Höhen nach
Planvorgaben;
Schnitt über Pos. Zulage Schnitt Betonbord;

Abrechnung: nach bearbeiteter Länge
Menge: 250,000 m
DIN276_08: 521

**05.4.080 Tiefbord 10/30/100 cm**
Betonstein-Tiefbord entsprechend TL-Pflaster StB mit
Fase, einschl. Fundament mit Rückenstütze liefern und
höhen- und fluchtgerecht verlegen,

Abmessung: 10/30/100cm, Farbe: grau
Fundament: C12/15 mit einseitiger Rückenstütze gem DIN
18318, einschl. Dehnfugen, Rückenstütze an der
Außenseite bis 10 cm unter OK Stein;

Ausführung: bündig, Abweichung von der Sollhöhe: +/- 10
mm, Anschlußhöhen an Pflasterflächen nach Planvorgaben;
einschl. aller Erd- und Nebenarbeiten.

Abrechnung: nach Aufmaß

Ort: Anrollbord Parkplatz
Menge: 30,000 m

**05.4.090 Hochbord 12-15/30/100 cm**
Betonstein-Hochbord entsprechend TL-Pflaster StB mit
Fase liefern, als Einfassung für befestigte Flächen und als
Anrollbord höhen- und fluchtgerecht setzen;
Abmessung: 12-15/30/100cm,
Ausführung: auf Betonbettung C20/25 mit einseitiger
Rückenstütze gem. DIN18 318, einschl. Dehnfugen;
Rückenstütze an der Außenseite bis 10 cm unter OK
Stein,
Farbe: grau
einschl. aller Erd- und Nebenarbeiten;
Abweichung von der Sollhöhe: +/- 10 mm;
Anschluß an die Pflasterfläche: Höhen nach
Planvorgaben;
Schnitt über Pos. Zulage Schnitt Betonbord;

Abrechnung: nach bearbeiteter Länge
Menge: 280,000 m
DIN276_08: 521

**05.4.100 Hochbord Absenker 15/22/30/100**
wie Pos. zuvor, jedoch als Absenker:
Betonstein-Hochbord DIN 483 als Übergangsstein
(Absenker) 15/22/30/100cm
Menge: 4,000 m
DIN276_08: 521

**05.4.110 Rundbord 15/22/100**
Betonstein-Rundbord nach DIN 483 liefern und als
Einfassung für Pflasterflächen höhen- und fluchtgerecht
setzen;
Material: RB 15/22/100cm
Ausführung: auf Betonbettung C20/25 mit einseitiger
Rückenstütze gem. DIN18 318, einschl. Dehnfugen;
Farbe: grau
einschl. aller Erd- und Nebenarbeiten;
Abweichung von der Sollhöhe: +/- 10 mm
Anschluß an die Asphaltfläche: + 30 mm
Schnitt über Pos. Zulage Schnitt Betonbord;

Abrechnung: nach bearbeiteter Länge
Menge: 290,000 m
DIN276_08: 521

**05.4.120 Zulage Schnitt Betonborde**
Zulage für passgenauen Schnitt der Betonborde;
nur Zulage;

Abrechnung: nach Anzahl geleisteter Einheiten
Menge: 75,000 St

**05.4.130 Dehnfugen Bordanlagen**
Dehnfugen in Bordanlagen liefern und herstellen;
Dehnscheiben aus PU-Kautschuk einlegen, Fugen
oberflächig schließen mit geeignetem Dichtstoff nach
ZTV-Fug;

Abrechnung: nach Stck
Menge: 180,000 St
DIN276_08: 541

**05.4.140 Betonpflaster 20x20x8 grau**
Betonpflaster, grau, Rechteck
gem. TL-Pflaster StB, einschl. Bettungsmaterial liefern
und verlegen;
Material: grau, durchgefärbt, mit Fase,
Verschiebeschutz nach DIN EN 1338 DI;

Ausführung: "Reihenverband mit Versatz"
Steinformat: 20 x 20, 20 x 10 cm, Stärke: 8 cm;

Bettung: Brechsand 0-5mm entspr. TL-Pflaster StB;
Fugenbreite: 3mm;
Fugen: Brechsand entspr. TL-Pflaster StB;

Erzeugnis:

..........................................(vom Bieter einzutragen)

Abrechnung: nach Aufmaß
Menge: 510,000 m2

**05.4.150 Betonpflaster 20x10x8 grau - Zufahrten**
Betonpflaster, grau, Rechteck
gem. TL-Pflaster StB, einschl. Bettungsmaterial liefern
und verlegen.
Material: grau, durchgefärbt, mit Fase,
Verschiebeschutz nach DIN EN 1338 DI

Ausführung: "Reihenverband mit Versatz"
Steinformat: 20 x 10, 10 x 10 cm, Stärke: 8 cm;

Bettung: Brechsand 0-5mm entspr. TL-Pflaster StB;
Fugenbreite: 3mm;
Fugen: Brechsand entspr. TL-Pflaster StB

Erzeugnis:

..........................................(vom Bieter einzutragen)

Abrechnung: nach Aufmaß

Ort: Zufahrten
Menge: 170,000 m2

**05.4.160 Zulage Betonpflaster auf C20/25**
Zulage zu Position vorher für Verlegung Betonpflaster
20x20x8, 20x10x8 als Läuferzeile;

Bettung: Gebundene Verlegung auf Beton C20/25,
Schichtstärke:  bis 20 cm entlang Entwässerungsrinnen und
Fassade im Traufbereich;

nur Zulage

Abrechnung: nach Länge
Menge: 430,000 m
DIN276_08: 521

**05.4.170 Zulage Schnitt Betonpflaster**
Zulage zu Pos. Betonpflaster;
Betonpflaster 8 cm Stärke mit Nassschneidetisch
schneiden;

Abrechnung: nach bearbeiteter Länge
Menge: 40,000 m
DIN276_08: 521

**05.4.180 Betonpflaster bauseits - nur Einbau**
Betonpflaster bauseits, Rechteck gem. TL-Pflaster StB,
höhen- und profilgerecht verlegen, einschl.
Bettungsmaterial liefern.
Material: Betonpflaster, bauseits vorhanden;
Aufwand für Aussortieren wird nicht gesondert vergütet.
Steinformat: unterschiedlicher Formate, Stärke bis 12 cm
Ausführung: "Reihenverband mit Versatz" , "Kreuzverband",
"Fischgrätverband"
Bettung: Brechsand 0-5mm entspr. TL-Pflaster StB;
Fugenbreite: 3mm;
Fugen: Brechsand entspr. TL-Pflaster StB

Abrechnung: nach Aufmaß
Menge: 50,000 m2

**05.4.190 Natursteinpflaster bauseits - nur Einbau**
Natursteinpflaster bauseits,
höhen- und profilgerecht verlegen, einschl.
Bettungsmaterial liefern.
Material: Natursteinpflaster, bauseits vorhanden;
Aufwand für Aussortieren wird nicht gesondert vergütet.
Steinformat: unterschiedlicher Formate, Stärke bis 20 cm
Ausführung: "Reihenverband mit Versatz" , "Kreuzverband",
Bettung: Brechsand 0-5mm entspr. TL-Pflaster StB;
Fugenbreite: 3mm;
Fugen: Brechsand entspr. TL-Pflaster StB

Abrechnung: nach Aufmaß
Menge: 10,000 m2

**05.4.200 Kleinsteinpflaster Granit 9-11**
Wegebefestigung aus Kleinsteinpflaster einschl.
Bettungsmaterial liefern, höhen- und profilgerecht
verlegen einschl. aller Nebenleistungen;
Material: Kleinstein Granit 9-11cm, Farbe: grau
Verlegeart: PASSE
Bettung: Bettungsmaterial aus abgesiebter
Gesteinskörnung gem. TL Pflaster-StB, 0/5 oder 0/8 mm,
Kornanteil < 0,06mm max. 5 M.-% im Lieferzustand,
Anteil Überkorn 1,4 D max. 10%, Widerstand gegen
Schlagzertrümmerung SZ 18-26 (LA 20-30),
Korngrößenverteilung nach MFP 1;
Fugenbreite: max. 8mm;
Abweichung von der Sollhöhe: < 10 mm unter der 4 m
Latte;

Abrechnung: nach Aufmaß
Menge: 12,000 m2
DIN276_08: 521

**05.4.210 Zulage Kleinsteinpflaster auf C12/15**
Zulage zu Pos. vorher;
Verlegung Kleinsteinpflaster in Betonbettung C12/15 einschl. Herstellung aller erford. Dehnungsfugen; vor Verlegung
gereinigt und vorbehandeln mit Trass- Haftschlämme zur
Verbesserung des Haftverbundes, einschl. dauerhafte Verfugung mit trasszementgebundenem drainfähigen Pflasterfugenmörtel, Druckfestigkeit mind. 30 N/mm2,
Bettung: drainfähiger Trass-Pflastermörtel, Körnung
<4mm, Wasserdurchlässigkeit mind. 5,4 x 10hoch minus5
m/s, Druckfestigkeit mind. 35 N/mm2

Schichtstärke: 20-25 cm;
nur Zulage;

Abrechnung: nach m2
Menge: 4,000 m2
DIN276_08: 521

**05.4.220 Stellplatzmarkierung Hochbord aufbringen**
Stellplatzmarkierung mit witterungs-/UV-beständiger Betonfarbe auf Hochbord aufbringen;

Farbe: weiß,

Markierung Abmessung:  Höhe ca. 10cm, Breite 8cm

Anzahl: ca. 100 Markierungen

Abrechnung: Psch
Menge: 1,000 Psch

**05.4.230 Rasengitterplatten 60x40x10 cm grau**
Rasengitterplatten nach DIN EN 1338 mit Splittverfüllung
nach ATV-Arbeitsblatt 138-1 sowie dem Merkblatt für
wasserdurchlässige Befestigungen von Verkehrsflächen
einschl. Bettungs- und Füllmaterial liefern und verlegen;
Material: Beton- Rasengitterplatte, Farbe: grau

Steinformat: 60 x 40 x 10cm, 40 x 40 x 10cm

Bettung: Höhen- und fluchtgerechtes Herstellen des
Pflasterbettes aus geeignetem Splitt 2/5,
Stärke: 3-5cm im unverdichtetem Zustand;

Füllung Rasengitterplatten: Fugen mit einem Gemisch
aus Splitt der Körnung 5/8 bis 5/11und in einem
Arbeitsgang füllen einsch. Einigeln und anwalzen;

Empfehlungen des Pflasterherstelles sind anzuwenden!

Erzeugnis:

'..........................................'
(vom Bieter einzutragen)

Abrechnung: nach Aufmaß
Menge: 810,000 m2

**05.4.240 Betonplatten 50x50x10 cm, grau auf C20/25**
Betonplatten nach DIN EN 1339 in Betonbettung liefern,
höhen- und fluchtgerecht in Beton C12/15 verlegen,
einschl. aller erforderlicher Erd- , Beton- und Nebenarbeiten;

Material: Betonplatten, grau, ohne Vorsatz, gefast;
Steinformat: 50 x 50 x 10 cm
Ausführung: Verlegung als Rinnenplatte

Fundament: auf Betonbettung C20/25, Dicke: 20cm, auf
Schottertragschicht 0-32 mm;
Fugenbreite: max. 5mm;
Fugen: mit geeignetem Fugenmörtel schließen, entspechende Dehnungsfugen sind vorzusehen

Abrechnung: nach Aufmaß
Menge: 25,000 m2

**05.4.250 Muldenstein 50/30/12 cm, grau auf C20/25**
Muldenstein aus Beton in Betonbettung als Entwässerungsrinne liefern,
höhen- und fluchtgerecht in Beton C12/15 verlegen,
einschl. aller erforderlicher Erd- , Beton- und Nebenarbeiten;

Material: Betonmuldenstein, durchgefärbt;

Abmessung: B/L/H 50/30/12cm grau;
Ausführung: Stich 3cm engfugig verlegen

Fundament: auf Betonbettung C20/25, Dicke: 20cm, auf
Schottertragschicht 0-32 mm;
Fugenbreite: max. 5mm;
Fugen: mit geeignetem Fugenmörtel schließen, entspechende Dehnungsfugen sind vorzusehen

Erzeugnis:

'.............................................'
(vom Bieter einzutragen)

Abrechnung: nach Aufmaß
Menge: 15,000 m

**05.4.260 Zulage Schnitt Betonplatten**
Zulage zu Pos. Betonplatten, Muldensteine, Rassengitterplatten bis 16 cm Stärke mit Nassschneidetisch
schneiden;

Anpassen erfolgt durch Nassschnitt, wobei die einzelnen
Steine in voller  Dicke zu durchtrennen sind;
vorgegebenen Fugenbreiten sind einzuhalten;

Abrechnung: nach Länge der Schnittkante
Menge: 30,000 m
DIN276_08: 521

**05.4.270 Wassergebundene Decke - Deckschicht 0/8**
Wassergebundene Wegedecke - Deckschicht 0/8
liefern und erdfeucht einbauen;
Schichtdicke: 4 cm im verdichteten Zustand gut
erdfeucht als Dachprofil einbauen;
Körnung: 0/8
Farbe:  grau
Seitengefälle: 1,5%-2,5%
Reiner Naturbaustoff aus mehreren verschiedenen
hochwertigen Hartgesteinsanteilen mit gleich bleibender
Sieblinie/Kornfraktionierung und Produktqualität;
Hochwertige mineralische Füller und Binder ohne Ton-
oder Lehmanteil (Nachweis des Fehlens quellfähiger
Inhaltsstoffe)
Oberflächenscherfestigkeit: gem.FLL > 70 KN/m²;
Verschleißbeständigkeit: gem. FLL = 90 %
Wasserdurchlässigkeit:  >8 x 10 hoch-4 cm/s  cm/s unter
Berücksichtigung empfohlenen Proktordichte;
Verdichtungsgrad: gem. FLL statische Verdichtung bis
zur ausreichenden Trittfestigkeit
Die Verdichtung erfolgt statisch und mit leichtem Gerät
Walze), 1-3t pro lfdm, - keine Vibration!
Frostklasse: F4 gemäß TL Gestein-StB
Umweltverträglichkeit: nach BBschV und LAGA Z-0
Einbau gem. Einbauanleitung des Herstellers
Abweichung Höhenlage max. 10mm von der Nennhöhe, Spalt
unter 4m-Latte max. 10mm;
Höhenlage Deckschicht 10 mm über Randeinfassungen nach
Verdichtung;

Bemusterung und Freigabe vor Bestellung!

Erzeugnis:
angeb. Fabrikat:

'......................................................'
  (Bietereingabe)

angeb. Typ:

'.....................................................'
  (Bietereingabe)

Abrechnung: nach Aufmaß

Ort: KfZ-Stellplatzflächen
Menge: 1100,000 m2
DIN276_08: 521

**05.4.280 Wassergebundene Decke - Dynamische Schicht 0/16**
Wassergebundene Wegedecke -  Dynamische Schicht 0/16 liefern und einbauen;
Schichtdicke: 6 cm im verdichteten Zustand;
Farbe: grau
Körnung: 0/16
Seitengefälle: 1,5%-2,5%
Reiner Naturbaustoff aus mehreren verschiedenen
hochwertigen Gesteinsanteilen mit gleich bleibender
Sieblinie/Kornfraktionierung und Produktqualität;
Hochwertige mineralische Füller ohne Ton oder
Lehmanteil;
Oberflächenscherfestigkeit: gem. FLL  = 70 KN/m²;
Verschleißbeständigkeit: gem. FLL = 90 %
Verdichtungsgrad: gem. FLL DPr.= 97%,
Die Verdichtung erfolgt statisch und mit leichtem
Gerät, 1-3t pro lfdm, - keine Vibration!
Frostbeständigkeit: Frostklasse F4 gemäß TL Gestein
Umweltverträglichkeit: nach BBschV und LAGA Z-0
Einbau gem. Einbauanleitung des Herstellers
Abweichung von der Sollhöhe +/- 1 cm, Ebenflächigkeit
+/- 1 cm Spalt unter der 4m Latte;

Bemusterung und Freigabe vor Bestellung!

Erzeugnis:
angeb. Fabrikat:

'......................................................'
  (Bietereingabe)

angeb. Typ:

'.....................................................'
  (Bietereingabe)

Abrechnung: nach Aufmaß
Menge: 1100,000 m2

**05.4.290 Rinnensteine 10/10/8cm auf C20/25**
Rinnensteine aus Beton liefern und einbauen entlang
Hochbord/Rundbord; erforderlicher Erd- , Beton- und Nebenarbeiten;

Material: Rinnensteine 10/10/8cm grau,
Verlegung: Einzelstein 1-reihig, engfugig verlegen;
Ausführung: auf 15cm Bettung aus C20/25;

Abrechnung: nach Länge

Ort: Zufahrten
Menge: 3,000 m2

**05.4.300 Fugen vergießen**
Fugen nach Einbau der Rinnensteine vergießen;
Fugen zwischen vorhandenem Asphalt und Bordanlagen/
Rinnenplatten mit geeigneter Vergussmasse verschließen;

Abrechnung: nach Länge

Ort: Zufahrten
Menge: 25,000 m

**05.4.310 Frostschutzschicht Asphaltfläche**
Frostschutzschicht als erste Tragschicht gemäß
ZTVSoB-StB 04 liefern, höhen- und profilgerecht
einbauen und verdichten;
Material: Beton-Recycling, frostsicher und frei von
umweltgefährdenden Stoffen;
(Die Eignung ist vor Lieferung mit Zertifikat
nachzuweisen)
Körnung: 0/45, Schichtstärke: 20 cm;
Verdichtungsgrad: DPr. min. 103%,
Tragfähigkeit: min. Ev2 = 100 MN/m²,
Randausbildung 1:1;

Abrechnung: nach Aufmaß

Ort: Zufahrten, Straßenbereich Übergabeschächte
Menge: 10,000 m3
DIN276_08: 521

**05.4.320 Tragschicht 0/32mm Asphaltfläche**
Tragschicht gemäß ZTVSoB-StB 04, Bauklasse V, liefern,
höhen- und profilgerecht einbauen und verdichten;
Material: Natursteinschotter (KEINE GRAUWACKE !!),
frostsicher und frei von umweltgefährdenden Stoffen
(Die Eignung ist vor Lieferung mit Zertifikat
nachzuweisen);
Körnung: 0/32, Schichtstärke: 20 cm;
Verdichtungsgrad: DPr. min. 103%,
Tragfähigkeit: min. Ev2 = 150 MN/m²;

Abrechnung: nach Aufmaß

Ort: Zufahrten, Straßenbereich Übergabeschächte
Menge: 10,000 m3
DIN276_08: 521

**05.4.330 Asphalttragschicht AC 22 TN**
Asphalttragschicht aus Asphalttragschichtmischgut AC 22 TN 0-22, Größtkron 22mm  herstellen, liefern und einbauen;
Einbau in einer Lage;
Einbaudicke: 10cm
Einbaubreite: ca. bis 100cm
Bindemittel: 50/70;

Belastungsklasse 0,3

Abrechnung: nach Aufmaß

Ort: Zufahrten, Straßenbereich Übergabeschächte
Menge: 40,000 m2

**05.4.340 Asphalttragschicht reinigen**
Asphalttragschicht von Verunreinigungen der
Fremdgewerke  mit geeignetem Reinigungsgerät reinigen;

Abrechnung: nach Aufmaß

Ort: Zufahrten, Straßenbereich Übergabeschächte
Menge: 40,000 m2

**05.4.350 Haftkleber aufsprühen**
Haftkleber nach den Technischen Lieferbedingungen für
Sonderemulsionen zum Vorspritzen (Haftkleber) vor dem
Einbau der Deckschicht auf sauberen und trockenen
Unterlage aufsprühen;
Bindemittelgehalt >/= 0,3 bis 0,4 kg/m²
Unterlage: Asphalttragschicht;

Abrechnung: nach Aufmaß

Ort: Zufahrten, Straßenbereich Übergabeschächte
Menge: 40,000 m2
DIN276_08: 522

**05.4.360 Asphaltdeckschicht AC 8 DN herstellen**
Deckschicht aus Asphaltbeton 0/8 herstellen, liefern
und einbauen;
Einbaudicke: 4 cm
Bindemittel: 50/70
helles Abstreumaterial (Lysit) Körnung 1/3 gleichmäßig
auf die warme Oberfläche aufbringen und einwalzen,
1,0-2,0 kg pro m²  bei Körnung 2/5

SZ-Wert: max. 22
PSV-Wert mind. 51;

Abrechnung: nach Aufmaß

Ort: Zufahrten, Straßenbereich Übergabeschächte
Menge: 40,000 m2

**05.4.370 Anschluss mit anschmelzbarem Fugenband**
Anschluss an bestehende Decke oder Bauteil in Dicke der
Asphaltbetondeckschicht mit anschmelzbarem Fugenband
herstellen;
Dicke der Deckschicht: 4 cm
Breite des Fugenbandes: 10 mm;

Abrechnung: nach Aufmaß

Ort: Zufahrten, Straßenbereich Übergabeschächte
Menge: 48,000 m

**05.4.380 Schieberkappen anpassen**
Vorhandene Schieberkappen in Vegetations- oder
Belagsflächen an vorgeschriebene Höhen anpassen;
einschl. notwendiger Erdarbeiten und anschließender
Funktionsüberprüfung vom Schacht/Kanal;
Schiebergestänge freilegen, fachgerecht einkürzen,
Kappen wieder einsetzen;

Abrechnung: nach ausgeführten Einheiten
Menge: 10,000 St

#### Hauptabschnitt 05.5 Sonstiges

**05.5.010 Tiefbord 10/30/100 cm Entlang der Fassade**
Betonstein-Tiefbord entsprechend TL-Pflaster StB mit
Fase liefern, als Einfassung für befestigte Flächen und als
Anrollbord höhen- und fluchtgerecht setzen;
Abmessung: 10/30/100cm,
Ausführung: auf Betonbettung C20/25 mit einseitiger
Rückenstütze gem. DIN18 318, einschl. Dehnfugen;
Rückenstütze an der Außenseite bis 10 cm unter OK
Stein,
Farbe: grau
einschl. aller Erd- und Nebenarbeiten;
Abweichung von der Sollhöhe: +/- 10 mm;
Anschluß an die Pflasterfläche: Höhen nach
Planvorgaben;
Schnitt über Pos. Wege - Zulage Schnitt Betonbord;

Abrechnung: nach bearbeiteter Länge
Menge: 120,000 m
DIN276_08: 521

**05.5.020 Gitterrost b=50cm, 31 x 11mm R11**
Gitterrost mit Winkelrahmen, Halteklammern und Befestigungsmaterial inkl. aller erf. Bohrungen und Senkkopfverschraubungen liefern und fachgerecht einbauen

Winkelrahmen S235JR feuerverzinkt nach statischer Erfordernis, mit 4 Bohrungen zur Befestigung auf Betonrahmen (Tiefbord), dreiseitiges Auflager, 2 zusätzlich Bohrungen zur Aufnahme von Befestigungspunkten der Halteklammern am Gitterrost.

Material: Gitterrost Maschenweite 31x11mm,
nach DIN 24537 aus Bandstahl K60 gefertigt, S235JR feuerverzinkt nach DIN EN ISO 1461,
Tragstäbe nach statischer Erfordernis (begehbar), mit geschlossener Randeinfassung, rutschhemmende Ausführung R11

Teilstücke Abmessungen (nur zur Kalkulation):
Außenmaß ca. L= 100 x B= 50 cm
Außenmaß ca. L=  50 x B= 50 cm
Außenmaß ca. L= Passstück x B= 50 cm (Eckbereiche)

Werksplanung und Aufmaß zur Fertigung Winkelrahmen, Gitterroste ist durch den AN Vor Ort durchzuführen und
miteinzukalklieren und wird nicht gesondert vergütet.

Vor Bestellung / Fertigung der Gitterrosteist ist die Montageplanung zur Freigabe vorzulegen.

Abrechnung: nach Aufmaß

Ort: Traufbereich Gebäudezugänge / Podeste
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Menge: 12,000 m2

**05.5.030 Gitterrost b=50cm, 31 x 31mm**
Gitterrost mit Winkelrahmen, Halteklammern und Befestigungsmaterial inkl. aller erf. Bohrungen und Senkkopfverschraubungen liefern und fachgerecht einbauen

Winkelrahmen S235JR feuerverzinkt nach statischer Erfordernis, mit 4 Bohrungen zur Befestigung auf Betonrahmen (Tiefbord), zweiseitiges Auflager, 2 zusätzlich Bohrungen zur Aufnahme von Befestigungspunkten der Halteklammern am Gitterrost.

Material: Gitterrost Maschenweite 31x31mm,
nach DIN 24537 aus Bandstahl K60 gefertigt, S235JR feuerverzinkt nach DIN EN ISO 1461,
Tragstäbe nach statischer Erfordernis (begehbar), mit geschlossener Randeinfassung

Teilstücke Abmessungen (nur zur Kalkulation):
Außenmaß ca. L= 100 x B= 50 cm
Außenmaß ca. L=  50 x B= 50 cm
Außenmaß ca. L= Passstück x B= 50 cm (Eckbereiche)

Werksplanung und Aufmaß zur Fertigung Winkelrahmen, Gitterroste ist durch den AN Vor Ort durchzuführen und
miteinzukalklieren und wird nicht gesondert vergütet.

Vor Bestellung / Fertigung der Gitterrosteist ist die Montageplanung zur Freigabe vorzulegen.

Abrechnung: nach Aufmaß

Ort: Traufstreifen anliegende befestigte Flächen
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Menge: 40,000 m2

**05.5.040 Zulage Schwerlast für PKW-Befahrung**
nur Zulage, Ausführung Gitterrost b=50cm 33 x 11mm Maschenweite einschl. Winkelrahmen als Schwerlastgitter für PKW-Befahrung

Ort: Werkstatt
Menge: 1,500 m2

### Los 6 Baukonstruktionen in Außenanlagen

#### Hauptabschnitt 6.1 Einfriedungen

**6.1.010 Doppelstab Gittermattenzaun H=1,00m**
Doppelstab Gittermattenzaun 6/5/6 Rundstäben,
ohne Spitzen, Zaunhöhe ca. 1,00m liefern und nach Herstellerangaben montieren, inkl. Fundamente einschl. Erd-, Beton- und Nebenarbeiten;

Mattenhöhe: 1030 mm, Doppelstab leicht (6/5/6mm),
Maschung: 50/200 mm,
Mattenlänge: 2510 mm,
Höhenversatz: 50-200mm,

Pfosten: aus Rechteckrohren Profil 60/40 mm
Pfostenabstand: 2,51m,
Pfostenlänge nach Herstellervorgaben incl. sämtlichem Pfostenzubehör, Abschlussleisten und Matterhalterung für Höhenversatz 50-200mm (systemabhängig),
oberer Pfostenabschluss: Abdeckkappe;
Korrosionsschutz: feuerverzinkt,
Farbton: feuerverzinkt,

Verletzungsschutz - oben und unten glatter Abschluss,
keine überstehenden Gitterstäbe; in die Zaunfluchten dürfen keine Pfosten, Befestigungslaschen und Schrauben sowie scharfkantige Eckausbildungen hineinragen;

Pfostenfundamente: nach Angaben Hersteller, mind.
jedoch mit UK Fundament 80 cm unter fertiger OKG
(frostfrei) herstellen,OK Fundament 15 cm unter OKG;
einschl. Fundamentaushub und Verdichten der
Fundamentsohle, überschüssiges Erdmaterial ist im
Baustellenbereich profilgerecht einzuplanieren;
Fundamentbeton: C25/30;
Ausführung einschl. Erd-, Beton- und Nebenarbeiten;

Vor Bestellung erfolgt Bemusterung des Erzeugnis durch
den Auftraggeber

Erzeugnis/ Typ:

......................................................(vom Bieter einzutragen)

Abrechnung: nach Länge
Menge: 300,000 m
DIN276_08: 531

**6.1.020 Doppelstab Gittermattenzaun H=1,80m Werstoffe**
Doppelstab Gittermattenzaun 6/5/6 Rundstäben,
ohne Spitzen, Zaunhöhe ca. 1,80m liefern und nach Herstellerangaben montieren, inkl. Fundamente einschl. Erd-, Beton- und Nebenarbeiten;

Mattenhöhe: 1830 mm, Doppelstab leicht (6/5/6mm),
Maschung: 50/200 mm,
Mattenlänge: 2510 mm,
Höhenversatz: 50-200mm,

Pfosten: aus Rechteckrohren Profil 60/40 mm
Pfostenabstand: 2,51m,
Pfostenlänge nach Herstellervorgaben incl. sämtlichem Pfostenzubehör, Abschlussleisten und Matterhalterung für Höhenversatz 50-200mm (systemabhängig),
oberer Pfostenabschluss: Abdeckkappe;
Korrosionsschutz: feuerverzinkt,
Farbton: feuerverzinkt,

Verletzungsschutz - oben und unten glatter Abschluss,
keine überstehenden Gitterstäbe; in die Zaunfluchten dürfen keine Pfosten, Befestigungslaschen und Schrauben sowie scharfkantige Eckausbildungen hineinragen;

Pfostenfundamente: nach Angaben Hersteller, mind.
jedoch mit UK Fundament 80 cm unter fertiger OKG
(frostfrei) herstellen,OK Fundament 15 cm unter OKG;
einschl. Fundamentaushub und Verdichten der
Fundamentsohle, überschüssiges Erdmaterial ist im
Baustellenbereich profilgerecht einzuplanieren;
Fundamentbeton: C25/30;
Ausführung einschl. Erd-, Beton- und Nebenarbeiten;

Vor Bestellung erfolgt Bemusterung des Erzeugnis durch
den Auftraggeber

Erzeugnis/ Typ:

......................................................(vom Bieter einzutragen)

Abrechnung: nach Länge
Menge: 20,000 m
DIN276_08: 531

**6.1.030 Eck- und Knickpunktpfosten**
Eck- und Knickpunktpfosten, einschl. kompletter
Ausrüstung (systemabhängig) liefern und einbauen
einschl. aller Materialien, Erd- un Nebenarbeiten;
Pfostenfundamente wie in Position zuvor beschrieben;

Abrechnung: nach geleisteten Einheiten
Menge: 16,000 St
DIN276_08: 531

**6.1.040 Zulage für Fundamentaushub in Handarbeit**
Zulage für Fundamentaushub in Handarbeit im Bereich von
Leitungstrassen und Gebäudeanschlüssen;
nur Zulage;

Abrechnung: nach Aufmaß
Menge: 2,000 m3
DIN276_08: 531

**6.1.050 Zaunfelder anpassen**
Anpassung als End- und Eckfelder, Längenanpassung; einschl. Nachrüstung von Abschlussleisten.

Abrechnung: nach ausgeführten Einheiten
Menge: 32,000 St

**6.1.060 Drehflügeltor zweiflügelig Stabgitter b=7,00m 180/90**
Drehflügeltor zweiflügelig, handbetätigt, symmetrisch
mit B-Schließung liefern und montieren, inkl. Fundamente einschl. Erd-, Beton- und Nebenarbeiten und Anpassung angrenzender Zaunfelder ;

Rahmenhöhe: ca. 1,05 m
lichte Öffnungsbreite: 7,00 m
linker Flügel Breite: 3,50 m, rechter Flügel Breite: 3,50 m;

Öffnungsrichtung: nach Innen zum Parkplatz;
Öffnungswinkel im geöffneten Zustand:
180 Grad linker/ 90 Grad rechter Flügel;

Rahmenkonstruktion aus Rechteckrohr in der Flügelgröße
entsprechenden Dimension, durchbiegungssicher und
verbindungssteif; Verbindung Flügel-Pfosten mit Torgehänge aus starken, 3-dimensional verstellbaren, geschmiedeten
Augenschrauben und Bolzen, nachjustierbar; der statische Nachweis für die Dimensionierung der Aufhängung ist zu erbringen;

Korrosionsschutz: feuerverzinkt
Farbton: feuerverzinkt

Pfosten: Quadratrohr mit aufgeschweißter Abdeckplatte
Querschnitt und Länge entsprechend statischem Nachweis,
Füllung entsprechend vorbeschriebener Zaunanlage;
Türverschluß: Türbetätigung durch beidseitigen
Kugelhandgriff, Edelstahl matt Durchm. 60mm mit
kreisrunder Rosette,

Schloßkasten mit Doppelschloss vorgerichtet für
Profilzylinder zur Aufnahme einer Doppelschließung
(Objekt-Schließanlage und Feuerwehrschließung B,
Profilzylinder werden bauseits geliefert und eingebaut)

einschl. 2 Stück Seitenfeststeller mit Auflaufstütze zur Arretierung der Torflügel im geöffneten Zustand,
Auflaufstütze/Platte mittig zur Arretierung der Torflügel im geschlossenen Zustand ohne Anschlag mit zwei
Langlöchern zum Einbetonieren (Stützfunktion über Torriegel)

Pfostenfundamente: Der statische Nachweis für die
Dimensionierung der Fundamente sowie der Pfosten ist zu
erbringen;

(Bodenklasse3), mindestens jedoch mit UK Fundament 80cm
unter fertiger GOK (frostfrei),OK Fundament 15 cm unter
OKG, Fundamentbeton C25/30, einschl. Fundamentaushub
und Verdichten der Fundamentsohle, Wiedereinbau der
seitlich an den Montagegruben lagernden Bodenmassen
einschließlich lagenweiser Verdichtung, Aushub ist auf
der Baustelle profilgerecht einzuplanieren;
Ausführung einschl. Erd-, Beton- und Nebenarbeiten;

Werkszeichnung ist zu erstellen und vor Ausführung mit
der Bauleitung abzustimmen; Fertigung erst nach Freigabe Werkzeichnung durch die Bauleitung/ Auftraggeber!

Erzeugnis/ Typ:

...................................................(vom Bieter einzutragen)

Abrechnung: nach ausgeführten Einheiten

Ort: Toranlage an der Zufahrt zum Haupteingang
Menge: 1,000 St
DIN276_08: 531

**6.1.070 Drehflügeltor zweiflügelig Stabgitter b=7,00m 180/180**
Drehflügeltor zweiflügelig, handbetätigt, symmetrisch
mit B-Schließung liefern und montieren, inkl. Fundamente einschl. Erd-, Beton- und Nebenarbeiten und Anpassung angrenzender Zaunfelder ;

Rahmenhöhe: ca. 1,05 m
lichte Öffnungsbreite: 7,00 m
linker Flügel Breite: 3,50 m, rechter Flügel Breite: 3,50 m;

Öffnungsrichtung: nach Außen zur Rüdigerstraße;
Öffnungswinkel im geöffneten Zustand:
180 Grad linker/ 180 Grad rechter Flügel;

Rahmenkonstruktion aus Rechteckrohr in der Flügelgröße
entsprechenden Dimension, durchbiegungssicher und
verbindungssteif; Verbindung Flügel-Pfosten mit Torgehänge aus starken, 3-dimensional verstellbaren, geschmiedeten
Augenschrauben und Bolzen, nachjustierbar; der statische Nachweis für die Dimensionierung der Aufhängung ist zu erbringen;

Korrosionsschutz: feuerverzinkt
Farbton: feuerverzinkt

Pfosten: Quadratrohr mit aufgeschweißter Abdeckplatte
Querschnitt und Länge entsprechend statischem Nachweis,
Füllung entsprechend vorbeschriebener Zaunanlage;
Türverschluß: Türbetätigung durch beidseitigen
Kugelhandgriff, Edelstahl matt Durchm. 60mm mit
kreisrunder Rosette,

Schloßkasten mit Doppelschloss vorgerichtet für
Profilzylinder zur Aufnahme einer Doppelschließung
(Objekt-Schließanlage und Feuerwehrschließung B,
Profilzylinder werden bauseits geliefert und eingebaut)

einschl. 2 Stück Seitenfeststeller mit Auflaufstütze zur Arretierung der Torflügel im geöffneten Zustand,
Auflaufstütze/Platte mittig zur Arretierung der Torflügel im geschlossenen Zustand ohne Anschlag mit zwei
Langlöchern zum Einbetonieren (Stützfunktion über Torriegel)

Pfostenfundamente: Der statische Nachweis für die
Dimensionierung der Fundamente sowie der Pfosten ist zu
erbringen;

(Bodenklasse3), mindestens jedoch mit UK Fundament 80cm
unter fertiger GOK (frostfrei),OK Fundament 15 cm unter
OKG, Fundamentbeton C25/30, einschl. Fundamentaushub
und Verdichten der Fundamentsohle, Wiedereinbau der
seitlich an den Montagegruben lagernden Bodenmassen
einschließlich lagenweiser Verdichtung, Aushub ist auf
der Baustelle profilgerecht einzuplanieren;
Ausführung einschl. Erd-, Beton- und Nebenarbeiten;

Werkszeichnung ist zu erstellen und vor Ausführung mit
der Bauleitung abzustimmen; Fertigung erst nach Freigabe Werkzeichnung durch die Bauleitung/ Auftraggeber!

Erzeugnis/ Typ:

...................................................(vom Bieter einzutragen)

Abrechnung: nach ausgeführten Einheiten

Ort: Toranlage Zufahrt Schüler Parkplatz
Menge: 1,000 St

**6.1.080 Drehflügeltor zweiflügelig Stabgitter b=3,00m**
Drehflügeltor zweiflügelig, handbetätigt, symmetrisch
mit B-Schließung liefern und montieren, inkl. Fundamente einschl. Erd-, Beton- und Nebenarbeiten und Anpassung angrenzender Zaunfelder ;

Rahmenhöhe: ca. 1,05 m
lichte Öffnungsbreite: 3,00 m
linker Flügel Breite: 1,50 m, rechter Flügel Breite: 1,50 m;

Öffnungsrichtung: nach Außen zum Parkplatz;
Öffnungswinkel im geöffneten Zustand:
90 Grad linker/ 90 Grad rechter Flügel;

Rahmenkonstruktion aus Rechteckrohr in der Flügelgröße
entsprechenden Dimension, durchbiegungssicher und
verbindungssteif; Verbindung Flügel-Pfosten mit Torgehänge aus starken, 3-dimensional verstellbaren, geschmiedeten
Augenschrauben und Bolzen, nachjustierbar; der statische Nachweis für die Dimensionierung der Aufhängung ist zu erbringen;

Korrosionsschutz: feuerverzinkt
Farbton: feuerverzinkt

Pfosten: Quadratrohr mit aufgeschweißter Abdeckplatte
Querschnitt und Länge entsprechend statischem Nachweis,
Füllung entsprechend vorbeschriebener Zaunanlage;
Türverschluß: Türbetätigung durch beidseitigen
Kugelhandgriff, Edelstahl matt Durchm. 60mm mit
kreisrunder Rosette,

Schloßkasten mit Doppelschloss vorgerichtet für
Profilzylinder zur Aufnahme einer Doppelschließung
(Objekt-Schließanlage und Feuerwehrschließung B,
Profilzylinder werden bauseits geliefert und eingebaut)

einschl. 2 Stück Seitenfeststeller mit Auflaufstütze zur Arretierung der Torflügel im geöffneten Zustand,
Auflaufstütze/Platte mittig zur Arretierung der Torflügel im geschlossenen Zustand ohne Anschlag mit zwei
Langlöchern zum Einbetonieren (Stützfunktion über Torriegel)

Pfostenfundamente: Der statische Nachweis für die
Dimensionierung der Fundamente sowie der Pfosten ist zu
erbringen;

(Bodenklasse3), mindestens jedoch mit UK Fundament 80cm
unter fertiger GOK (frostfrei),OK Fundament 15 cm unter
OKG, Fundamentbeton C25/30, einschl. Fundamentaushub
und Verdichten der Fundamentsohle, Wiedereinbau der
seitlich an den Montagegruben lagernden Bodenmassen
einschließlich lagenweiser Verdichtung, Aushub ist auf
der Baustelle profilgerecht einzuplanieren;
Ausführung einschl. Erd-, Beton- und Nebenarbeite

Werkszeichnung ist zu erstellen und vor Ausführung mit
der Bauleitung abzustimmen; Fertigung erst nach Freigabe Werkzeichnung durch die Bauleitung/ Auftraggeber! n;

Erzeugnis/ Typ:

...................................................(vom Bieter einzutragen)

Abrechnung: nach ausgeführten Einheiten

Ort: Toranlage Wartungszugang
Menge: 1,000 St

**6.1.090 Drehflügeltür Stabgitterzaun h=1,00m b=1,25m**
Drehflügeltür, einflügelig, handbetätigt, einschl.
Türstopper  liefern und nach Herstellerangaben montieren, inkl. Fundamente einschl. Erd-, Beton- und Nebenarbeiten;

Öffnungsbreite: 1,25 m, Torhöhe: ca. 1,05 m
Öffnungsrichtung: nach rechts Innen;
Öffnungswinkel im geöffneten Zustand:  90 Grad

Korrosionsschutz: feuerverzinkt
Farbton: feuerverzinkt

Rahmen: Hochwertige, verwindungssteife Konstruktion aus
Rechteckrohren 40 x 40 mm
Pfosten: Rechteckprofile nach statischer Erfordernis,
Pfostenlänge nach statischer Erfordernis. Zaunanschluß
vorgerichtet; Pfosten mit integriertem Scharnier,
Aufhängung verzinkt, Pfostenkappe aus Hart-PVC;
Der statische Nachweis für die Dimensionierung der
Fundamente sowie der Pfosten ist zu erbringen,

Pfostenfundamente: nach Angaben Statiker, mind. jedoch
mit UK Fundament 80 cm unter fertiger OKG (frostfrei)
herstellen,OK Fundament 15 cm unter OKG;
einschl. Fundamentaushub und Verdichten der
Fundamentsohle, überschüssiges Erdmaterial ist im
Baustellenbereich profilgerecht einzuplanieren;

Fundamentbeton: C25/30;
Füllung: Doppelstabmatte (6/5/6mm)
Türstopper: Türstopper mit Puffer (Gummi) für den
Aussenbereich zum Aufschrauben mit vier
Anschraublöchern für M8 Schrauben, incl.Schrauben mit
passender Dübeln.

Verschlusssystem: Schlossgehäuse und Drückergarnitur
aus Aluminium, Schloßkasten mit Schloss vorgerichtet für
Europrofilzylinder; Profilzylinder wird bauseits
gestellt und eingebaut; beidseitig Edelstahlschonblech
3mm zum Schutz des Schloßkastens;
Öffnungsrichtung: nach Planvorgaben;
Ausführung einschl. Erd-, Fundament- und Nebenarbeiten

Fertigung erst nach Freigabe Werkzeichnung durch die
Bauleitung/ Auftraggeber;

Erzeugnis/ Typ:

...................................................(vom Bieter einzutragen)
Abrechnung: nach Stck
Ort: Gehweg am Mühlengraben
Menge: 3,000 St

**6.1.100 Drehflügeltür Stabgitterzaun h=1,80m b=1,25m**
Drehflügeltür, einflügelig, handbetätigt, einschl.
Türstopper  liefern und nach Herstellerangaben montieren, inkl. Fundamente einschl. Erd-, Beton- und Nebenarbeiten

Öffnungsbreite: 1,25 m, Torhöhe: ca. 1,05 m
Öffnungsrichtung: nach links Aussen;
Öffnungswinkel im geöffneten Zustand: 180 Grad

Korrosionsschutz: feuerverzinkt
Farbton: feuerverzinkt

Rahmen: Hochwertige, verwindungssteife Konstruktion aus
Rechteckrohren 40 x 40 mm
Pfosten: Rechteckprofile nach statischer Erfordernis,
Pfostenlänge nach statischer Erfordernis. Zaunanschluß
vorgerichtet; Pfosten mit integriertem Scharnier,
Aufhängung verzinkt, Pfostenkappe aus Hart-PVC;
Der statische Nachweis für die Dimensionierung der
Fundamente sowie der Pfosten ist zu erbringen,

Pfostenfundamente: nach Angaben Statiker, mind. jedoch
mit UK Fundament 80 cm unter fertiger OKG (frostfrei)
herstellen,OK Fundament 15 cm unter OKG;
einschl. Fundamentaushub und Verdichten der
Fundamentsohle, überschüssiges Erdmaterial ist im
Baustellenbereich profilgerecht einzuplanieren;
Fundamentbeton: C25/30;
Füllung: Doppelstabmatte (6/5/6mm)
Türstopper: Türstopper mit Puffer (Gummi) für den
Aussenbereich zum Aufschrauben mit vier
Anschraublöchern für M8 Schrauben, incl.Schrauben mit
passender Dübeln.

Verschlusssystem: Schlossgehäuse und Drückergarnitur
aus Aluminium, Schloßkasten mit Schloss vorgerichtet für
Europrofilzylinder; Profilzylinder wird bauseits
gestellt und eingebaut; beidseitig Edelstahlschonblech
3mm zum Schutz des Schloßkastens;
Öffnungsrichtung: nach Planvorgaben;
Ausführung einschl. Erd-, Fundament- und Nebenarbeiten

Fertigung erst nach Freigabe Werkzeichnung durch die
Bauleitung/ Auftraggeber;

Erzeugnis/ Typ:

...................................................(vom Bieter einzutragen)

Abrechnung: nach Stck

Ort: Wertstoffe
Menge: 1,000 St

### Los 07 Technische Anlagen

#### Hauptabschnitt 07.1 Regenwasser

**07.1.010 Rohrleitung an Schachtzulauf anschließen**
Rohrleitung an vorhandenen Zulauf am Schacht
anschließen, Muffenstopfen entfernen, Anschluß dichten,
einschl. Erd- und Nebenarbeiten;

Nennweite Entwässerungsrohr bis DN315

Abrechnung: nach ausgeführten Einheiten
Menge: 1,000 St

**07.1.020 Entwässerungsrinne NW 150 Kl. D L=1000mm**
Entwässerungsrinne NW 150 mit Längsstabrost Gusseisen entsprechend DIN EN 1433 und DIN 19580,
mit schraubloser Sicherheitsarretierung Drainlock, aus frost- und tausalzbeständigen Polymerbeton, mit integriertem Kantenschutz aus Gusseisen EN-GJS, mit Sicherheitsfalz(SF) auf der Auslaufseite, liefern und nach Einbauanleitung des Herstellers verlegen; einschl. Erd- und Betonarbeiten

Nennweite: 15,0 cm,
Baulänge: 100,0 cm,
Baubreite: 18,5 cm,

Bauhöhe: 26,0 cm - 31,0 cm ohne Sohlengefälle als
Wasserspiegelgefälle, mit fließoptimiertem V-
Querschnitt

Abdeckungen Kl. D400 DIN EN 1433 mit Arretierung
Drainlock als Längsstabrost in Maschenoptik aus
Gusseisen EN-GJS Maschenweite 28x12mm mit
Verschiebesicherung

Erzeugnis/Typ

'.........................................'
(Vom Bieter einzutragen)

Abrechnung: nach Aufmaß
Menge: 20,000 St

**07.1.030 Entwässerungsrinne NW 150 Kl. D L=500mm**
Entwässerungsrinne NW 150 mit Längsstabrost Gusseisen entsprechend DIN EN 1433 und DIN 19580,
mit schraubloser Sicherheitsarretierung Drainlock, aus frost- und tausalzbeständigen Polymerbeton, mit integriertem Kantenschutz aus Gusseisen EN-GJS, mit Sicherheitsfalz(SF) auf der Auslaufseite, liefern und nach Einbauanleitung des Herstellers verlegen; einschl. Erd- und Betonarbeiten

Nennweite: 15,0 cm,
Baulänge: 50,0 cm,
Baubreite: 18,5 cm,

Bauhöhe: 26,0 cm - 31,0 cm ohne Sohlengefälle als
Wasserspiegelgefälle, mit fließoptimiertem V-
Querschnitt

Abdeckungen Kl. D400 DIN EN 1433 mit Arretierung
Drainlock als Längsstabrost in Maschenoptik aus
Gusseisen EN-GJS Maschenweite 28x12mm mit
Verschiebesicherung

Erzeugnis/Typ

'.........................................'
(Vom Bieter einzutragen)

Abrechnung: nach Aufmaß
Menge: 1,000 St

**07.1.040 Kombistirnwand aus Polymerbeton**
Kombistirnwand aus Polymerbeton, passend zur
Vorposition Entwässerungsrinne NW 150,
mit Kantenschutz aus Stahl verzinkt, passend für
Rinnenanfang und -ende,  liefern und nach
Einbauanleitung des Herstellers einbauen;

Abrechnung: nach Stck
Menge: 4,000 St

**07.1.050 Eckverbindung aus Polymerbeton**
Eckverbindung aus Polymerbeton, passend zur
Vorposition Entwässerungsrinne NW 150,
mit Kantenschutz aus Stahl verzinkt, passend für
Eck,-T-und Kreuzverbindungen,  liefern und nach
Einbauanleitung des Herstellers einbauen;

Abrechnung: nach Stck
Menge: 1,000 St
DIN276_08: 351

**07.1.060 Einlaufkasten NW150 Entw.Rinne Kl. D**
Einlaufkasten für Entwässerungsrinne, passsend zur
Vorposition Entwässerungsrinne NW150, aus frost- und tausalzbeständigem Polymerbeton,
mit integriertem Kantenschutz aus Gusseisen EN-GJS,
mit Sicherheitsfalz(SF) auf der Auslaufseite,
mit Längsstabrost in Maschenoptik aus Gusseisen EN-GJS
Maschenweite 28x12mm mit Verschiebesicherung, mit
schraubloser Arretierung,

Nennweite: 15,0 cm,
Baulänge: 50,0 cm,
Baubreite: 18,5 cm,
mit 2 Einlaufseiten, mit Kunststoff- Schlammeimer

liefern und nach Einbauanleitung des Herstellers
einbauen; einschl. Erd- und Betonarbeiten.

Erzeugnis/Typ

'.........................................'
(Vom Bieter einzutragen)

Abrechnung: nach ausgeführten Einheiten
Menge: 3,000 St

**07.1.070 Entwässerungsrinnen reinigen**
Entwässerungsrinnen durch Hochdruckspülverfahren
reinigen;
Wasser liefern und beseitigen;

Abrechnung: nach Länge
Menge: 22,000 m
DIN276_08: 541

**07.1.080 Fußabstreifkasten 100x50x8cm mit Maschenrost 30/10mm**
Fußabstreifkasten aus Polymerbeton mit integrierter,
umlaufender Stahlzarge, einschl. passender Auflage, Maschenrost, Maschenweite 30/10mm,
Stahl verzinkt, einschl. Betonfundament, liefern und
nach Einbauanleitung des Herstellers verlegen; einschl.
Erd- und Betonarbeiten.

Fußabstreifkasten Abmessungen:
Baulänge: 1000 mm
Baubreite: 500 mm
Bauhöhe: 80 mm

Auflage Abmessungen:
Maschenrost, Maschenweite 30/10mm
Baulänge: 1000 mm
Baubreite: 500 mm
Bauhöhe: 20 mm
Tatsächliches Matten- Rosteaussenmaß = Nennmaß - 8mm

Leitfabrikat: MEAGARD, MEA Group oder gleichwertig

Erzeugnis:

'..........................................'
(vom Bieter einzutragen)

Abrechnung: nach Stck

oder gleichwertiges Erzeugnis/Typ:
Menge: 16,000 St

**07.1.090 Straßenablauf mit Gussaufsatz 500x300mm Kl.D 400**
Straßenablauf nach DIN EN 17670-2 rund, komplett mit Gussaufsatz 500x300 mm, Pultform mit Einlage, Kl. D400 nach DIN EN 124 / DIN 19583 / DIN 19594 inkl. Schachtzubehörteile liefern und fachgerecht nach Herstellerangaben einbauen, einschl. aller Erd-, Beton,- und Nebenarbeiten,
Bauweise mit Verstärkungsrippen vertikal und horizontal, modularer und lastentkoppelter Aufbau zwischen Abdeckung und Grundkörper, durch Konus flexible Ausrichtung möglich, frei drehbar um 360°, in der Höhe verstellbar um 75 mm, in der Neigung verstellbar bis 10%, mit Dichtringen zwischen den einzelnen Modulen, Hochdruckspülung bis 120 bar möglich, Ablaufstutzen KG Spitzende DN 160, Anschluss nach DIN 1852 (PP), DIN EN 1401 (PVC-U), nach DIN 8074/8075 (PE
Grundkörper rund mit Straßenablauf DN 160, entsprechend DIN EN 17670-2, monolithische Bauweise mit Verstärkungsrippen vertikal und horizontal, Ablaufstutzen mit KG Spitzende DN 160 und 10° Gefälle, Werkstoff Polypropylen, Bauhöhe 475 mm, Volumen ca. 50 l

Aufsatzrahmen zur Aufnahme einer Gussabdeckung 500x300 mm, entsprechend DIN EN 17670-2,mit Abdichtung zwischen Unterteil und Aufsatzrahmen, Werkstoff Polypropylen, Bauhöhe 120 - 195 mm

Abrechnung nach Stck.
Menge: 3,000 St

**07.1.100 Hofablauf 25x25cm Kl. A15**
Hofablauf aus Polymerbeton mit aufliegendem Abdeckrost
liefern und fachgerecht einbauen, einschl. Erd-, Beton- und Nebenarbeiten.
Belastungsklasse A15, Schmutzeimer aus Kunststoff (PP),
Öffnung für Stutzen DN 100 und herausnehmbarer
Geruchsverschluß;
L x B: 25 x 25 cm,
Bauhöhe: 35 cm
Rost: Stahl verzinkt

Abrechnung: nach ausgeführten Einheiten

Ort: Entwässerungspunkte an Überdachung Innenhof
Menge: 5,000 St

**07.1.110 Erdarbeiten Sickerpackung**
Leitungsgraben für Sickerpackung 60x50cm ausheben, Aushubmaterial seitlich lagern, nach Einbau der Leitungen lageweise verfüllen und verdichten; Durchführung der Arbeiten in Abstimmung mit der Bauleitung;

Böschung bis 1:1, Bodenklasse 3  DIN 18 300,
Aushubtiefe: bis 1,50 m
Aushubbreite: bis 1,50 m

Abrechnung: nach Aufmaß
Menge: 28,000 m

**07.1.120 Versickerleitung PE-HD DN 150, einschl. Zuschnitt**
Versickerleitung ATV A 138 als Vollsickerrohr, aus PE-
HD DIN 4262-1, Form D, Schlitzbreite 1,2 mm, DN 150,
liefern und verlegen, einschl. aller Erd- und Nebenarbeiten

Abrechnung: nach Aufmaß
Menge: 28,000 m

**07.1.130 Filterkies für Versickerleitung**
Filterkies für Rigolen liefern und lagenweise einbauen;
Schichtdicke in cm B/H 0,60 x 0,50 m (abzüglich
Rohrquerschnitt)

Material: filterstabiler Kies 16 / 32

Abrechnung: nach Aufmaß
Menge: 6,000 m3

**07.1.140 Rigolenvließ**
Spezifiziertes Rigolenvlies, mechanisch verfestigt und
thermisch behandelt CE-zertifiziert nach DIN EN 13252
, mit hoher Sicherheit gegen innere und äußere Kolmation, als filterstabile Trennschicht zwischen Kiespackung und anstehenden Boden bzw. Verfüllmaterial, allseitig mit ausreichender Überlappung (mind. 30 cm) liefern und fachgerecht nach Planung einbauen.

Technische Daten:
Flächengewicht: 200 g/m, Dicke >= 2,0 mm,
Geotextilrobustheitsklasse 3,
Stempeldurchdrückkraft 2,0 KN,
Charakteristische Öffnungsweite 0,08 mm,
Wasserdurchlässigkeit 90 l/sm
Überlappungsflächen sind in EP miteinzukalkulieren und
werden nicht gesondert vergütet.

Erzeugnis/ Typ:

.......................................(vom Bieter einzutragen)

Abrechnung: nach Aufmaß bearbeiteter Fläche
Menge: 20,000 m2

**07.1.150 Leitungsgraben Entwässerungsrohre**
Leitungsgraben für Entwässerungsrohre ausheben, Aushubmaterial seitlich lagern, nach Einbau der Leitungen lageweise verfüllen und verdichten;
Durchführung der Arbeiten in Abstimmung mit der
Bauleitung;

Graben geböscht: nach DIN 4124
Aushubtiefe: bis 2,00 m
Sohlenbreite: bis 0,80 m
Bodenklasse: 3 und 4 DIN 18 300
Verdichtungsleistung: 0,97 DPr
EV 2 Wert: 45 MN/m²

Notwendige Sicherungsmaßnahmen sind im Preis mit einzukalkulieren.

Überschüssigen Boden laden,
Förderweg auf der Baustelle bis 100m
anfallende zu entsorgende Baustoffe nach
Abfallschlüsselnummern auf der Baustelle laden und
lagern;

Abrechnung der Entsorgung über gesonderte Position.

Abrechnung: nach Aufmaß, jedoch nicht mehr, als sich
nach DIN 4124 ergeben würde.
Menge: 95,000 m

**07.1.160 Zulage Boden lösen, in Handarbeit**
Zulage zu Pos. vorher für Handarbeit im Bereich von
Baumwurzeln, Leitungstrassen und Bauwerken, nur Zulage

Abrechnung: nach Aufmaß
Menge: 1,000 m3

**07.1.170 Grabenverbau mit Verbau-Boxen**
Grabenverbau mit Verbau-Boxen für Leitungsgraben Abwasserleitungen und zugehörige Schachtbaugruben inkl. erford. Verbindungselemente, Abstandstandshalter und  Zubehör entsprechend statischen und konstruktiven Erfordernissen herstellen, vorhalten und entfernen, Grabentiefe bis 2,50 m, Stirmseiten sind mit einzukalkulieren,
Abgerechnet wird nach lfd. m Leitungsgraben, wobei Schachtbaugruben übermessen werden. Mehraufwendungen im Bereich der Schachtbaugruben und an den Grabenenden sind einzukalkulieren.

Breite der Grabensohle: ca. 1,00m

Verbau unter Berücksichtigung des vorhandenen Kabel- und Leitungsbestandes.

Abrechnung: nach Aufmaß
Menge: 25,000 m

**07.1.180 Planum herstellen für Gräben und Schachtbauwerke**
Planum für Gräben und Schachtbauwerke herstellen
Auf- und Abtrag bis 5 cm;
Zulässige Abweichung von der Sollhöhe +/- 1 cm

Abrechnung: nach Aufmaß
Menge: 60,000 m2

**07.1.190 Untergrund nachplanieren für Gräben und Schachtbauwerke**
Untergrund nachplanieren für Gräben und
Schachtbauwerke,
Baugrund mit geeignetem Gerät verdichten
Verdichtungsgrad: DPr 97%
Bodenklasse: 3 bis 5

Abrechnung: nach Aufmaß
Menge: 60,000 m2

**07.1.200 Trassenwarnband mit Aufschrift "Regenwasser"**
Trassenwarnband mit Aufschrift "Regenwasser" Breite 40
mm, Verlegung 30 cm über dem Kanal, liefern und
verlegen

Abrechnung: nach Aufmaß
Menge: 120,000 m

**07.1.210 Entwässerungsleitung PP KG2000 DN 100, einschl. Zuschnitt**
Entwässerungsleitung DN 100 aus Kunststoffrohren
liefern und gemäß DIN EN 1610 verlegen;
Vollwandabwasserrohre aus Polypropylen KG2000 mit
mineralischen Additiven veredelt (PP-MD) gemäß DIN EN
14758-1-:2005 und werksseitig eingelegter patentierter
Lippendichtung;

Verlegung: flucht- und gefällegerecht mit zu liefernder
Sandummantelung in vorhandenen Graben;
Auflager/Boden: nichtbindig
Auflagerwinkel: 120 Grad
Sandauflager: mind. 11 cm
Körnung: bis 8 mm
Grabentiefe: bis 2,00 m

bei Materialwechsel ist geeignetes Dichtungsmaterial zu
verwenden; Paßstücke werden nicht gesondert vergütet;
einschl. aller Erd- und Nebenarbeiten

Abrechnung: nach Aufmaß,maßgebenden Längen werden
gemessen ab Außenkante Anschlußbauteil, bei Abzweigen
ab Achse Hauptrohr
Menge: 20,000 m
DIN276_08: 541

**07.1.220 Entwässerungsleitung PP KG2000 DN 150, einschl. Zuschnitt**
Entwässerungsleitung DN 150 aus Kunststoffrohren
liefern und gemäß DIN EN 1610 verlegen;
Vollwandabwasserrohre aus Polypropylen KG2000 mit
mineralischen Additiven veredelt (PP-MD) gemäß DIN EN
14758-1-:2005 und werksseitig eingelegter patentierter
Lippendichtung;

Verlegung: flucht- und gefällegerecht mit zu liefernder
Sandummantelung in vorhandenen Graben;
Auflager/Boden: nichtbindig
Auflagerwinkel: 120 Grad
Sandauflager: mind. 11 cm
Körnung: bis 8 mm
Grabentiefe: bis 2,00 m

bei Materialwechsel ist geeignetes Dichtungsmaterial zu
verwenden; Paßstücke werden nicht gesondert vergütet;
einschl. aller Erd- und Nebenarbeiten

Abrechnung: nach Aufmaß,maßgebenden Längen werden
gemessen ab Außenkante Anschlußbauteil, bei Abzweigen
ab Achse Hauptrohr
Menge: 50,000 m
DIN276_08: 541

**07.1.230 Entwässerungsleitung PP KG2000 DN 200, einschl. Zuschnitt**
Entwässerungsleitung DN 200 aus Kunststoffrohren
liefern und gemäß DIN EN 1610 verlegen;
Vollwandabwasserrohre aus Polypropylen KG2000 mit
mineralischen Additiven veredelt (PP-MD) gemäß DIN EN
14758-1-:2005 und werksseitig eingelegter patentierter
Lippendichtung;

Verlegung: flucht- und gefällegerecht mit zu liefernder
Sandummantelung in vorhandenen Graben;
Auflager/Boden: nichtbindig
Auflagerwinkel: 120 Grad
Sandauflager: mind. 11 cm
Körnung: bis 8 mm
Grabentiefe: bis 2,00 m
bei Materialwechsel ist geeignetes Dichtungsmaterial zu
verwenden; Paßstücke werden nicht gesondert vergütet;
einschl. aller Erd- und Nebenarbeiten;

Abrechnung: nach Aufmaß,maßgebenden Längen werden
gemessen ab Außenkante Anschlußbauteil, bei Abzweigen
ab Achse Hauptrohr
Menge: 25,000 m
DIN276_08: 541

**07.1.240 Form-/Verbindungsstück Bogen**
Form-/Verbindungsstück zur Leistung
Entwässerungsleitung für PP KG2000-Rohre liefern und
verlegen;
Bogen aller Winkelgrade, KG2000 Bögen,
Nennweite: DN100 / DN150 / DN200;
nur Zulage

Abrechnung: nach Stck
Menge: 50,000 St

**07.1.250 Form-/Verbindungsstück Muffen**
Form-/Verbindungsstück zur Leistung
Entwässerungsleitung für PP KG2000-Rohre liefern und
verlegen; Doppelmuffe/Überschiebmuffe/Steckmuffe/
Muffenstopfen, KG2000,
Nennweite: DN100 / DN150 / DN200;

nur Zulage

Abrechnung: nach Stck
Menge: 10,000 St

**07.1.260 Form-/Verbindungsstück Abzweig**
Form-/Verbindungsstück zur Leistung
Entwässerungsleitung für PP KG2000-Rohre liefern und
verlegen;
Abzweige aller Winkelgrade und Abzweigreduzierungen,
KG2000,
Nennweite: DN100 / DN150 / DN200;

nur Zulage

Abrechnung: nach Stck
Menge: 9,000 St

**07.1.270 Form-/Verbindungsstück Reduzierung**
Form-/Verbindungsstück zur Leistung
Entwässerungsleitung für PP KG2000-Rohre liefern und
verlegen;
als Reduzierung aller Querschnitte, KG2000,
Nennweite: DN100 / DN150 / DN200;

nur Zulage

Abrechnung: nach Aufmaß
Menge: 5,000 St

**07.1.280 Zulage Abstutz DN 200 herstellen**
Zulage zu Pos.Entwässerungsleitung PP KG2000 DN200,
Absturz DN 200 herstellen einschl. aller Erd- und Nebenarbeiten, Form-/Verbindungsstück über gesond. Position, nur Zulage

Abrechnung: nach ausgeführten Einheiten
Menge: 1,000 St

**07.1.290 Anschluss DN 200 an PP-Schacht herstellen**
zusätzlichen Anschluss an Schachtrohre aus Polypropylen
(PP), außen und innen gewellt, DN 600, Wellrohrkonstruktion
mit erforderlichen Kronenbohrer herstellen, Anschluss
dichten; einschl. Gummimanschette und Anschluss-Stück DN 200 liefern und einbauen, aller Erd- und Nebenarbeiten.

Abrechnung: nach ausgeführten Einheiten
Menge: 1,000 St

**07.1.300 Rohrleitung Regenwasser reinigen**
Rohrleitung Regenwasser  für DN 100 - 300 KG durch
Hochdruckspülverfahren reinigen;
Wasser liefern und beseitigen;
Schächte anschließend mit Einlagen aus Geotextil
verschließen;

Abrechnung: nach Länge
Menge: 100,000 m
DIN276_08: 541

**07.1.310 Schacht DN 425 - K - DN 200 Kl. D 400**
Schacht DN 425 liefern, entsprechend den
Planungsvorgaben positionieren und fachgerecht einbauen;
einschl. aller Erd-, Beton-, und Nebenarbeiten
Material: Polypropylen (PP) mit werkseitig fest
integriertem Kugelgelenk, je Anschluss in Summe um 7,5°
horizontal und vertikal abwinkelbar, für Anschluss von
Rohren aus PP, PE oder PVC mit KG-Maßen, zugelassen vom DIBt (Z-42.1-338), entsprechend DIN EN 476, DIN EN 752, ohne zusätzliche Maßnahmen auftriebssicherer Schacht
bei Einbautiefe bis 5,00 m, Einsatzgebiet SLW 60,
bestehend aus außen gerippten PP-Fertigteilen;
Schachtrohre aus Polypropylen (PP), außen und innen
gewellt, DN 425, Wellrohrkonstruktion zur Aufnahme der
Dichtungen für Schachtboden, Betonauflagering und
Teleskopadapter, inklusive befestigter Bauzeitabdeckung,
Schachtboden, Schachtrohr und Betonauflagering oder
Teleskopadapter weisen durchgängig die gleiche
Nennweite DN 425 auf; Seitliche Zuläufe mit Höhenversatz (30 mm) zum Hauptgerinne;
Betonauflagering oder Teleskopadapter zur Aufnahme
einer handelsüblichen Schachtabdeckung DN 425;
Schachtabdeckung gemäß den Herstellerangaben ausführen;

Anschlüsse DN 200, Kreuzung
Bauhöhe Schacht: bis 3,00m

Leitfabrikat: Wavin Tegra 425 oder gleichwertig

........................................................  (Bietereingabe)
angeb. Typ:

.......................................................  (Bietereingabe)

Abrechnung: nach Stck
Menge: 1,000 St
DIN276_08: 541

**07.1.320 Schacht DN 425 - D - DN 200 Kl. D 400**
Schacht DN 425 liefern und einbauen, aus Polypropylen
(PP) wie Pos. zuvor, jedoch,

Anschlüsse DN 200, Durchgangsgerinne
Bauhöhe Schacht: bis 3,00m,

Leitfabrikat: Wavin Tegra 425 oder gleichwertig

'........................................................'
  (Bietereingabe)
angeb. Typ:

'.......................................................'
  (Bietereingabe)

Abrechnung: nach Stck
Menge: 1,000 St

**07.1.330 Schacht DN 425 - D - DN 150 Kl. D 400**
Schacht DN 425 liefern und einbauen, aus Polypropylen
(PP) wie Pos. zuvor, jedoch,

Anschlüsse DN 150, Durchgangsgerinne
Bauhöhe Schacht: bis 3,00m,

Leitfabrikat: Wavin Tegra 425 oder gleichwertig

'........................................................'
  (Bietereingabe)
angeb. Typ:

'.......................................................'
  (Bietereingabe)

Abrechnung: nach Stck
Menge: 2,000 St

**07.1.340 Schachtabdeckung DN 425 Klasse D 400 m.L.**
Teleskopabdeckung inkl. Gussabdeckung, Klasse D 400, bestehend aus: Gußabdeckung mit Lüftungsöffnung und Teleskopmanschette DN 425, mit 2 Verriegelungen,
passend zu Spül- und Kontrollschacht DN 425
Kennmass: Durchm. 476 mm / 425 mm
liefern und fachgerecht nach Herstellerangaben einbauen,
einschl. aller Erd-, Beton,- und Nebenarbeiten;

Abrechnung: nach ausgeführten Einheiten
Menge: 4,000 St
DIN276_08: 541

*Hinweis: Revisionsschacht Regenwasser*

**07.1.350 Schachtunterteil offenes Gerinne DN1000**
Schachtunterteil mit offenem Gerinne, lichte Weite DN 1000 mm., für Regen- und Schmutzwasserkanäle aus Beton/Stahlbeton.
Anschlüsse für Einbindungen der Zu- und Abläufe:
Ablauf DN 200 PVC
Zulauf DN 200 PVC
Mit einläufiger Steigbügel nach DIN 19555 aus V4A-Stahl (1.4571) kunststoffummantelt.
Menge: 1,000 Stk

**07.1.360 Schachtring DN 1000**
Schachtring für Muffenverbindung aus Beton/Stahlbeton, Nennweite Schacht DN 1000 mm, Bauhöhe 500 mm, einläufiger Steigbügel nach DIN 19555 aus V4A-Stahl (1.4571) kunststoffummantelt
Menge: 5,000 Stk

**07.1.370 Schachthals DN1000/625**
Schachthals für Muffenverbindung aus Beton/Stahlbeton, Nennweite Schacht DN 1000 mm, Einstieg 625 mm, Bauhöhe 600 mm, einläufiger Steigbügel nach DIN 19555 aus Stahl kunststoffummantelt
Menge: 1,000 Stk

**07.1.380 Auflagerring DN 625**
Auflagerring verschiebesicher aus Beton/Stahlbeton Nennweite Auflagering DN 625 mm und Bauhöhe 80 mm.
Menge: 1,000 Stk

**07.1.390 Schachtdeckel DN625**
Schachtdeckel aus Stahlbeton, befahrbar, DN 625
Menge: 1,000 Stk

**07.1.400 Anbindung Revisionsschacht**
Die Position umfasst die fachgerechte Anbindung des Schmutzwasser-(SW)-Revisionsschachtes an das öffentliche Entsorgungsnetz. Im Leistungsumfang enthalten sind sämtliche hierfür erforderlichen Rohrleitungs-, Anschluss- und Nebenarbeiten einschließlich Lieferung aller benötigten Materialien, Formstücke und Verbindungselemente sowie die Herstellung eines dichten und funktionsfähigen Anschlusses
inkl. Trennung der Bestandsleitungen zum Schachteinbau. Alle Arbeiten sind einschließlich der erforderlichen Prüfungen, Anpassungen und der ordnungsgemäßen Wiederherstellung auszuführen.

Die Ausführung erfolgt nach den gängigen Regeln der Technik.
Menge: 1,000 Psch

**07.1.410 Universal-Aushebeschlüssel**
Universal-Aushebeschlüssel aus Stahl verzinkt, zum
Öffnen der Schachtdeckel, liefern

Abrechnung: nach Stck
Menge: 1,000 St

#### Hauptabschnitt 07.2 Außenbeleuchtung

*Hinweis: Gewerkespezifische Beschreibungen*
Niederspannungsinstallation

Die Elektroversorgung erfolgt über bauseitig zu erstellende Kabelgräben. Durch den AN sind beim bauseitigen Verschließen der Kabelgräben das Kabelwarnband zu verlegen.

Außenbeleuchtung

Es werden die Fußwege und Parkflächen durch Mastleuchten mit einer Lichtpunkthöhe (LPH) von 6 Metern ausgeleuchtet. Die Leuchten werden über die Unterverteilung-Allgemein mit Lichtfühlern und Wetterstation und Schaltuhr gesteuert

Außenanlagen

Auf dem Gelände werden der Fahrradunterstand und der Schiffscontainer elektrisch versorgt.
Es wird jeweils eine Beleuchtungsanlage mit Langfeldleuchten installiert.

*Hinweis: Zusätzliche Technische Vertragsbedingungen*
Zusätzliche Technische Vertragsbedingungen

Grundlage dieser Ausschreibung sind die allgemeinen technischen Vertragsbedingungen gemäß VOB Teil C einschließlich der DIN 18299 und DIN 18382 sowie den nachfolgend aufgeführten Normen und Richtlinien

  Brandenburdische Bauordnung (BbgBO)
  Leitungsanlagen-Richtlinie (LAR)
  Vorschriften von Versorgern und Versicherern etc.
  Arbeitsstättenrichtlinie (ASR)
  Arbeitsstättenverordnung
  DIN VDE Vorschriften
  Verarbeitungsvorschriften der Hersteller
  AMEV-Leitfaden ELT-Anlagen
  VOB/B

Alle vorgenannten Normen gelten in der jeweils zum Vertragsabschluss gültigen Fassung. Insbesondere sind die dort enthaltenen, nicht gesondert vergüteten Nebenleistungen zu berücksichtigen.

Alle über die, in der VOB angegebenen DIN - Normen, hinausgehenden und maßgeblichen DIN - Normen sowie gültigen Vorschriften, unter Beachtung der allgemein gültigen und anerkannten Regeln der Technik, sind zu beachten!

Mit den in der Leistungsbeschreibung enthaltenen Positionen sind betriebsfertige Anlagen / Leitungsnetze anzubieten.

Die übergebenen Planungsunterlagen sind vom AN zu überprüfen und gegebenenfalls anzupassen. Dazu zählt auch die Überprüfung der Aufstellung anhand der örtlichen Gegebenheiten.

Der bauliche Brandschutz des Gebäudes darf durch die Installationsanlagen nicht beeinträchtigt werden.

Sämtliche im Leistungsverzeichnis aufgeführte Positionen sind vom AN zu liefern und fachgerecht zu montieren.

Der AN sorgt für den notwendigen Feuerschutz bei der Ausführung seiner Arbeiten. Die dazu erforderlichen Löschgeräte sind vom AN bereitzustellen.

Listen über sämtliche elektrische Verbraucher zur Dimensionierung der Kabelleitungen und der Absicherungen sowie die Überprüfung der Verkabelung sind zu erstellen und der Bauleitung zu übergeben.

Die in diesen Zusätzlichen Technischen Vertragsbedingungen aufgeführten Punkte sind zu beachten und in die Einheitspreise der einzelnen Positionen in diesem Leistungsverzeichnis einzukalkulieren.

*Hinweis: Kalkulationshinweise*
Kalkulationshinweise

Allgemeines
Mit den im Leistungsverzeichnis enthaltenen Angaben über Bauart, Bauteil, Baustoff und Abmessungen gelten auch der Herstellungsvorgang und -ablauf bis zur fertigen Leistung, unter Zugrundelegung der anerkannten Regeln der Technik und der Ausführungsbestimmungen der DIN-Normen, als beschrieben.

Liefer- und Leistungsumfang
Alle nachstehend beschriebenen Anlagenteile und Leitungsnetze verstehen sich als komplette und funktionstüchtige Einheiten.

Die Geräte und Einrichtungen sind nach vorbeschriebener Grundausstattung, Einbauvorschriften entsprechend Prüfzeugnis sowie jeweils angegebenen Abmessungen bzw. technischen Daten komplett zu liefern.

Alle Leistungen dieses Leistungsverzeichnisses umfassen die Lieferung, die Einbringung in das Gebäude, den Transport bis zur Verwendungsstelle, die Lagerung auf der Baustelle sowie die betriebsfertige Montage.

Die Transportwege und Größen der Öffnungen sind zu beachten.

Das in der Leitbeschreibung der Anlagenteile genannte komplette Zubehör (z. B. Fundamentrahmen, Elastische Unterlage usw.) ist auch vom Bieter in die Einheitspreise der einzelnen Positionen einzurechnen, soweit nicht separat aufgeführt.

Die geforderten Bieterangaben (z. B. Fabrikate, Typen, Technische Daten und Abmessungen) sind anzugeben.

Die technischen Daten, die bei einzelnen Positionen nicht eingehalten wurden, sollen in einer Auflistung zusammengestellt und dem Angebot beigefügt werden.

Alle zur Auslegung der Anlagenteile erforderlichen Berechnungen und Dimensionierungen der Anlagen sind anhand der letztgültigen Vorgaben / Forderungen, Ist-Aufnahmen und bauphysikalischen Daten vom Bieter selbst vorzunehmen.

Erforderliche statische Berechnungen bzw. Nachweise sind in die Einheitspreise einzurechnen.

Abkürzungen / Abrechnungseinheiten
Die im LV angegebenen Abkürzungen und
Abrechnungseinheiten bedeuten:

mm  =  Millimeter
cm  =  Zentimeter
m  =  Meter
lfdm.  =  laufende Meter
cm²  =  Quadratzentimeter
m²  =  Quadratmeter
m³  =  Kubikmeter
St  =  Stück
Kg  =  Kilogramm
t  =  Tonne
h  =  Stunde
d  =  Tag
Wo  =  Woche
Mon  =  Monat
  kW  =  Kilowatt
  Psch  =  Pauschal

Bei Vorhaltung, Betrieb usw. ist die Abrechnungseinheit das Produkt aus Mengen- und Zeiteinheit, soweit nicht anders im Langtext vermerkt.

Maße und Toleranzen
Bauseitig werden vom Vermesser an geeigneter Stelle Höhenfestpunkte und Hauptachsen angetragen.
Alle angegebenen Maßangaben im nachfolgenden LV sind bindend. Vor Ausführung ist ein Aufmaß vor Ort zu erstellen.

Koordination mit anderen Gewerken
Der AN hat sich vor Ausführung der Arbeiten über die Lage von Leitungen, Kabeln und Kanälen bei der Bauleitung, sowie bei anderen, gemäß VOB am Bau beteiligten Unternehmen zu unterrichten bzw. mit diesen abzustimmen.

Montageabwicklung
Sollten im Rahmen der Montageplanung zusätzliche Durchbrüche erforderlich sein, so sind diese nach Freigabe des Statikers durch den AN anzuzeichnen und in einem entsprechenden Durchbruchsanzeigeformular mit Planausschnitt und Achsvermaßung anzuzeigen.

Montagehöhen
Die Stockwerkshöhen betragen zwichen 3,10 bis 3,65 m im Lichten. Im Betriebskontrollraum (BKR) liegt die lichte Höhe bei 6,72 Meter.Die Lüftungszentrale weist eine Stockwerkshöhe von 4,25 m im Lichten auf.

Übergabe Ausführungszeichnungen
Dem AN werden die Ausführungsunterlagen in digitaler Form zum Download zur Verfügung gestellt.
Die Erstellung von Papierausfertigungen ist Sache des
AN.

Werkplanungen
Vom AN herzustellende Werkpläne sind spätestens nach Auftragserteilung und Klarstellung der technischen Einzelheiten zu erstellen. Dies umfasst die beauftragten Leistungen einschl. deren Baukörperanschlüsse mit vollständig detaillierten Konstruktions- bzw. Werkzeichnungen nach örtlichem Aufmaß. Die Unterlagen sind eigenverantwortlich mit dem Architekten und den Fachplanern abzustimmen und dem AG/FbT zur Freigabe vorzulegen. Die Zeichnungen sind als PDF einzureichen. Die Korrekturumläufe erfolgen ebenfalls im PDF-Format.

Bemusterung
Sämtliche gestalterisch relevanten Komponenten sind durch den Bauherren zu bemustern.

Die Bemusterung umfasst die Bereitstellung von Mustern, deren funktionsgerechte Montage, Beistellung von Personal für die Bemusterung sowie den fachgerechten Rückbau von Mustern.

Die Bemusterungen sind für den Bauherrn kostenneutral zu gestalten.

*Hinweis: Bemusterung*
Bemusterung

Sämtliche gestalterisch relevanten Komponenten wie z.B.
- Leuchten,
- Schalter- und Steckdosensysteme
- Präsenz- und Bewegungsmelder
- Sichtinstallationen

sind durch den Bauherren zu bemustern.

Die Bemusterung umfasst die Bereitstellung von Mustern, deren funktionsgerechte Montage, Beistellung von Personal für die Bemusterung sowie den fachgerechten Rückbau von Mustern.

Die Bemusterungen sind für den Bauherrn kostenneutral zu gestalten.

**07.2.010 Mastleuchte**
Mastleuchte

Mastaufsatzleuchte

Leuchtenkopf mit kompakter, flacher Bauform mit klar gegliederter, technisch-funktionaler Linienführung,  Leuchtenkopf ist zum Aufklappen ausgebildet, der elektrische Anschluss erfolgt komplett vorverdrahtet über eine Steckkupplung im Inneren des Gehäuses.
Die Leuchte ist für Mastaufsatzmontage (Mastzopf ø 60 mm) geeignet,

Leuchtenkopf aus Aluminiumdruckguss, pulverbeschichtet, Farbton DB 703 (anthrazit). Die Abdeckung besteht aus einem flachen Einscheiben-Sicherheitsglas, klar, was eine hohe mechanische Robustheit und gute Reinigungsfähigkeit gewährleistet. Die Materialkombination aus Aluminiumdruckguss und Sicherheitsglas entspricht den Anforderungen an Witterungs- und UV-Beständigkeit im Dauereinsatz im Außenbereich.
Technische Daten:
- Schutzklasse: SK I
- Schutzart: IP 66
- Stoßfestigkeit: IK 10 [bzw. IK 08, abhängig von Variante]
- Lichtquelle: LED, 4000 K
- Lebensdauer LED: 50.000 h (L100/B10)
- Lichtverteilung: asymmetrisch breitstrahlend, gerichtetes Licht durch auswechselbare, alterungsbeständige Linsenoptik (Multi-Layer-Technologie)
- Versorgungsspannung: 220-240 V, 50-60 Hz
- Windangriffsfläche: ca. 0,03-0,06 m² (variantenabhängig)

Farbe DB 703, Anschluss komplett verdrahtet; mit Hilfe einer Steckkupplung im Inneren des Leuchtenkopfes; Leuchtenkopf zum Aufklappen
Montage Aufsatzmontage; incl. Aufsatzstück ø 60mm (0°, 5°, 10°, 15°)
Zubehör Aufsatzstück ASA 60, Lichtverteilung asymmetrisch breitstrahlend
Leuchtenkopf aus Aluminiumdruckguss, pulverbeschichtet

Fabrikat/Typ der Planung: Leipziger Leuchten Alfons 2 oder glw.

Hersteller / Typ:

'..................................................'

vom Bieter einzutragen

liefern, montiereen und betriebsfertig anschließen.
Menge: 25,000 St

**07.2.020 Lichtmast**
Lichtmast

Material: Stahl verzinkt
erhöhte Stahlgüte S355
Zopfmaß (D1): Ø 60 mm
LPH: 6 m (Lichtpunkthöhe, Höhe über Erde)
Mastfußdurchmesser 158 mm
E: 1000 mm Erdmaß, Erdstück
2x Kabelloch: 50 x 150 mm (UKT = 500 mm unter Erde,
Lage 0° & 180°)
Form: konisch, gerade, rund
Türausschnitt: 85 x 400 mm + VA-Dreikantschraube M10
(UKT = 600 mm über Erde) Gerätesteg mit 2 Schiebemuttern M6,
Gewindebohrung M8
Traglast bis 20,4 kg (bei Seitenwindlast 0,1 qm in Windzone 2 bis 4)
Traglast bis 13 kg (bei Seitenwindlast 0,18 qm in Windzone 1 & 2)
Gewicht: 39,24 kg
gefertigt nach DIN EN 40
Oberfläche feuerverzinkt nach DIN EN ISO 1461
Farbeindruck: silbrig

pulverbeschichtet in Eisenglimmer DB 703,
Schrumpfmanschette, Kabelübergangskasten

Hersteller / Typ:

'..................................................'

vom Bieter einzutragen

liefern, montieren und betriebsfertig anschließen
Menge: 25,000 St

**07.2.030 Aufbau-Wannenleuchte mit PMMA**
Aufbau-Wannenleuchte mit PMMA

Leuchtengehäuse:  glasfaserverstärktes Polyesterharz,
  schwer entflammbar
Lichtverteilung:  Geräteträger, weiß,direktstrahlend,
  symmetrisch, breitstrahlend
Leuchtenabdeckung: Kunststoff-Abdeckwanne, opal
Montage:  Decke; Anbau, Leuchtentrasse Anbau
Nennspannung: 220 - 240 V AC/DC 50 - 60 Hz
Art der Steuerung: DALI LED ON/OFF
Bemessungsleistung: ca. 40 W
Betriebsmittel:  Konverter, LED Modul
Lebensdauer LED-Mod.: 50.000 Stunden L85B50 tq = 25°C
Leuchten-Lichtstrom: ca. 5500 lm
Leuchten-Lichtausbeute: ca. 140 lm / W
Farbwiedergabe: >= Ra 80
Entblendung: UGR-L < 25
Farbtemperatur: 4.000 K
Lichtfarbe:  840 / neutralweiß
Farborttoleranz: <=3 (initial MacAdam)
Abmessungen: ca. 1.590 x 90 x 88 / L x B x H in mm
Farbe:  hellgrau
Schutzart:  IP 66
Stoßfestigkeit: IK08
Montagehöhe: max. 4,0 m

Montagezubehör je Leuchte:

- Abdeckwannen-Verschluss, aus Edelstahl (V2A)
  Anzahl 10 Stück
- Deckenmontage-Element, aus Edelstahl (V2A),
- Anzahl 2 Stück
- Kettenabhänger, aus Edelstahl (V2A),
- Anzahl 2 Stück.

Hersteller / Typ:

'.....................................................'

vom Bieter einzutragen

liefern, montieren und betriebsfertig anschließen
Menge: 4,000 St

**07.2.040 Aussenbewegungsmelder**
Aussenbewegungsmelder

Bewegungsmelder mit 230° Erfassungsbereich und großer Reichweite
Einhand-Stecksockel; Unterkriechschutz; Einfaches Parametrieren, Fernsteuern und Dokumentieren mit IR-Pen und App,
Benutzerschnittstelle: Einstellregler/Potentiometer, IR-Fernbedienung mit "blue mode" Technologie
Steuerungssystem: 12-36 V UC
Montageart: Aufbau
Montageort: Decke / Wand
Abmessungen: Länge 135 mm x Breite 78 mm x Höhe 105 mm
Gewicht: 313 g
Schutzart: IP54
Schutzklasse: III
Zulässige Umgebungstemperatur: -25 °C bis +55 °C
Relative Luftfeuchte: 5-95 %, nicht kondensierend
Farbe: weiß, ähnlich RAL 9010
Leistungsaufnahme: 0.3 W
Erfassungswinkel: 230° (2 x 115° separat einstellbar) und 360° Unterkriechschutz
Erfassungsreichweite quer: Ø 40 m
Erfassungsreichweite frontal: Ø 16 m
Erfassungsbereich: bis zu 804 m²
Empf. Montagehöhe: 2.5 m
Max. Montagehöhe: 4 m
Helligkeitswert: 2-2500 lx
Anzahl Lichtkanäle: 1
Slave-Eingang: false
Konstantlichtregelung: false
Schaltverzögerung von "dunkel zu hell": 5 s
Schaltverzögerung von "hell zu dunkel": 0 s
Schaltleistung Kanal 1: Schließer / potenzialbehaftet
Nachlaufzeit: 15 s bis 30 min (in Stufen einstellbar)
Impulsfunktion: true
Tastereingang: false

Fabrikat/Typ der Planung: ESYLUX EM10015649 oder glw.

Hersteller / Typ:

'..................................................'

vom Bieter einzutragen
Menge: 2,000 St

**07.2.050 Abzweigkasten 87 x 87 x 52 mm**
Abzweigkasten 87 x 87 x 52 mm

Abzweigkasten, mit Schutzart IP66, Nennquerschnitt 2,5 mm², Ui=450 V AC, zertifiziert durch VDE (DIN EN 60670-1/-22 (VDE 0606-1/-22)), DLG (Ammoniakbeständigkeit), selbstdichtende, weiche Einführungsmembranen, M16/M20, Dichtbereich 4 - 16 mm, (1 rückseitig, 8 seitlich), innenliegende Befestigungsstellen, mit schraubenlosen Klemmen und Klemmenhalter, für Standardinstallationen im Innenbereich und geschütztem Außenbereich
weiß, In=24 A, mit 3 bodenfixierten, schraubenlosen 3-Leiter-Klemmen Wago 221-413 - 2,5 mm², klemmbare Querschnitte pro Pol: 3 x 0,2 bis 2,5 mm² starr Cu und 3 x 0,14 bis 2,5 mm² flexibel Cu

Schutzart IP66, max. Leiterquerschnitt 2,5², Schlagfestigkeit IK07, Schutzklasse II, Bemessungsisolationsspannung 450V AC, Bemessungsisolationsspannung 450V DC, VDE (DIN EN 60670-1/-22 (VDE 0606-1/-22)), DLG (Ammoniakbeständigkeit), halogenfrei

liefern, montieren und betriebsfertig anschließen
Menge: 4,000 St

**07.2.060 Mittleres Kunststoffstangenrohr; starr;**
Mittleres Kunststoffstangenrohr; starr;

FPKu-EM-F-H0 25
Elektroinstallationsrohr DIN EN 61386-21, Maße DIN EN
60423, nicht flammenausbreitend, aus Kunststoff,
halogenfrei nach DIN EN 50642, einwandig, glatt, starr,
angeformte Muffe, Außendurchmesser 25 mm,
Klassifizierungscode 33521, Druckfestigkeit mittel,
Schlagfestigkeit mittel, Dauergebrauchs- und
Installationstemperatur min. -45°C max. +90°C,
fachgerecht nach den Verlegerichtlinien verlegen.

incl. Befestigungsschellen

liefern, montieren und betriebsfertig anschließen
Menge: 20,000 m

**07.2.070 PVC-Energiekabel NYY-J 5 x 4 mm2**
PVC-Energiekabel NYY-J 5 x 4 mm2

Mehradriges Starkstromkabel, mit PE,
mit gelbgrünem Schutzleiter; Nennspannung 500 V; für Verlegung in trockenen
und feuchten Räumen für Auf- oder
Unter- putzmontage; Aufbau entsprechend
VDE 0250 / Teil 204.

liefern und in Teillängen verlegen
Menge: 450,000 m

**07.2.080 PVC-Mantelleitung NYM-J 3 x 1,5 mm2**
PVC-Mantelleitung NYM-J 3 x 1,5 mm2

Mehradriges Starkstromkabel, mit PE,
mit gelbgrünem Schutzleiter; Nennspannung 500 V; für Verlegung in trockenen
und feuchten Räumen für Auf- oder
Unter- putzmontage; Aufbau entsprechend
VDE 0250 / Teil 204.

liefern und in Teillängen verlegen
Menge: 30,000 m

**07.2.090 Gießharz-Verbindungsmuffe**
Gießharz-Verbindungsmuffe

kompakte Abmessungen, Spleißposition vor dem Verguss sichtbar, Hochwertige, transparente, schlagfeste Kunststoff-Formschalen, Beständig gegen chemische Einflüsse, Stabilisiert gegen UV-Strahlen, Beständig gegen Erdalkalien, Längs- und querwasserdicht, Hohe elektrische Isolationswerte, Hohe mechanische Festigkeit, Sofort betriebsbereit, Schnelle, einfache und sichere Montage

für Kunststoffkabel sowie Steuer- und Signalkabel, verwendbar zum Verbinden von Kunststoffkabeln mit Isolierungen aus PVC, PE, VPE und EPR (z. B. N(A)YY, NYM, TT). Mit hydrolysebeständigem PUR-Gießharz EG, incl. 5 Stück Press- oder Schraubverbinder auf Kupferleiter,

Hersteller / Typ:

'..................................................'

vom Bieter einzutragen

liefern, montieren oder betriebsfertig anschließen
Menge: 4,000 St

**07.2.100 Trassenwarnband**
Trassenwarnband

Trassenwarnband, gelb, in Rollen zu 100 m mit schwarzer Aufschrift: Achtung Fernwärmeleitung
Material Polyethylen, 50 mm breit.

liefern und verlegen
Menge: 450,000 m

**07.2.110 Graben in Maschinenschachtung**
Graben in Maschinenschachtung

Graben in Mschinenschachtung erstellen, Sohlenbreite 200mm, Tiefe 700 mm, Steine entfernen und entsorgen, Grabensohle mit Sandbett Stärke ca 100 mm mit Körnung 16-32 mm, nach der Belegung Kabel einsanden, Stärke ca. 100mm,  Trassenwarnband und ordnungsgemäß verfüllen,
überschüssigen Aushub ordnungsgemäß entsorgen
Menge: 450,000 m

**07.2.120 Leuchtengrube**
Leuchtengrube

Grube in Maschinenschachtung erstellen, Sohlenbreite 600mm x 600mm, Tiefe 700 mm, Steine entfernen und entsorgen, Grubensohle höhenmäßig anpassen, nach Aufstellen des Leuchtenmastes Grube verfüllen und ordnungsgemäß verdichten,
überschüssigen Aushub ordnungsgemäß entsorgen
Menge: 25,000 St

### Los 08 Einbauten in Außenanlagen

#### Hauptabschnitt 08.1 Allgemeine Einbauten

**08.1.010 Lagercontainer mit Licht- und Elektropaket**
Lagercontainer (Seecontainer) ohne Fenster mit Licht- und Elektropaket komplett liefern und aufstellen

20 Fuß Standardcontainer mit Holzfußboden

Farbton Lagercontainer: RAL 7035 Lichtgrau

Außenmaße/Innenmaße
Läne: 6.058mm / 5.898mm
Breite: 2.438mm / 2.350mm
Höhe: 2.591mm / 2.390mm

Türen (stirnseitig, zweiflügelig) mit Container-Türstangenschloss inkl. Bügelschloss, Öffungsrichtung nach Außen

Türmaße
Breite: 2.340mm
Höhe: 2.280mm

Strompaket:
2x LED Deckleuchte mit Schalter
4x Steckdose
1x 16A CEE Außenanschluss

Elektoanschluss/Einspeisung Rückseite, stirnseitig an der gegenüberliegende Türseite.

Bestellung nach Bemusterung und Freigabe durch AG.

Abrechung nach Stk.
Menge: 1,000 St

**08.1.020 Fahrradunterstand**
Fahrradüberdachung mit LED-Beleuchtung aus Stahlrahmenkonstruktion mit 8 Stützen ohne Wandelementen, feuerverzinkt und Flachdach aus Trapezblech mit umlaufender Attika inkl. aller Befestigungsmaterialien aus Edelstahl liefern, montieren und auf Fundamte verdübeln.

Fahrradüberdachung

Detailinformationen
Dachbreite: 13660 mm
Dachtiefe: 2400 mm
Gesamthöhe: 2448 mm
Lichte Höhe: 2275 mm
Stützenraster: 4500 mm
Material Konstruktion: Stahl
Oberfläche Konstruktion: feuerverzinkt

Konstruktion:
Robuste Dachkonstruktion aus gekantetem Stahlblech mit Trapezblech-Elementen, Rahmenkonstruktion mit Hauptstützen aus Vierkantrohren.

Dach:
Flachdach, Dacheindeckung mit Trapezblech, umlaufende Attika, 225 mm hoch. Dient gleichzeitig als Wasserkasten.

Deckenverkleidung mit LED-Beleuchtung, mit Bewegungsmelder
Deckenverkleidung aus schmalen Blechkassetten mit symmetrisch angeordneten LED-Lichtleisten (Farbtemperatur 3000K warmweiß), 2 LED Lichtleisten je Feld, insgesamt 6 LED Lichtleisten, mit Bewegungsmelder. Verleidung ist aus feuerverzinkten Stahl gefertigt und einer RAL 0992 grauweiß pulverbeschichteten Oberfläche versehen. Anschlusskasten mit Blechummantelung feuerverzinkt, inkl. aller Verkabelungen, Steckverbindungen Klemmen.

Entwässerung:
Das Attikaprofil ist als Regenrinne ausgebildet. Der Ablauf erfolgt korrosionssicher integriert durch die hinteren Stützen. Wasseraustritt ca. 150 mm über OK FFB durch Wasserspeier.

Schneelast: sk (auf dem Boden) 2,00 kN/m²

Windlast: Zone 2

Oberflächen:
Stahlteile feuerverzinkt. Oberfläche der Trapezbleche beidseitig bandverzinkt und beschichtet. Innenseite Polyester / RSL grauweiß, Außenseite zusätzlich in grauweiß ähnlich RAL 9002 beschichtet.
Befestigung:
Stützen aus Quadratrohr mit angeschweißten Fußplatten zum Aufdübeln bei -200mm auf bauseitige Fundamente inklusive Bodenbefestigungsmaterial aus Edelstahl.

Bestellung nach Bemusterung und Freigabe durch AG.

Leitfabrikat: Fahrradüberdachung LUNA, Firma Ziegler Metallbearbeitung GmbH

Erzeugnis:

'..........................................'
(vom Bieter einzutragen)

Abrechnung: nach Stck
Menge: 1,000 St

**08.1.030 Fundamente Fahrradunterstand**
Einzelfundemente mit Konstruktiver Bewährung

Einzelfundament aus Beton C 25/30, mit konstruktiver Bewährung Q 188 A, incl. Unterbeton liefern und herstellen, als Streifenfundamente, einschl. aller Erd,- Beton,- und Nebenarbeiten

Abmessungen Fundament: L=2,40m, B=0,60m, H=0,80m

Expositionsklasse XC2, XF1, WF
Mindestbetondruckfestigkeit C25/30

Oberkante Fundament 20 cm unter OK Gelände.
Erforderliche Schalung ist einzukalkulieren.

Abrechnung: nach Stück
Menge: 4,000 St

**08.1.040 Fahrradständer zum aufdübeln**
Fahrradständer aus Stahlkonstruktion mit aufgeschraubten robusten Rundrohrbügeln inkl. aller Befestigungsmaterialien liefern, montieren und aufdübeln.

Detailinformationen
Nutzung: einseitig
Einstellwinkel: 90°
Radabstand: 390 mm
Reifenbreite: 55 mm
Radeinstellung: tief / hoch
Befestigungsart: zum freien Aufstellen
Material: Stahl
Oberfläche: feuerverzinkt
B x T x H : 2100 x 550 x 415 mm

Bestellung nach Bemusterung und Freigabe durch AG.

Leitfabrikat: Fahrradständer Universal, Firma Ziegler Metallbearbeitung GmbH

Erzeugnis:

..........................................(vom Bieter einzutragen)

Abrechnung: nach Stck
Menge: 4,000 St
DIN276_08: 551

**08.1.050 Tischbankkombination zum aufdübeln**
Bank-Tisch-Kombination aus Aluminiumprofilen pulverbeschichtet anthrazit, Sitz und Tischplatte mit Lattung aus HPL anthrazit liefern, montieren und ortsfest einbauen inkl. Befestigungsmaterial.

Höhe: 75 cm,
Breite:  200 cm
Tiefe: 168 cm
Sitzhöhe: 45 cm

Bestellung nach Bemusterung und Freigabe durch AG.

Leitfabrikat: Picknicksitzgruppe Picknick-Set.1, May Design GmbH

Erzeugnis:

'..........................................'
(vom Bieter einzutragen)

Abrechnung: nach Stck
Menge: 15,000 St

**08.1.060 Sitzbank mit Rückenlehne zum aufdübeln**
Sitzbank mit Unterkonstruktion aus Gusseisen, Rückenlehne und Sitzfläche mit Holz Lattung, inkl. Befestigungsmaterial liefern, montieren und ortsfest einbauen.

Breite: 1,80m
Tiefe: 0,60m
Höhe: 0,70m
Sitztiefe: 0,45m
Sitzhöhe: 0,40m
Holzauflagen: Kiefer lasiert
Armlehnen: nein
Unterkonstruktion: Gusseisen, lackiert schwarzgrau RAL 7021

Bestellung nach Bemusterung und Freigabe durch AG.

Leitfabrikat: Sitzbank OLSO, Firma Ziegler Metallbearbeitung GmbH

Erzeugnis:

'..........................................'
(vom Bieter einzutragen)

Abrechnung: nach Stck
Menge: 2,000 St

**08.1.070 Sitzelement Sichtbeton grau**
Betonsitzeelemente freistehend aus Normalbeton C20/25 liefern und auf 20cm Fundament aufstellen;
Sitzelement gerade (SA) OF Sichtbeton grau glatt,
Abmessung: Lx B x H:  180 cm x 40 cm x 60 cm,
Kanten 7/7 gefast, konstruktiv bewehrt;
Material: Beton C30/37, Expositionsklassen XC4,XF4, Deckfläche und Seitenflächen ohne Transporthülsen/ Schalungsanker; einschl. aller Erd- und Nebenarbeiten;
Ausführung: Einbau Sohle 5cm unter OK Gelände;
Fundament: 20cm Beton C12/15 auf
20 cm Frostschutzschicht 0/45;

Bestellung nach Bemusterung und Freigabe durch AG.

Erzeugnis:

......................................(vom Bieter einzutragen)

Abrechnung: nach Stck
Menge: 31,000 St

**08.1.080 Abfallbehälter mit Ascher zum einbetonieren**
Abfallbehälter 29 Liter mit Ascher, Korpus rechteckig zum Einbetonieren liefern, fachgerecht und ortsfest einbauen;
einschl. Erd- und Fundamentarbeiten;

Abmessungen:
Inhalt: 29 Liter + 1 Liter (Ascher)
Gesamthöhe: 1132mm
Behälterbreite: 324mm
Behältertiefe: 268mm
mit Dach: ja
mit Ascher: ja
mit Schließung: ja
Mülltrennung: nein
komplett verzinkt

Bestellung nach Bemusterung und Freigabe durch AG.

Leitfabrikat: Abfallbehälter HALIFAX, Firma Ziegler Metallbearbeitung GmbH

Erzeugnis:

'..........................................'
(vom Bieter einzutragen)

Abrechnung: nach Stck
Menge: 4,000 St

**08.1.090 Abfallbehälter zum einbetonieren**
Abfallbehälter 29 Liter ohne Ascher, Korpus rechteckig zum Einbetonieren liefern, fachgerecht und ortsfest einbauen;
einschl. Erd- und Fundamentarbeiten;

Abmessungen:
Inhalt: 29 Liter
Gesamthöhe: 1132mm
Behälterbreite: 324mm
Behältertiefe: 268mm
mit Dach: ja
mit Ascher: nein
mit Schließung: ja
Mülltrennung: nein
komplett verzinkt

Bestellung nach Bemusterung und Freigabe durch AG.

Leitfabrikat: Abfallbehälter HALIFAX, Firma Ziegler Metallbearbeitung GmbH

Erzeugnis:

'..........................................'
(vom Bieter einzutragen)

Abrechnung: nach Stck
Menge: 4,000 St

**08.1.100 Schutzbügel 850mm zum aufdübeln/einbetonieren**
Anlehnbügel feuerverzinkt mit abgerundeten Ecken,
Breite 850mm aus Flachstahl 80 x 10 mm, Höhe 1100mm ,einseitig zum Einbetonieren bei -250mm, und zum Aufdübeln mit Fußplatte 80 x 200 mm inkl. Befestigungsmateral liefern und fachgerecht einbauen

Höhe über Flur: 850mm

Bestellung nach Bemusterung und Freigabe durch AG.

Leitfabrikat: Anlehnbügel TAMPA, Firma Ziegler Metallbearbeitung GmbH

Erzeugnis:

'..........................................'
(vom Bieter einzutragen)

Abrechnung: nach Stck
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Menge: 3,000 St

**08.1.110 Schutzbügel 850mm zum einbetonieren**
Anlehnbügel feuerverzinkt mit abgerundeten Ecken,
Breite 850mm aus Flachstahl 80 x 10 mm, Höhe 1100mm zum Einbetonieren bei -250mm, liefern und fachgerecht einbauen

Höhe über Flur: 850mm

Bestellung nach Bemusterung und Freigabe durch AG.

Leitfabrikat: Anlehnbügel TAMPA, Firma Ziegler Metallbearbeitung GmbH

Erzeugnis:

'..........................................'
(vom Bieter einzutragen)

Abrechnung: nach Stck
Menge: 1,000 St

**08.1.120 Briefkastenanlage**
Standbriefkasten,freistehend aus Stahlblech, feuerverzinkt und pulverbeschichtet liefern und fachgerecht aufstellen; Briefkastensystem ohne Zeitungsfach, Einwurf von oben,
bestehend aus 1 Briefkasten für Briefe, Postentnahme Frontseitig

Abmessung: Gesamt- H x B x T 1150 x 393 x 375 mm,
Farbe: RAL 7016 anthrazitgrau, geschliffen

Beschriftung:
Hausnummer als Lasergravur
Namensbeschriftung als Lasergravur

Verriegelung: Entnahmetür mittels Zylinderschloss,
Lieferung inkl. 2 Schlüssel.

Befestigungsart: Briefkastensäule mit Bodenplatte zur Schraubmontage nach Angaben des
Herstelles, ortsfest einbauen, einschl. Erd- und Fundamentarbeiten;

Bestellung nach Bemusterung und Freigabe durch AG

Leitfabrikat: Standbriefkasten LESSING, Briefkastenmanufaktur Lippe GmbH

Erzeugnis:

'..........................................'
(vom Bieter einzutragen)

Abrechnung: nach Stck
Menge: 1,000 St

**08.1.130 Pfosten Verkehrsschilder**
Stahlrohr-Schilderpfosten Durchmesser 60 mm,
feuerverzinkt, Wandstärke 2 mm mit Kunststoffkappe und
Wurzelpfahl "Ferradix" ( Erdanker),
Länge: 2500 mm bis 4500 mm,
einschl. Rohrschelle für Rohrpfosten Durchmesser 60 mm,
feuerverzinkt,
liefern und einbauen; einschl. aller Montagearbeiten
der Verkehrszeichen

Abrechnung: nach Stck
Menge: 4,000 St

**08.1.140 Verkehrszeichen 'Parkplatz'**
Verkehrszeichen Vz. Nr. 314 ' Parkplatz '
für Parkplatz liefern und montieren.

Verkehrszeichen gem. StVO mit RAL-Gütezeichen, als
ALKANT-Verkehrszeichen  aus Aluminium mit umgebördelten
Kanten, Größe 2

Abrechnung: nach Stck
Menge: 3,000 St

**08.1.150 Zusatzzeichen 'nur PKW'**
Verkehrszeichen Vz. Nr. 1010-58 ' nur PKW '
für Parkplatz liefern und montieren.

RA 1, 2mm Flachschild 231 x 420 (Größe 1) mit Lochung

Abrechnung: nach Stck
Menge: 2,000 St

**08.1.160 Zusatzzeichen 'Rollstuhlfahrer'**
Verkehrszeichen Vz. Nr. 1044-10 'Nur Schwerbehinderte
mit außergewöhnlicher Gehbehinderung und Sehbehinderte
' für Parkplatz liefern und montieren.

RA 1, 2mm Flachschild 231 x 420 (Größe 1) mit Lochung

Abrechnung: nach Stck
Menge: 1,000 St

**08.1.170 Zusatzzeichen 'Personal'**
individuelles Zusatzzeichen 'Personal'
für Parkplatz liefern und montieren.

RA 1, 2mm Flachschild 231 x 420 (Größe 1) mit Lochung

Abrechnung: nach Stck
Menge: 1,000 St

**08.1.180 Zusatzzeichen 'Schüler'**
individuelles Zusatzzeichen 'Schüler'
für Parkplatz liefern und montieren.

RA 1, 2mm Flachschild 231 x 420 (Größe 1) mit Lochung

Abrechnung: nach Stck
Menge: 1,000 St

**08.1.190 Warn- und Hinweisschild 'Sammelstelle**
Warn- und Hinweisschild 'Sammelstelle' E007
liefern und montieren

Reflektierende Folie RA1
Material: Aluminium mit Lochplan
Größe: 600 x 600 mm
Bauart: Flachform, 2mm

Abrechnung: nach Stck
Menge: 1,000 St

### Los 09 Pflanz- und Saatflächen

*Hinweis: Hinweis Pflanzenlieferung*
Hinweis Pflanzenlieferung
Pflanzenlieferung frei Verwendungsstelle, einschl.
abladen und Zwischeneinschlag bei Bedarf.
Gehölze müssen den "Gütebestimmungen für
Baumschulpflanzen" des BdB entsprechen. Stauden und
Halbsträucher müssen den "Gütebestimmungen für
Stauden" des ZVG entsprechen.
Änderungen der Sorten und Pflanzqualitäten sind nur
nach vorheriger Genehmigung durch den AG zulässig.
Die Lieferbaumschule ist mit Angebotsabgabe verbindlich
zu benennen.

#### Hauptabschnitt 09.1 Vegetationstechnische Bodenbearbeitung

**09.1.010 Untergrund lockern**
Auflockern des planierten Baugrund vor Auftrag der
Vegetationstragschicht, durch Aufreißen mit geeignetem
Gerät;
Abstand der Aufreißer: bis 30cm,
Lockerungstiefe: 30cm,
Bodenklasse: 2 bis 5 DIN18 195;
Steine und Fremdkörper ab 5 cm Durchmesser,
Unkraut und schwer verrottbare Pflanzenteile ablesen
und nach Abfallarten getrennt nach
Abfallschlüsselnummern auf der Baustelle in vom AG
bereitgestellte Container separiert laden;

Abrechnung: nach Aufmaß
Menge: 2880,000 m2

**09.1.020 Oberboden liefern und profilgerecht einbauen**
Oberboden liefern und für Rasen- und Pflanzflächen
profilgerecht einbauen;
Auftragsdicke: 15 cm für Rasen, 30 cm für
Pflanzflächen;
Anschlüsse bündig, bzw. 5 cm unter angrenzendem Belag
(bei zu mulchenden Pflanzflächen), Einbau in
unterschiedlich großen Teilflächen;
Anforderungen:
Bodengruppe: 2 und 4 DIN18 915, gesiebter Oberboden 0/
25,
Humusgehalt mind. 5% bis max. 8% (Humusklasse 4 stark
humos), schadstofffrei nach BBodSchV, Anhang 2,
Wirkungspfad Boden-Mensch, Pkt. 1.3 Prüfwerte für Park-
und Freizeitanlagen;
- C/N-Verhältnis </= 20;
Prüfkriterien:
- Schadstoffgehalt
- Humusgehalt
- C/N-Verhältnis
die angegebenen Werte sind zu ermitteln und anzugeben;
das Zertifikat ist vor Einbau des Bodens vorzulegen;

Abrechnung: nach Aufmaß
Menge: 450,000 m3

**09.1.030 Vegetationsflächen düngen**
Vegetationsflächen düngen mit organischem NPK-Dünger
Nährstoffgehalt: 7/4/1
Aufwandmenge: 50 g/m2
Dünger aufbringen und einarbeiten, genaue Angaben zu
Düngeart und -menge nach erfolgter Bodenanalyse

Abrechnung: nach Aufmaß
Menge: 100,000 m2

**09.1.040 Feinplanum Pflanzflächen**
Feinplanum für Pflanzflächen herstellen;
Böschungsprofile ausrunden, Anschlüsse  zu
Belagsflächen in Abhängigkeit vorgesehener Mulchschicht
bündig / 5 cm tiefer herstellen;
Zulässige Abweichung von der Sollhöhe max. 2 cm bei 4 m
Messstrecke;
die Bearbeitungsgrenzen gem. DIN18 915 sind zu
beachten;
Bodengruppen 2 und 4 DIN18 915;
Steine und Fremdkörper, Durchmesser über 3 cm, sowie
Unkraut und schwer verrottbare Pflanzenteile ablesen
und nach Abfallarten getrennt nach
Abfallschlüsselnummern auf der Baustelle in vom AG
bereitgestellte Container separiert laden;

Abrechnung: nach Aufmaß
Menge: 100,000 m2

**09.1.050 Bodenverbesserung Strukturkompost**
Strukturkompost aus sortenreinen Garten- und
Parkabfällen sowie Bioabfällen, pflanzenverträglich und
hygienisch unbedenklich, pH-Wert 6,5 bis 8,5
C/N-Verhältnis max. 25:1 zur Bodenverbesserung
aufbereitet, homogen, streufähig liefern und
einarbeiten;
Eigenschaften (durch Prüfzeugnis der RAL-
Gütegemeinschaft Kompost nach RAL-GZ 251 oder
Untersuchungszeugnis zu belegen):
- organische Substanz min 15 % in der Trockenmasse
- Fremdstoffe: max. 1 % in der Trockenmasse
- Wassergehalt: max. 40 %
- lösl. Salzgehalt: max. 1 % in der Trockenmasse
- max. Schwermetallgehalt = Grenzwerte nach BioAbfV.
Körnung: 0/25 mm
Aufwandmenge: 30 Liter/ m², flächig einarbeiten,
Bearbeitungstiefe: 20 cm

Erzeugnis:

......................................................
........(vom Bieter einzutragen)

Typ:

......................................................
........(vom Bieter einzutragen)

Abrechnung: nach Aufmaß
Menge: 100,000 m2

**09.1.060 Pflanzflächen mulchen**
Pflanzflächen und Pflanzscheiben nach dem Pflanzen
lockern, gegen Verunkrautung und Austrocknen durch
mulchen schützen;
Material: Körnung 0-40mm;
Einbau ohne Fensterbildung;
Dicke der Mulchschicht: 5 cm im gesetzten Zustand;
Gütezeichen "RAL-Rinde für Pflanzenbau" ist vor der
Anwendung der Bauleitung vorzulegen.

Erzeugnis:

..................................... (vom Bieter einzutragen)

Abrechnung: nach Fläche
Menge: 100,000 m2

#### Hauptabschnitt 09.2 Pflanzarbeiten

*Hinweis: Bodendecker liefern*
Bodendecker liefern
Bodendecker liefern entsprechend nachstehender LV Pos.
700 Stück

Lieferant:

'...............................................'
(vom Bieter einzutragen)

**09.2.010 Symphoricarpos chenaultii 'Hancock' - Niedrige Purpurbeere**
Symphoricarpos chenaultii 'Hancock' - Niedrige
Purpurbeere,
Tb. H 30-40 liefern;
Menge: 200,000 St

**09.2.020 Waldsteinia geoides - Golderdbeere**
Waldsteinia geoides - Golderdbeere,
Tb. H 10-15 liefern;
Menge: 500,000 St

**09.2.030 Bodendecker pflanzen**
Stauden/Bodendecker/Gräser  gemäß DIN 18 916 einsch.
Aushub der Pflanzlöcher  pflanzen;
Pflanzloch: 2-facher Ballendurchmesser;
einschl. Verteilen von überschüssigem Boden um das
Pflanzloch, Angiessen und Lockerung der Pflanzefläche
nach
der Pflanzung;

Abrechnung: nach Stck
Menge: 700,000 St

*Hinweis: Sträucher liefern*
Sträucher liefern
Sträucher liefern entsprechend nachstehender LV Pos.
21 Stück

Lieferant:

...............................................(vom Bieter einzutragen

**09.2.040 Physocarpus opulifolius - Blasenspiere**
Physocarpus opulifolius - Blasenspiere,
Sol., 3xv, mB, 100-125 liefern
Menge: 7,000 St

**09.2.050 Viburnum farreri - Duftschneeball**
Viburnum farreri - Duft-Schneeball
Sol., 3xv, mB, 80-100 liefern
Menge: 7,000 St

**09.2.060 Spiraea x arguta - Schneespiere**
Spiraea x arguta - Schneespiere,
Sol., 3xv, mB, 100-125 liefern
Menge: 7,000 St

**09.2.070 Solitärsträucher/Sträucher pflanzen H=125 cm**
Sträucher und Solitärsträucher m.B. bis Höhe 125 cm pflanzen, inkl. Aushub und Wiederverfüllung der Pflanzlöcher;
Tiefe: mind. 1,5fache Ballenhöhe, Breite mind. 2facher
Ballendurchmesser;
Verbesserung des Bodenaushubs mit
5l Rindenkompost, gütegesichert, Typ RH fein,
einschl. Angiessen und Lockerung der Pflanzfläche nach
der Pflanzung, Verteilen des überschüssigen Bodens um
das Pflanzloch;

Abrechnung: nach Stck
Menge: 21,000 St

#### Hauptabschnitt 09.3 Fertigstellungspflege Strauchpflanzung

*Hinweis: Hinweis Pflegeleistungen*
Hinweis Pflegeleistungen
Die Leistungen der Fertigstellungspflege sind in den jeweiligen Titeln der einzelnen Bereiche beschrieben. Grundsätzlich ist für die Pflanzungen für das Jahr 2027 eine
Fertigstellungspflege mit 8 Pflegegängen
Arbeitsgängen pro Jahr vorgesehen.
Die Überwachung der Pflanzung auf Krankheiten und
Schädlingsbefall ist Nebenleistung des Auftragnehmers.
Eventuell auftretende Befallssituationen sind umgehend
der Bauleitung zu melden und entsprechende
Gegenmassnahmen mit der Bauleitung und dem Bauherrn
abzustimmen.
Der Bewässerungsbedarf ist ebenfalls durch den
Auftragnehmer zu überwachen, die Durchführung einzelner
Pflegemaßnahmen und deren voraussichtliche
Fertigstellung  ist der Bauleitung vor Durchführung
anzuzeigen.

*Hinweis: Hinweis Wässern*
Hinweis Wässern
Die ausgebrachte Wassermenge in der Fertigstellungsspflege ist zur Gegenprüfung durch Bauleitung / Bauherren zeitnah zur Durchführung nachzuweisen, z.B. durch Zähler-/ Pumpenprotokolle oder Liefer-/ Einsatznachweise Bewässerungsfahrzeug.

**09.3.010 Fertigstellungspflege, Lockern Pflanzflächen**
Fertigstellungspflege der Pflanzflächen
Sträucher/ Solitärsträucher, gemäß DIN 18916 bis
zur Abnahme; die Leistung schließt ein: regelmäßige Befreiung der Pflanzflächen von unerwünschtem Aufwuchs, Lockern der Pflanzfläche, Schnittmaßnahmen und Nachpflanzung von allen ausgefallenen Pflanzen;

Chemische Unkrautbekämpfungsmittel sind nicht gestattet
!

Anzahl der Pflegegänge: 8

Kosten je Arbeitsgang / m2: EUR

.........................
8 Arbeitsgänge = EP
Menge: 100,000 m2

**09.3.020 Fertigstellungspflege, Wässern d. Pflanzflächen**
Wässern der Pflanzflächen im Bedarfsfall;
Wasser ist zu liefern.
Mindestwassermenge je Arbeitsgang pro m2 25 Liter;

Anzahl der Pflegegänge: 8

Kosten je Arbeitsgang / m2: EUR

.........................
8 Arbeitsgänge = EP
Menge: 100,000 m2

**09.3.030 Fertigstellungspflege, Düngung der Pflanzflächen**
Düngung der Pflanzflächen
mit organisch/mineralischem Flüssigdünger
Nährstoffgehalt NPK 4/6/8
Aufwandmenge 1l/m², 5%ige Lösung

Anzahl der Pflegegänge: 2

Kosten je Arbeitsgang / m2: EUR

.........................
2 Arbeitsgänge = EP
Menge: 100,000 m2

#### Hauptabschnitt 09.4 Herstellung Rasenflächen

**09.4.010 Feinplanum Rasenflächen**
Feinplanum für Rasenflächen herstellen;
Böschungsprofile ausrunden, Anschlüsse zu Belagsflächen
bündig herstellen;
Zulässige Abweichung von der Sollhöhe max. 2 cm bei 4 m
Messstrecke;
Steine und Fremdkörper, Durchmesser über 3 cm, sowie
Unkraut und schwer verrottbare Pflanzenteile ablesen
und nach Abfallarten getrennt nach
Abfallschlüsselnummern auf der Baustelle in vom AG
bereitgestellte Container separiert laden;
Die Bearbeitungsgrenzen gem. DIN18 915 sind zu
beachten. Bodengruppen 2 und 4 DIN18 915

Abrechnung: nach Aufmaß in der Abwicklung
Menge: 2780,000 m2

**09.4.020 Ansaat Gebrauchsrasen**
Rasenansaat mit Regel-Saatgutmischung Gebrauchsrasen
RSM 2.3, in einem Arbeitsgang, einschl. Einigeln u.
Anwalzen;
Saatgutmenge 20 g/m²;

Abrechnung: nach Aufmaß in der Abwicklung
Menge: 2500,000 m2

**09.4.030 Zulage Schattenrasen**
Zulage Rasen für Schattenlagen;
Regel-Saatgutmischung Gebrauchsrasen RSM 2.3,
zusätzlich mit einem Anteil von 5 % Poa supina,
und Reduzierung des Anteil von 5% Festuca rubra rubra;

Abrechnung: nach Aufmaß in der Abwicklung
Menge: 1000,000 m2

**09.4.040 Rasen düngen**
Rasen düngen mit Langzeit-Rasendünger (Rasendünger mit
kontrollierter Freisetzung der Nährstoffe für die
gesamte Wachstumsperiode bei einmaliger Anwendung);
27% Gesamtstickstoff (N)
4,5% Nitratstickstoff
5,5% Ammoniumstickstoff
17,0% Carbamidstickstoff
90% des Stickstoffs umhüllt
5% Phosphat (P2O5)
5% Kaliumoxid (K2O)

Erzeugnis:

..................................(vom Bieter einzutragen)
Aufwandmenge 60 g/m²

Abrechnung: nach bearbeiteter Fläche
Ausführungszeitpunkt April 2027
Menge: 2780,000 m2

**09.4.050 Rollrasen verlegen**
Rollrasen liefern und verlegen;
Dicke mind. 2cm, Beschaffenheit RSM 2.3 Gebrauchsrasen,
Anlieferung auf Paletten;
Rollen, die nicht sofort verarbeitet werden können,
sind vor Austrocknung zu schützen und feucht zu halten;
Ausführung: unmittelbar nach Anlieferung auf
vorbereitetes Planum auf Stoß verlegen, anklopfen und
gründlich wässern einschl. aller Nebenarbeiten;
Verlust für Zuschnitt u. Anpassungen in den
Randbereichen ist miteinzukalkulieren und wird nicht
gesondert vergütet;

Abrechnung: nach Aufmaß der bearbeiteten Fläche

Ort: Versickerungsflächen am Gebädue
Menge: 280,000 m2

#### Hauptabschnitt 09.5 Fertigstellungspflege Rasen

**09.5.010 Fertigstellungspflege, Rasen mähen**
Rasen mähen mit geeignetem Gerät bei Wuchshöhe: ca. 10
cm;
Schnitthöhe: über 4 cm,
Mähgut wird Eigentum des AN und ist ordnungsgemäß zu
entsorgen;

Anzahl der Pflegegänge: 6

Kosten je Arbeitsgang / m2: EUR

.........................
6 Arbeitsgänge = EP
Menge: 2780,000 m2

**09.5.020 Fertigstellungspflege, Rasen wässern**
Rasenfläche gleichmäßig wässern,
Mindestwassermenge: 10 Liter/m²/Arbeitsgang
Wasser ist zu liefern;
Wässerung nur nach Rücksprache mit der Bauleitung;

Anzahl der Pflegegänge: 6

Kosten je Arbeitsgang / m2: EUR

.........................
6 Arbeitsgänge = EP
Menge: 2780,000 m2

**09.5.030 Fertigstellungspflege, Rasen düngen**
Rasen düngen mit Langzeit-Rasendünger (Rasendünger mit
kontrollierter Freisetzung der Nährstoffe für die
gesamte Wachstumsperiode bei einmaliger Anwendung.)
27% Gesamtstickstoff (N)
4,5% Nitratstickstoff
5,5% Ammoniumstickstoff
17,0% Carbamidstickstoff
90% des Stickstoffs umhüllt
5% Phosphat (P2O5)
5% Kaliumoxid (K2O)

Erzeugnis:

..................................(vom Bieter einzutragen)
Aufwandmenge 60 g/m2

Anzahl der Pflegegänge: 1
Menge: 2780,000 m2

### Los 10 Sonstiges

#### Hauptabschnitt 10.1 Baustelleneinrichtung

**10.1.010 Bauzaun umsetzen**
Bauzaun 3,50m mit Stützfüßen nach Anforderung des Arbeitsablaufes und in Abstimmung mit der BL umsetzen

Abrechnung: nach Länge
Menge: 70,000 m
DIN276_08: 211

**10.1.020 Sicherung Schächte überfahrbar**
überfahrbare, unverschiebliche Abdeckungen auf
Schächten, Aussparungen und Bodenvertiefungen auf
Anordnung der Bauleitung herstellen und für die Dauer
der Bauzeit vorhalten und wieder entfernen;

Abrechnung: nach ausgeführten Einheiten
Menge: 2,000 St

**10.1.030 Grabenbrücke**
Grabenbrücken während der Bauzeit zum Übergang über
offene Kabel- oder Leitungsgräben liefern, aufstellen,
sichern und nach Beendigung der Arbeiten wieder
abbauen;
Maße: 150 x 90 cm;

Abrechnung: nach ausgeführten Einheiten
Menge: 2,000 St
DIN276_08: 211

**10.1.040 Umsetzen der Grabenbrücke**
Umsetzen der Grabenbrücke aus Pos. vorher innerhalb der
Baustelle;

Abrechnung: nach ausgeführten Einheiten
Menge: 5,000 St
DIN276_08: 211

**10.1.050 Abdeckungen zum Arbeitsschutz**
Durchtrittsichere, unverschiebliche Abdeckungen auf
Schächten, Aussparungen und Bodenvertiefungen auf
Anordnung der Bauleitung herstellen, und für die Dauer
der Bauzeit vorhalten und wieder entfernen;

Abrechnung: nach Aufmaß
Menge: 5,000 m2
DIN276_08: 211

**10.1.060 Schacht- und Sperrgenehmigungen**
Schacht- und Sperrgenehmigungen
bei sämtlichen Versorgungsträgern und zuständigen
Behörden einholen
Menge: 1,000 psch
DIN276_08: 591

#### Hauptabschnitt 10.3 Besondere Leistungen

**10.3.010 Fotodokumentation**
Fotodokumentation
aller Leistungsabschnitte und baulichen Besonderheiten
insbesondere der Leistungen im Erdreich und unterhalb
der Bodenplatte sowie hinter Vor- bzw. in
Installationswänden die Fotos sind geordnet und
beschriftet unter Angabe von Ort und Zeit
zusammenzustellen und zusätzlich auf Datenträger
abzuspeichern sowie in einer Übersicht auszudrucken

Umfang der Dokumentation: ca. 250 Bilder
Menge: 1,000 Psch

**10.3.020 Einweisen der Nutzer**
Einweisung des Nutzers, auch mehrfach, und schriftliche
Betriebsanleitung zur kompletten Anlage an Bauherren
übergeben.
Menge: 1,000 Psch

**10.3.030 Lage- und Höhenprüfungen**
Lage- und Höhenprüfungen für Topographie, Leitungen und Kabel;
Es sind vor Baubeginn die Anbindehöhen der vorhandenen
Hausanschlüsse und Schächte zu überprüfen; einschl.
Anfertigung maßstäblicher Detailzeichnungen
Menge: 1,000 Psch

### Los 11 Entsorgung

*Hinweis: Hinweis*
"Die folgenden Leistungen werden durch ein Ingenieurbüro für Abfallwirtschaft erbracht:

- Probenentnahme der Entsorgungsmaterialien
- Auswertung der Proben
- Abfallcontrolling des gesamten Entsorgungsprozesses

**11.010 Entsorgung AVV 170504 Boden**
Entsorgung Boden

Abfallschlüssel nach AVV (Abfallverzeichnis-Verordnung) 170504 Boden/Stein mit Ausnahme derjenige unter 170503 fallen

nicht schadstoffbelastet, Werte gemäß Ersatzbaustoffverordnung 2023 sind eingehalten,
Kalkulationsansatz: Charakterisierung Bodenmaterial Klasse BM-F2 nach EBV, Fremdbestandteile bis 50%

auf Baustelle lagernd, laden, mit LKW des AN transportieren, entsorgen, zur Verwertungsanlage nach Wahl AN, Vergütung der Entsorgung gegen Nachweis, Mengenermittlung nach Wiegekarte.

Name des Entsorgers/Transporteurs

..................................................................
(vom Bieter anzugeben):

Verwertungs- und Beseitigungsanlage:

..................................................................
(vom Bieter anzugeben)
Menge: 9465,000 t
Leistungsbereichkatalog: 087
DIN276_18: 396
DIN276_08: 396

**11.020 Entsorgung AVV 170107 Bauschutt**
Entsorgung Bauschutt

Abfallschlüssel nach AVV (Abfallverzeichnis-Verordnung) 170107 Gemische aus Beton, Ziegel, Fliesen und Keramik,

nicht schadstoffbelastet, Werte gemäß Ersatzbaustoffverordnung 2023 sind eingehalten,

Kalkulationsansatz: Charakterisierung gemischter Bauschutt Klasse RC-2 nach EBV 2023, Anlage 1, Tabelle 2

auf Baustelle lagernd, laden, mit LKW des AN transportieren, entsorgen, zur Verwertungsanlage nach Wahl AN, Vergütung der Entsorgung gegen Nachweis, Mengenermittlung nach Wiegekarte.

Name des Entsorgers/Transporteurs

..................................................................
(vom Bieter anzugeben):

Verwertungs- und Beseitigungsanlage:

..................................................................
(vom Bieter anzugeben)
Menge: 160,000 t
Leistungsbereichkatalog: 087
DIN276_18: 396
DIN276_08: 396

**11.030 Entsorgung AVV 17 01 01 Beton </= Z 1.2**
Entsorgung Beton

Abfallschlüssel nach AVV (Abfallverzeichnis-Verordnung) 17 01 01

nicht schadstoffbelastet, Werte gemäß Ersatzbaustoffverordnung 2023 sind eingehalten

auf Baustelle lagernd, laden, mit LKW des AN transportieren, entsorgen, zur Verwertungsanlage nach Wahl AN, Vergütung der Entsorgung gegen Nachweis, Mengenermittlung nach Wiegekarte.

Name des Entsorgers/Transporteurs

..................................................................
(vom Bieter anzugeben):

Verwertungs- und Beseitigungsanlage:

..................................................................
(vom Bieter anzugeben)
Menge: 55,000 t

**11.040 Entsorgung AVV 17 03 02 Bitumengemische**
Entsorgung Bitumengemische

Abfallschlüssel nach AVV (Abfallverzeichnis-Verordnung) 17 03 02 mit Ausnahme derjenigen, die unter 170301 fallen

nicht schadstoffbelastet, Werte gemäß Ersatzbaustoffverordnung 2023 sind eingehalten,

auf Baustelle lagernd, laden, mit LKW des AN transportieren, entsorgen, zur Verwertungsanlage nach Wahl AN, Vergütung der Entsorgung gegen Nachweis, Mengenermittlung nach Wiegekarte.

Name des Entsorgers/Transporteurs

..................................................................
(vom Bieter anzugeben):

Verwertungs- und Beseitigungsanlage:

..................................................................
(vom Bieter anzugeben)
Menge: 15,000 t

**11.050 Entsorgung AVV 20 02 01 biologische Abfälle**
Entsorgung biologisch abbaubare Abfälle

Abfallschlüssel nach AVV (Abfallverzeichnis-Verordnung) 20 02 01

nicht schadstoffbelastet, Werte gemäß Ersatzbaustoffverordnung 2023 sind eingehalten,

auf Baustelle lagernd, laden, mit LKW des AN transportieren, entsorgen, zur Verwertungsanlage nach Wahl AN, Vergütung der Entsorgung gegen Nachweis, Mengenermittlung nach Wiegekarte.

Name des Entsorgers/Transporteurs

..................................................................
(vom Bieter anzugeben):

Verwertungs- und Beseitigungsanlage:

..................................................................
(vom Bieter anzugeben)
Menge: 30,000 t

**11.060 Entsorgung AVV 17 04 07 gemischte Abfälle**
Entsorgung gemischte Abfälle

Abfallschlüssel nach AVV (Abfallverzeichnis-Verordnung) 17 04 07

nicht schadstoffbelastet, Werte gemäß Ersatzbaustoffverordnung 2023 sind eingehalten,

auf Baustelle lagernd, laden, mit LKW des AN transportieren, entsorgen, zur Verwertungsanlage nach Wahl AN, Vergütung der Entsorgung gegen Nachweis, Mengenermittlung nach Wiegekarte.

Name des Entsorgers/Transporteurs

..................................................................
(vom Bieter anzugeben):

Verwertungs- und Beseitigungsanlage:

..................................................................
(vom Bieter anzugeben)
Menge: 1,000 t

**11.070 Entsorgung AVV 17 02 03 Kunststoff**
Entsorgung Kunststoff

Abfallschlüssel nach AVV (Abfallverzeichnis-Verordnung) 17 02 03

nicht schadstoffbelastet, Werte gemäß Ersatzbaustoffverordnung 2023 sind eingehalten,

auf Baustelle lagernd, laden, mit LKW des AN transportieren, entsorgen, zur Verwertungsanlage nach Wahl AN, Vergütung der Entsorgung gegen Nachweis, Mengenermittlung nach Wiegekarte.

Name des Entsorgers/Transporteurs

..................................................................
(vom Bieter anzugeben):

Verwertungs- und Beseitigungsanlage:

..................................................................
(vom Bieter anzugeben)
Menge: 1,000 to

### Los 12 Regiestunden

*Hinweis: Hinweis Stundenlohnarbeiten*
Hinweis Stundenlohnarbeiten
Der jeweilige Verrechnungssatz für Geräte bzw.
Fahrzeuge hat sämtl. Aufwendungen für den Einsatz,
insbesondere für Vorhalten, Betriebsstoffe sowie
sämtliche Zuschläge und Kosten für das
Bedienungspersonal zu enthalten.
Vorausgesetzt wird der Einsatz des hierzu geschulten
und zahlenmäßig erforderlichen Personals. Eine
Vergütung besser qualifizierter Arbeitskräfte als
erforderlich wird nicht gewährt.

Die nachstehenden Verrechnungssätze sind unter
Beachtung der preisrechtlichen Vorschriften zu
ermitteln und gelten unabhängig von der Anzahl der
abgerechneten Stunden. Sie haben den tatsächlichen Lohn
mit den Zuschlägen für Gemeinkosten,
Sozialkassenbeiträgen, vermögenswirksame Leistungen und
dergleichen sowie Lohn- und Gehaltskosten zu erhalten.
Zuschläge für Nacht-, Sonn- und Feiertagsarbeiten sowie
für Überstunden (ausschließlich auf besondere
Anforderung) werden gesondert vergütet.

**12.010 Stundensatz Baufacharbeiter/-in**
Stundenlohnarbeiten durch Arbeitskräfte auf Anordnung des AG ausführen. Der Verrechnungssatz für die jeweilige Arbeitskraft umfasst sämtliche Aufwendungen wie Lohn- und Gehaltskosten, Lohn- und Gehaltsnebenkosten, Zuschläge, lohngebundene und lohnabhängige Kosten, sonstige Sozialkosten, Gemeinkosten, Wagnis und Gewinn. Erschwerniszuschläge sowie Zuschläge für Überstunden, Nacht-, Sonntags- und Feiertagsarbeit werden gesondert vergütet.

Baufacharbeiter/-in.
Durchführung nur auf Anweisung Bauüberwachung
Menge: 10,000 h

**12.020 Stundenlohnarbeiten Baufacharbeiter - ELT**
Stundenlohnarbeiten Baufacharbeiter
Menge: 10,000 h
DIN276_08: 592

**12.030 Stundenlohnarbeiten Bauhilfsarbeiter**
Menge: 10,000 h
DIN276_08: 592

**12.040 Stundengestellung LKW 16 t**
Stundengestellung LKW 16 t Nutzlast mit Fahrer/Bedienung, einschließlich An- und Abfahrt sowie Vorhaltung
Menge: 10,000 h
DIN276_08: 592

**12.050 Stundengestellung Radlader 37 KW**
Stundengestellung 37 KW mit Fahrer/Bedienung, einschließlich An- und Abfahrt sowie Vorhaltung
Menge: 10,000 h
DIN276_08: 592

**12.060 Stundengestellung Kleinbagger**
Stundengestellung Kleinbagger mit Fahrer/Bedienung, einschließlich An- und Abfahrt sowie Vorhaltung
Menge: 10,000 h
DIN276_08: 592
